# CAMPO DE FUTBOL EN RODEIRO

- Propiedad del archivo: SOFT S.A.
- Formato: FIEBDC-3/2002
- Programa: Presto 8.8
- Fecha de los precios: 22/03/2010
- Divisa: EUR
- Código: PROPUESTA (01/01/1980)
Importe: 402736.59

## 01 TRABAJOS PREVIOS (02/03/2010)
Importe: 1996.52
ñ

**01.01** u retiro de farolas,torres iluminac. e inst. eléctrica (02/03/2010)
1 u × 783.38 = 783.38
Retiro de instalaciones de electricidad existentes en la zona de actuación, tanto en el campo de cesped artificial como en el de tierra. Antes de acometer estos trabajos consultar con la D.F., a fin de recibir indicaciones sobre que torre de iluminacion haría falta traslador y adonde y cual no, pero a fin de esta valoración considerar el traslado de el total de torres de iluminacion en un entorno maximo de 20mts respecto a la torre retirada. Incluso limpieza y extracción de material sobrante con acopio de artefactos y/o mecanismos de todo tipo en lugar a indicar por la D.F.,el material de desecho con carga y transporte a vertedero autorizado, a la distancia necesaria, considerando ida y vuelta, con camión bañera basculante cargado a máquina y/o manualmente. Medido en perfil teórico según planos.

| Código | Ud | Descripción | Rendimiento | Precio | Importe |
|---|---|---|---|---|---|
| O01OA070 | h. | Peón ordinario (mano de obra; 21/04/2010) | 22 | 14.26 | 313.72 |
| MOOI.1d | h | Peón especializado instalador (mano de obra; 02/03/2010) | 22 | 15.4 | 338.80 |
| M07CB030 | h. | Camión basculante 6x4 20 t. (maquinaria; 04/09/2012) | 3 | 38.5 | 115.50 |
| %0300 |  | Medios auxiliares (26/10/2011) | 2 % | 768.02 | 15.36 |
|  |  | Total |  |  | 783.38 |

**01.02** m2 reparacion de muro de mamposteria (24/10/2013)
38.5 m2 × 31.51 = 1213.14
Reparacion de muro de mamposteria existente, consistente en tapado de hueco entre sillares graniticos con ripias de relleno, tomadas con mortero de cemento.

| Medición | Uds. | Largo | Alto | Parcial |
|---|---|---|---|---|
|  | 1 | 11 | 3.5 | 38.500 |
| Total |  |  |  | 38.5 |

## 02 GRADERIO (01/01/1980)
Importe: 79071.25

### 02.01 MOVIMIENTO DE TIERRAS
Importe: 210

**02.01.01** m2 EXPLAN/REF/NIV.TERRENO A MÁQ.
200 m2 × 1.05 = 210.00
Explanación, refino y nivelación de terrenos a cota de proyecto de las edificaciones, con tierras propias y compactado, por medios mecánicos, con p.p. de medios auxiliares.

| Código | Ud | Descripción | Rendimiento | Precio | Importe |
|---|---|---|---|---|---|
| M08NM020 | h. | Motoniveladora de 200 CV (maquinaria) | 0.02 | 52.73 | 1.05 |
|  |  | Total |  |  | 1.05 |

| Medición | Uds. | Largo | Ancho | Parcial |
|---|---|---|---|---|
|  | 1 | 40 | 5 | 200.000 |
| Total |  |  |  | 200 |

### 02.02 CIMENTACION Y MUROS (05/03/2004)
Importe: 29198.33

**02.02.01** m3 Horm. limp. y rellenos HM-20 (05/03/2004)
38.248 m3 × 62.39 = 2386.29
Suministro y puesta en obra de hormigón en masa HM-20, consistencia blanda, Tmáx.20 mm., elaborado en obra para limpieza, relleno y nivelado de fondos de cimentación a cualquier profundidad, incluso transporte, vertido por cualquier medio, vibrado y colocación. Según norma EHE e indicaciones de la Dirección de Obra. Incluyendo además todos los medios auxiliares necesarios para su perfecta colocación. Medido el volumen teórico según planos.

| Código | Ud | Descripción | Rendimiento | Precio | Importe |
|---|---|---|---|---|---|
| M02GT130 | h. | Grúa torre automontante 35 txm. (maquinaria; 16/04/2010) | 0.117 | 4.4 | 0.51 |
| O01OA070 | h. | Peón ordinario | 0.328 | 14.26 | 4.68 |
| PBPC.2abb | m3 | HM-20 central blanda TM 40 mm (material; 25/10/2011) | 1.1 | 52 | 57.20 |
| . |  | Medios auxiliares (05/03/2004) | 0.702 | 0 | 0.00 |
|  |  | Total |  |  | 62.39 |

| Medición | Uds. | Largo | Ancho | Alto | Parcial |
|---|---|---|---|---|---|
|  | 1 | 82.7 | 0.9 | 0.1 | 7.443 |
|  | 1 | 16 | 0.9 | 0.1 | 1.440 |
|  | 1 | 293.65 |  | 0.1 | 29.365 |
| Total |  |  |  |  | 38.248 |

**02.02.02** m3 H.arm. HA-25/P/20/IIa en vigas atado (16/04/2010)
35.532 m3 × 120.33 = 4275.57
Suministro y puesta en obra de hormigón armado HA-30/P/40/IIa elaborado en central en relleno de vigas de atado y centradoras, nervios bajo muros y vigas de cimentación, armado con acero B 500 S, según planos de estructura, incluso cortado, doblado y montado, hormigón vertido por cualquier medio, vibrado, nivelado, curado y colocación, con empleo de aditivos previa aceptación de la Dirección de Obra, p.p. de armado de anclaje en zapatas, encofrado y desencofrado, si fuera necesario, y replanteo de las mismas, además de todos los medios auxiliares necesarios para la perfecta ejecución de estos trabajos. Según norma EHE e indicaciones de la Dirección de Obra. Medido el volumen teórico lleno según planos.Todos los elementos necesarios y empleados en esta unidad contarán con el Certificado de Idoneidad Técnica (CE) correspondiente y Sello o Marca de Calidad, y aquéllos certificados específicos para cada uno de ellos.

| Código | Ud | Descripción | Rendimiento | Precio | Importe |
|---|---|---|---|---|---|
| O01OB030 | h. | Oficial 1ª ferralla (mano de obra; 16/04/2010) | 0.157 | 15.3 | 2.40 |
| O01OB040 | h. | Ayudante ferralla (mano de obra; 16/04/2010) | 0.078 | 14.85 | 1.16 |
| O01OA030 | h. | Oficial primera (mano de obra; 21/04/2010) | 0.157 | 15.03 | 2.36 |
| O01OA070 | h. | Peón ordinario | 0.078 | 14.26 | 1.11 |
| PEAA.2ba | kg | Acero corrugado B-500 S ferrallado (material; 23/10/2013) | 60 | 0.9 | 54.00 |
| P03AA020 | kg | Alambre atar 1,30 mm. (material; 20/04/2010) | 0.006 | 0.55 | 0.00 |
| P01H65270 | m3 | Hormigón HA-25/P/20/lla (material; 16/02/2011) | 1 | 55 | 55.00 |
| M10HV220 | h. | Vibrador hormigón gasolina 75 mm (maquinaria; 16/04/2010) | 0.078 | 0.69 | 0.05 |
| MMME.2a | h | Grúa torre de 36 m de altura máxima bajo gancho, 35 m de alcance y 1000 kg de carga en punta, de 20.7 Kw a 380 v. (maquinaria; 16/04/2010) | 0.43 | 4.4 | 1.89 |
| %0300 |  | Medios auxiliares | 2 % | 117.97 | 2.36 |
|  |  | Total |  |  | 120.33 |

| Medición | Uds. | Largo | Ancho | Alto | Parcial |
|---|---|---|---|---|---|
|  | 1 | 82.7 | 0.9 | 0.4 | 29.772 |
|  | 1 | 16 | 0.9 | 0.4 | 5.760 |
| Total |  |  |  |  | 35.532 |

**02.02.03** m3 HA-25/P/20/IIa en muros (16/04/2010)
55.33 m3 × 134.73 = 7454.61
Hormigón armado HA-25/B/20/IIa en muros, elaborado en central, árido de diámetro máximo 20 mm, consistencia plástica, elaborado en central, puesto en obra según EHE, incluso armadura con acero B-500-S, i/encofrado de madera a 2 caras y desencofrado, humedecido de cofres, vertido, vibrado y curado del hormigón, pasamuros, elaboración y montaje del acero, con p.p. de juntas de hormigonado estancas elaboradas con bandas de PVC , ejecución de berenjenos en juntas con la losa y sellado elástico y cordones de sellado en junta de hormigonado con de 15x15 mm, armadura de zunchos, esperas de forjado y arranques y armadura de pilares embebidos en el muro. Ejecutado conforme a la EHE, según documentación gráfica de proyecto e indicaciones de la Dirección de Obra. Medido el volumen teórico lleno, no admitiéndose cambios de tonalidad en el hormigón, poros, coqueras, desplomes, rebabas o variaciones de planeidad superiores a 3 mm medida con regla de 3 m.Todos los elementos necesarios y empleados en esta unidad contarán con el Certificado de Idoneidad Técnica (CE) correspondiente y Sello o Marca de Calidad, y aquéllos certificados específicos para cada uno de ellos.

| Código | Ud | Descripción | Rendimiento | Precio | Importe |
|---|---|---|---|---|---|
| P01H65270 | m3 | Hormigón HA-25/P/20/lla | 1.05 | 55 | 57.75 |
| PEAA.2ba | kg | Acero corrugado B-500 S ferrallado | 32 | 0.9 | 28.80 |
| EEEM.2baNV | m2 | Encf muro 2caras VISTO (material; 17/01/2012) | 8 | 4.25 | 34.00 |
| EFVW105 | Ud. | Material compl./piezas espec. (material; 20/04/2010) | 2 | 0.35 | 0.70 |
| MMEW.1cf | ud | Sep PVC pie pinza rec 50mm (material; 20/04/2010) | 4 | 0.15 | 0.60 |
| MMMH10bb | h | Vibrd gsln agj ø20-80 12000rpm (maquinaria; 16/04/2010) | 0.157 | 0.69 | 0.11 |
| MMME.2a | h | Grúa torre | 0.063 | 4.4 | 0.28 |
| O01OA030 | h. | Oficial primera | 0.4 | 15.03 | 6.01 |
| O01OA060 | h | Peón especializado (mano de obra; 21/04/2010) | 0.3 | 12.81 | 3.84 |
| %0300 |  | Medios auxiliares | 2 % | 132.09 | 2.64 |
|  |  | Total |  |  | 134.73 |

| Medición | Uds. | Largo | Ancho | Alto | Parcial |
|---|---|---|---|---|---|
|  | 1 | 2.77 | 52 | 0.25 | 36.010 |
|  | 1 | 16.72 | 2.5 | 0.2 | 8.360 |
| bar | 2 | 4.7 | 3.7 | 0.15 | 5.217 |
|  | 2 | 1.5 | 3.7 | 0.15 | 1.665 |
|  | 1 | 40.55 | 0.4 | 0.2 | 3.244 |
|  | 2 | 2 | 0.4 | 0.25 | 0.400 |
| debajo escalera | 2 | 1.81 | 0.6 | 0.2 | 0.434 |
| Total |  |  |  |  | 55.33 |

**02.02.04** m2 Losa de Cimentación espesor 0.40m (11/03/2004)
293.65 m2 × 48.68 = 14294.88
Hormigón armado HA-25 N/mm2., Tmáx.20 mm., consistencia plástica, elaborado en central, ambiente IIa para losa de cimentación, de 30 cm de espesor, i/p.p. de armadura superior formada por malla de Ø12 en cuadrícula de 20x20, armadura inferior formada por malla Ø10 en cuadrícula de 20x20 y arm. sup. e inf. de refuerzo según planos de estructura, p.p. de encofrado de madera, vertido, vibrado y curado del hormigón, según planos de estructura, ejecutada sobre capa de hormigón de limpieza de 10 cm de espesor (no incluido en esta unidad). Incluso p.p. de colocación de separadores de PVC de las dimensiones necesarias para cubrir recubrimientos mínimos especificados en planos y según normativa vigente, achique de agua mediante bombas, medios auxiliares de elevación y montaje, y demás elementos que se consideren necesarios para su correcta ejecución. Realizado todo ello según detalles gráficos de proyecto e indicaciones de la Dirección de Obra, conforme a norma EHE. El acero a emplear en las armaduras deberá estar certificado con sello de calidad homologado. Medida la superficie ejecutada totalmente terminada.

| Código | Ud | Descripción | Rendimiento | Precio | Importe |
|---|---|---|---|---|---|
| P01H65270 | m3 | Hormigón HA-25/P/20/lla | 0.4 | 55 | 22.00 |
| PEAA.22 | kg | Acero B-500 S ferrallado (material; 11/03/2010) | 31 | 0.65 | 20.15 |
| EEEM11abl | m2 | Encf lateral losas (material; 09/04/2007) | 0.08 | 3.61 | 0.29 |
| MMMH10bb | h | Vibrd gsln agj ø20-80 12000rpm | 0.012 | 0.69 | 0.01 |
| MMEW.1cf | ud | Sep PVC pie pinza rec 50mm | 6 | 0.15 | 0.90 |
| MMME.2a | h | Grúa torre | 0.012 | 4.4 | 0.05 |
| O01OA030 | h. | Oficial primera | 0.18 | 15.03 | 2.71 |
| O01OA070 | h. | Peón ordinario | 0.18 | 14.26 | 2.57 |
| %0350 |  | Medios auxiliares (11/03/2004) | 0 % | 48.68 | 0.00 |
|  |  | Total |  |  | 48.68 |

**02.02.05** m2 acabado superficial semipulido antideslizante (05/03/2004)
293.65 m2 × 2.68 = 786.98
Acabado superficial semipulido antideslizante de pavimento continuo de hormigón con mezcla de cemento CEM II/A-M 42,5, árido de cuarzo de 0.5 mm y aditivos, en una proporción mínima de 4 kg/m2, aplicado por espolvoreo y acabado con fratasadora mecánica y semipulido superficial, para posterior aplicación de pavimento de resinas, con pendientes hacia sumideros, incluso semipulido manual de escaleras según indicaciones del fabricante de resinas para su posterior aplicación. Todos los materiales para esta unidad contarán con el certificado CE correspondiente, y aquellos específicos para cada uno de ellos. Medida la superficie ejecutada totalmente rematada.

| Código | Ud | Descripción | Rendimiento | Precio | Importe |
|---|---|---|---|---|---|
| O01OA030 | h. | Oficial primera | 0.063 | 15.03 | 0.95 |
| O01OA070 | h. | Peón ordinario | 0.094 | 14.26 | 1.34 |
| PRSC.1cc | m2 | MEZ CTO AR CUARZO (material; 26/06/2008) | 1 | 0.3 | 0.30 |
| MMMH20ab | h | Fratasadora eléctrica ø90 cm (maquinaria; 16/04/2010) | 0.011 | 3.25 | 0.04 |
| %0200 |  | Medios auxiliares (05/03/2004) | 2 % | 2.63 | 0.05 |
|  |  | Total |  |  | 2.68 |

### 02.03 ESTRUCTURA (31/01/2000)
Importe: 16233.66

#### 02.03.01 ESTRUCTURA DE HORMIGÓN (01/01/2010)
Importe: 3661.07

**02.03.01.01** m2 LOSA INC.H.A.HA-25/B/20 E.M.F.e=15cm (16/04/2010)
9 m2 × 54.08 = 486.72
Hormigón armado HA-25 N/mm2, Tmáx.20 mm., consistencia blanda, elaborado en central, en losas inclinadas de escaleras, de 0,15 m. de espesor, i/p.p de peldañeado en hormigon acabado pulido antideslizante y p.p. de armadura 85 kg/m3 de acero B-500S, y encofrado visto de madera, i/peldaños de hormigón, i/murete de arranque según detalle, vertido con pluma-grúa, vibrado y colocado. Según normas NTE-EME, EHL y EHE.

| Código | Ud | Descripción | Rendimiento | Precio | Importe |
|---|---|---|---|---|---|
| O01OA030 | h. | Oficial primera | 0.153 | 15.03 | 2.30 |
| O01OA070 | h. | Peón ordinario | 0.153 | 14.26 | 2.18 |
| O01OB030 | h. | Oficial 1ª ferralla | 0.018 | 15.3 | 0.28 |
| O01OB040 | h. | Ayudante ferralla | 0.031 | 14.85 | 0.46 |
| PEAA.2ba | kg | Acero corrugado B-500 S ferrallado | 14 | 0.9 | 12.60 |
| P03AA020 | kg | Alambre atar 1,30 mm. | 0.02 | 0.55 | 0.01 |
| P01H65270 | m3 | Hormigón HA-25/P/20/lla | 0.4 | 55 | 22.00 |
| M10HV220 | h. | Vibrador hormigón gasolina 75 mm | 0.274 | 0.69 | 0.19 |
| MMME.2a | h | Grúa torre | 0.43 | 4.4 | 1.89 |
| O01OB010 | h | Oficial 1ª encofrador (mano de obra; 16/04/2010) | 0.157 | 15.03 | 2.36 |
| O01OB020 | h. | Ayudante encofrador (mano de obra; 16/04/2010) | 0.157 | 14.85 | 2.33 |
| M13EM030 | m2 | Tablero encofrar 22 mm. 4 p. (maquinaria; 12/02/2011) | 1.174 | 1.69 | 1.98 |
| P01EM280 | m3 | Madera pino encofrar 22 mm. (material; 12/02/2011) | 0.016 | 204.55 | 3.27 |
| P01UC030 | kg | Puntas 20x100 (material; 12/02/2011) | 0.15 | 7.21 | 1.08 |
| M13CP100 | ud | Puntal telesc. normal 1,75-3,10 (maquinaria; 12/02/2011) | 0.007 | 12.2 | 0.09 |
| %0300 |  | Medios auxiliares | 2 % | 53.02 | 1.06 |
|  |  | Total |  |  | 54.08 |

Claves: elaboracion, madero, encofrar, inclinacion, plastico, armadura, vibracion, losa, consistencia, colocacion, hormigon, vertedero, central, norma

| Medición | Uds. | Largo | Ancho | Parcial |
|---|---|---|---|---|
|  | 2 | 1.8 | 2.5 | 9.000 |
| Total |  |  |  | 9 |

**02.03.01.02** ML GRADAS PREFABRICADAS recuperadas
1 ML × 323.12 = 323.12
SE REUTILIZARAN LAS EXISTENTES EN EL CAMPO. Colocación y sellado de juntas con masilla especial de polisulfuro. (segun detalles de proyecto).Incluso p.p. de peldaños prefabricados para acceder a las gradas. Medida la superficie ejecutada totalmente rematada. Incluso medios de elevacion y montaje y desmontaje de andamios .

| Código | Ud | Descripción | Rendimiento | Precio | Importe |
|---|---|---|---|---|---|
| O01OA090 | h. | Cuadrilla A (mano de obra; 16/04/2010) | 8 | 29 | 232.00 |
| M02GE020 | h. | Grúa telescópica autoprop. 25 t. (maquinaria) | 2 | 44.51 | 89.02 |
| A02A080 | m3 | MORTERO CEMENTO M-5 (material) | 0.015 | 64.81 | 0.97 |
| P30EJ120 | m. | Sellado juntas polisulfuro (material) | 0.225 | 5 | 1.13 |
|  |  | Total |  |  | 323.12 |

**02.03.01.03** m2 LOSA MACIZA HA-25/B/20/IIa E.MAD.e=20cm (16/04/2010)
30.421 m2 × 53.56 = 1629.35
Hormigón armado HA-25/B/20/IIa, Tmáx.20 mm., consistencia blanda, elaborado en central, en losas planas e inclinadas, de 0,20 m de espesor, i/p.p. de armadura (130 kg/m3) y encofrado de madera,p.p. de nervios( N1 y N2, ver planos de estructura), vertido con pluma-grúa, vibrado y colocado. Según normas NTE-EME, EHL y EHE.

| Código | Ud | Descripción | Rendimiento | Precio | Importe |
|---|---|---|---|---|---|
| O01OA030 | h. | Oficial primera | 0.14 | 15.03 | 2.10 |
| O01OA070 | h. | Peón ordinario | 0.125 | 14.26 | 1.78 |
| O01OB030 | h. | Oficial 1ª ferralla | 0.063 | 15.3 | 0.96 |
| O01OB040 | h. | Ayudante ferralla | 0.094 | 14.85 | 1.40 |
| PEAA.2ba | kg | Acero corrugado B-500 S ferrallado | 23 | 0.9 | 20.70 |
| P03AA020 | kg | Alambre atar 1,30 mm. | 0.01 | 0.55 | 0.01 |
| P01H65270 | m3 | Hormigón HA-25/P/20/lla | 0.2 | 55 | 11.00 |
| M10HV220 | h. | Vibrador hormigón gasolina 75 mm | 0.274 | 0.69 | 0.19 |
| MMME.2a | h | Grúa torre | 0.43 | 4.4 | 1.89 |
| O01OB010 | h | Oficial 1ª encofrador | 0.196 | 15.03 | 2.95 |
| O01OB020 | h. | Ayudante encofrador | 0.196 | 14.85 | 2.91 |
| M13EM030 | m2 | Tablero encofrar 22 mm. 4 p. | 0.784 | 1.69 | 1.32 |
| P01EM280 | m3 | Madera pino encofrar 22 mm. | 0.02 | 204.55 | 4.09 |
| P01UC030 | kg | Puntas 20x100 | 0.15 | 7.21 | 1.08 |
| M13CP100 | ud | Puntal telesc. normal 1,75-3,10 | 0.011 | 12.2 | 0.13 |
| %0300 |  | Medios auxiliares | 2 % | 52.51 | 1.05 |
|  |  | Total |  |  | 53.56 |

| Medición | Uds. | Largo | Ancho | Alto | Parcial |
|---|---|---|---|---|---|
|  | 1 | 3.41 | 40.55 | 0.22 | 30.421 |
| Total |  |  |  |  | 30.421 |

**02.03.01.04** m3 HA-25/P/20/I E.MAD.PILAR (01/01/2010)
2.55 m3 × 479.17 = 1221.88
Hormigón armado HA-25 N/mm2, Tmáx.20 mm., consistencia plástica elaborado en central, en pilares enanos., i/p.p. de armadura (80 kg/m3.) y encofrado de madera., vertido con pluma-grúa, vibrado y colocado. Según normas NTE-EME, EHS y EHE-08.

| Código | Ud | Descripción | Rendimiento | Precio | Importe |
|---|---|---|---|---|---|
| E05HSM010 | m3 | HORM. P/ARMAR HA-25/P/20/I PILAR (01/01/2010) | 1 | 55 | 55.00 |
| E05HSD020 | m2 | ENC.MADERA M-H PILARES VISTO (01/01/2010) | 11.111 | 31.38 | 348.66 |
| E04AB020 | kg | ACERO CORRUGADO B 500 S (01/01/2010) | 60 | 1.18 | 70.80 |
| M02GT002 | h | Grúa pluma 30 m./0,75 t. (maquinaria; 01/01/2010) | 0.25 | 18.84 | 4.71 |
|  |  | Total |  |  | 479.17 |

| Medición | Uds. | Largo | Ancho | Alto | Parcial |
|---|---|---|---|---|---|
|  | 9 | 1.42 | 0.35 | 0.35 | 1.566 |
|  | 9 | 1.42 | 0.22 | 0.35 | 0.984 |
| Total |  |  |  |  | 2.55 |

#### 02.03.02 ESTRUCTURA METÁLICA (31/01/2000)
Importe: 12572.59

**02.03.02.01** kg Acero A-42 en elem. estructurales, c/pint intumesce y Hammerite (31/01/2000)
11750.08 kg × 1.07 = 12572.59
Acero A-42 B en perfiles de acero, pletinas, chapas y otros elementos estructurales, montado, soldado o atornillado, según planos de proyecto, incluso p.p. de tornillos, placas y platabandas de anclaje, cartelas, tensores, arriostramiento, rótulas, tornillería especial, resinas especiales para anclaje en cabezas de pilares u otros elementos de hormigón, anclajes químicos y demás elementos complementarios. Realizado todo ello en acero, acabado con una mano de imprimación antioxidante, dos manos de pintura intumescente, al disolvente, especial para estabilidad al fuego EI-30 de estructuras de acero, colores a elegir por D.F, y dos manos de pintura de resinas, partículas de aluminio y vidrios termoendurecidos Hammerite de Xylazel o equivalente, con un grosor de 100 micras, colores a elegir por D.F. Incluso corte y manipulación de los perfiles, mermas, pérdidas y p.p. de medios auxiliares de elevación y montaje. Totalmente terminado según detalles de proyecto e indicaciones de la D.O.

| Código | Ud | Descripción | Rendimiento | Precio | Importe |
|---|---|---|---|---|---|
| O01OB129 | h. | Oficial 1ª metal (mano de obra; 16/04/2010) | 0.001 | 15.3 | 0.02 |
| O01OA060 | h | Peón especializado | 0.001 | 12.81 | 0.01 |
| PEAP30a | kg | Perfil acero A-42 B promedio (material; 24/10/2013) | 1 | 0.75 | 0.75 |
| IMP | m2 | Imprimacion antioxidante (material; 19/10/2004) | 0.006 | 0.5 | 0.00 |
| P25PF020A | l. | Pint. intumescente para estruct. EI-30 (material; 31/01/2000) | 0.027 | 7.16 | 0.19 |
| M00240026 | m2. | Pintura resin. + aluminio + vidrio (material; 20/04/2010) | 0.02 | 2.35 | 0.05 |
| M02GE230 | h. | Trailer grúa (maquinaria; 16/04/2010) | 0.001 | 27.56 | 0.03 |
| %0300 |  | Medios auxiliares | 2 % | 1.05 | 0.02 |
|  |  | Total |  |  | 1.07 |

Claves: clase, electrolítico, minio, imprimación, HE, UPN, IPE, pintura, estructura, electrosoldadur, perfil, elaboración, colocación, unión, metal, IPN, lámina, acero, mano

| Medición | Uds. | Largo | Alto | Parcial |
|---|---|---|---|---|
| IPE 120 | 6 | 52.32 | 10.4 | 3264.768 |
| IPE 360 | 11 | 5.6 | 57.1 | 3517.360 |
| HEB 220 | 4 | 3.13 | 71.5 | 895.180 |
| HEB 200 | 22 | 3.02 | 61.3 | 4072.772 |
| Total |  |  |  | 11750.08 |

### 02.04 CUBIERTA (31/01/2000)
Importe: 10728.65

**02.04.01** m2 cubierta de chapa prelacada (15/10/2003)
329.052 m2 × 19.46 = 6403.35
Cubierta con chapa prelacada de 0,6mm de espesor, colocadas sobre correas con ganchos en construcciones en emplazamientos topográficos normales con sobrecargas de viento y nieve moderadas, i/pp de recortes y solapes. s/NTE-QTS., elementos de fijacion, sellado, embocaduras y juntas de dilatacion, remates de chapa de acero prelacada de 0.6mm de espesor (desarrollo 1250mm) y suministro y colocacion de bajantes a base de tubo de PVC de 110mm de diametro.p.p. de codos, abrazaderas, solapes, encolado y piezas especiales. Incluso medios auxiliares de elevación y montaje y redes de seguridad.Todos los materiales para esta unidad contarán con el certificado CE correspondiente, y aquellos específicos para cada uno de ellos. Realizado según detalles de proyecto e indicaciones de la D.O. Medida la superficie ejecutada totalmente instalada y rematada.

| Código | Ud | Descripción | Rendimiento | Precio | Importe |
|---|---|---|---|---|---|
| MAQESP | h | medios elevacion (maquinaria; 28/01/2010) | 0.04 | 1.96 | 0.08 |
| PQTS.4a | m2 | panel sandwich 30mm p.p.de translucido (material; 24/10/2013) | 1 | 12 | 12.00 |
| PQTF32a | ud | Anilla seguridad (material; 15/10/2003) | 2 | 0.56 | 1.12 |
| PBUG.1b | ud | Gancho 245x95 galv p/fc ond pq (material; 15/10/2003) | 4 | 0.36 | 1.44 |
| MOOA.1a | h | Oficial 1ª construcción (mano de obra; 16/04/2010) | 0.157 | 15.03 | 2.36 |
| MOOA.1c | h | Peón especializado construcción (mano de obra; 16/04/2010) | 0.14 | 14.85 | 2.08 |
| %0300 |  | Medios auxiliares | 2 % | 19.08 | 0.38 |
|  |  | Total |  |  | 19.46 |

| Medición | Uds. | Largo | Ancho | Parcial |
|---|---|---|---|---|
|  | 1 | 52.1 | 5.1 | 265.710 |
|  | 1 | 12.42 | 5.1 | 63.342 |
| Total |  |  |  | 329.052 |

**02.04.02** ml. Canalón autoprotegido (31/01/2000)
64.52 ml. × 21.74 = 1402.66
Canalón tipo sandwich ejecutado in situ, formado por: chapa inferior de acero prelacado de 1 mm de espesor, plegada y con un desarrollo de 130 cm, aislamiento intermedio realizado con paneles rígidos de lana de roca de 6 cm de espesor, de 150 Kg/m3, con acabado exterior bituminoso, dos láminas asfálticas de 3 y 4 kg/m2 armadas con fibra de vidrio, la superior autoprotegida, solapadas y soldadas con soplete al soporte, incluso entrega en todo el perímetro del antepecho y en sumideros. Incluso p. p. de cartelas rigidizadoras colocadas cada 50 cm de 10 mm de espesor, dos perfiles longitudinales LD 100.50.6 con imprimación antioxidante y pintura ignífuga, para fijación del canalón a la estructura, p.p de solapes en todo el encuentro con paramentos verticales, soldadura de chapas, p.p. de fijaciones y anclajes, sellado de juntas de forma que se garantice su total estanqueidad, rebosaderos de desagüe realizados en chapa de acero de 0.6 mm de espesor colocados cada 3 m, p.p. de filtro antihojas de PVC de rejilla alta y elementos de fijación de los mismos. Ejecutado según detalles de proyecto e indicaciones de la D.O. Medida la superficie ejecutada totalmente rematada y comprobada su estanqueidad.

| Código | Ud | Descripción | Rendimiento | Precio | Importe |
|---|---|---|---|---|---|
| CHAP10k | m2 | Chapa de 1 mm de espesor acero galv. (material; 27/09/2006) | 1.25 | 5.57 | 6.96 |
| PNTL.5ab1 | m2 | Panel rig lana roca 70 10mm M0 (material; 09/04/2007) | 0.7 | 2.35 | 1.65 |
| M00160008 | m2. | Lámina asfált. 3 kg arm. (material; 13/11/2004) | 1.25 | 2.59 | 3.24 |
| M00160115 | m2. | Lámina asfált. 4 kg arm. (material; 13/11/2004) | 1.25 | 2.92 | 3.65 |
| P17KP070 | ud | Filtro recoge-hojaspvc sv rej.alta (material; 31/01/2000) | 0.04 | 8.28 | 0.33 |
| MOOA.1a | h | Oficial 1ª construcción | 0.15 | 15.03 | 2.25 |
| MOOA.1c | h | Peón especializado construcción | 0.15 | 14.85 | 2.23 |
| M00010022 | Ud. | Material compl./piezas espec. (material; 21/04/2010) | 2 | 0.5 | 1.00 |
| %0300 |  | Medios auxiliares | 2 % | 21.31 | 0.43 |
|  |  | Total |  |  | 21.74 |

| Medición | Uds. | Largo | Parcial |
|---|---|---|---|
|  | 1 | 52.1 | 52.100 |
|  | 1 | 12.42 | 12.420 |
| Total |  |  | 64.52 |

**02.04.03** M2 revestimiento panel minionda laterales cubierta (05/08/2004)
106.008 M2 × 27.57 = 2922.64
revestimiento de faldones de cubierta del graderio mediante chapa de acero galvanizado tipo minionda(EN 10326) y prelacado(EN 10169-1) , con un peso de 14,51kg/m2 y un K=0.36 y de dimensiones 3.00x1.140m con un espesor de chapa de 0.6mm , modelo y color a definir por la Dirección de Obra, con fijaciones vistas u ocultas, según criterio de la Dirección de Obra, sobre subestructura existente. Incluso chapas plegadas de acero galvanizado y pintado de aluminio anodizado en formación de remates, vierteaguas, coronación petos, etc, refuerzo de esquinas, remates inferiores de fachada con chapa plegada y goterón, p.p.de anclajes especiales de perfiles a muro, montaje y desmontaje de andamios, medios auxiliares de elevación, y demás accesorios necesarios para su correcta ejecución. Realizado todo ello según detalles gráficos de proyecto e indicaciones de la Dirección de Obra. Todos los elementos necesarios y empleados en esta unidad contarán con el Certificado de Idoneidad Técnica (CE) correspondiente, y aquéllos certificados específicos para cada uno de ellos. Medida la superficie ejecutada totalmente terminada.

| Código | Ud | Descripción | Rendimiento | Precio | Importe |
|---|---|---|---|---|---|
| M00010011 | H. | Oficial 1ª carpintería (mano de obra; 16/04/2010) | 0.2 | 15.25 | 3.05 |
| MOOA.1a | h | Oficial 1ª construcción | 0.15 | 15.03 | 2.25 |
| MOOA.1d | h | Peón ordinario construcción (mano de obra; 16/04/2010) | 0.039 | 14.26 | 0.56 |
| M00040015 | H. | Maquinaria carpintería (maquinaria; 26/04/2010) | 0.235 | 22.17 | 5.21 |
| PEAP30a | kg | Perfil acero A-42 B promedio | 2.1 | 0.75 | 1.58 |
| M00010022 | Ud. | Material compl./piezas espec. | 3 | 0.5 | 1.50 |
| CHAPA ONDULAD | m2 | chapa ondulada minionda (material; 17/01/2012) | 1.1 | 12.2 | 13.42 |
| %M00010000 | % | Medios auxiliares (05/08/2004) | 0 % | 27.57 | 0.00 |
|  |  | Total |  |  | 27.57 |

| Medición | Uds. | Largo | Ancho | Parcial |
|---|---|---|---|---|
|  | 2 | 52.1 | 0.7 | 72.940 |
|  | 2 | 12.42 | 0.7 | 17.388 |
|  | 4 | 5.6 | 0.7 | 15.680 |
| Total |  |  |  | 106.008 |

### 02.05 AISLAMIENTOS E IMPERMEABILIZACIONES (21/04/2010)
Importe: 756

**02.05.01** ml Drenaje cimentacion (21/04/2010)
100 ml × 7.56 = 756.00
Drenaje de losa de cimentacion, mediante tubo de drenaje Ø110 sobre cama de arena de 5 cm de espesor, con capa de grava limpia y exenta de finos de rodeando el tubo, de 90 cm de altura, recubierto todo ello con lámina geotextil. Incluso p.p. de piezas especiales, pequeño material, excavación y relleno de zanja con la tierra extraída en tongadas de 25 cm y compactado hasta 90% PN. Incluso limpieza previa del soporte y solapes. Todos los materiales para esta unidad contarán con el certificado CE correspondiente, y aquellos específicos para cada uno de ellos. Realizado según detalles de proyecto e indicaciones de la D.O. Medida la longitud ejecutada totalmente rematada.

| Código | Ud | Descripción | Rendimiento | Precio | Importe |
|---|---|---|---|---|---|
| P01AA020 | m3 | Arena de río 0/6 mm. (material; 26/04/2010) | 0.004 | 16.32 | 0.07 |
| P01AG145 | m3 | Grava selecc.de río 40/60 mm. (material; 26/04/2010) | 0.2 | 12.55 | 2.51 |
| M00060104 | ml. | Tubo PVC drenante Ø 110 (material; 26/04/2010) | 1 | 2.15 | 2.15 |
| PNIW.2a | m2 | Manta geot polie a-punz 150gr/m2 (material; 26/04/2010) | 2.1 | 0.62 | 1.30 |
| O01OA030 | h. | Oficial primera | 0.047 | 15.03 | 0.71 |
| O01OA070 | h. | Peón ordinario | 0.047 | 14.26 | 0.67 |
| %0300 |  | Medios auxiliares | 2 % | 7.41 | 0.15 |
|  |  | Total |  |  | 7.56 |

### 02.06 ALBAÑILERIA (05/03/2004)
Importe: 1238.25

#### 02.06.01 FÁBRICAS (05/03/2004)
Importe: 696.82

**02.06.01.01** m2 Fábrica LHD a medio pie perforado (05/03/2004)
49.35 m2 × 14.12 = 696.82
Fábrica de ladrillo perforado cerámico hueco doble de dimensiones 25x12x8 cm, colocado a medio pie, y tomado con mortero de cemento 1:6 (M-40). Incluso p.p. de pérdidas, roturas, humedecido de los ladrillos, replanteo, nivelado, aplomado, formación de cargaderos y mochetas, incluso colocación de rasillón cerámico en cantos de forjado, guardavivos metálicos en huecos, esquinas y demás zonas señaladas en plano, y p.p. de armado de tabiques con altura superior a 3.00 m con malla rectangular especial. Incluso montaje y desmontaje de andamios, y cajeados de las dimensiones especificadas en planos para alojamiento de BIES y sistemas contra incendios si los hubiere. Realizado todo ello según detalles gráficos de proyecto e indicaciones de la Dirección de Obra. Todos los elementos necesarios y empleados en esta unidad contarán con el Certificado de Idoneidad Técnica (CE) correspondiente, y aquéllos certificados específicos para cada uno de ellos. Medida la superficie ejecutada totalmente ejecutada deduciendo huecos.

| Código | Ud | Descripción | Rendimiento | Precio | Importe |
|---|---|---|---|---|---|
| PFFC.3a | ud | Ladrillo hue dbl 25x12x8 (material; 26/04/2010) | 45 | 0.1 | 4.50 |
| PBPM.1eacb | m3 | Mortero 1:6 3-5 maq (material; 26/04/2010) | 0.08 | 50 | 4.00 |
| malla refuerz | ml | Malla rectangular armado hiladas (material; 26/04/2010) | 0.3 | 2.85 | 0.86 |
| O01OA030 | h. | Oficial primera | 0.157 | 15.03 | 2.36 |
| O01OA070 | h. | Peón ordinario | 0.157 | 14.26 | 2.24 |
| material | ud | Material compl./piezas espec. (material; 21/04/2010) | 1 | 0.16 | 0.16 |
| . |  | Medios auxiliares | 0.203 | 0 | 0.00 |
|  |  | Total |  |  | 14.12 |

| Medición | Uds. | Largo | Ancho | Parcial |
|---|---|---|---|---|
|  | 1 | 40.55 | 1 | 40.550 |
|  | 2 | 2.15 | 1 | 4.300 |
|  | 1 | 1.5 | 3 | 4.500 |
| Total |  |  |  | 49.35 |

#### 02.06.02 RECIBIDOS Y AYUDAS (05/03/2004)
Importe: 541.43

**02.06.02.01** Ud Ayuda albañileria Saneamiento y pluviales (05/03/2004)
1 Ud × 79.05 = 79.05
Ayudas de albañileria y obras especiales de todo tipo que fuesen necesarias para dejar en perfecto estado de funcionamiento la instalacion de Saneamiento y Pluviales. Incluso p.p. de realización de huecos en muros de fábrica o cubiertas ligeras y forjados, en las zonas señaladas en planos para paso de instalaciones, realizado mediante compresor, corte con radial y ayuda de medios manuales, con acabado enfoscado maestreado y fratasado con mortero de cemento y arena 1:6 en paramentos verticales de 20 mm. de espesor, incluso regleado, sacado de aristas y rincones con maestras y andamiaje para remate de huecos para conductos, limpieza y reparación de los bordes del hueco, y retirada de escombros, carga sobre camión y transporte a vertedero autorizado. Medida la unidad ejecutada totalmente rematada.

| Código | Ud | Descripción | Rendimiento | Precio | Importe |
|---|---|---|---|---|---|
| O01OA030 | h. | Oficial primera | 1.566 | 15.03 | 23.54 |
| O01OA070 | h. | Peón ordinario | 1.566 | 14.26 | 22.33 |
| ayuda1 | Ud | Material propio p/esta unidad saneamiento (material; 19/09/2007) | 1 | 0 | 0.00 |
| M07N060 | m3 | Canon de vertedero (material; 01/10/2012) | 6 | 0.5 | 3.00 |
| M07CB030 | h. | Camión basculante 6x4 20 t. | 0.784 | 38.5 | 30.18 |
| . |  | Medios auxiliares | 1.312 | 0 | 0.00 |
|  |  | Total |  |  | 79.05 |

**02.06.02.02** Ud Ayuda albañileria Fontaneria (05/03/2004)
1 Ud × 215.65 = 215.65
Ayudas de albañileria y obras especiales de todo tipo que fuesen necesarias para dejar en perfecto estado de funcionamiento la instalacion de FontanerÍa. Incluso p.p. de realización de huecos en muros de fábrica o cubiertas ligeras y forjados, en las zonas señaladas en planos para paso de instalaciones, realizado mediante compresor, corte con radial y ayuda de medios manuales, con acabado enfoscado maestreado y fratasado con mortero de cemento y arena 1:6 en paramentos verticales de 20 mm. de espesor, incluso regleado, sacado de aristas y rincones con maestras y andamiaje para remate de huecos para conductos, limpieza y reparación de los bordes del hueco, y retirada de escombros, carga sobre camión y transporte a vertedero autorizado. Medida la unidad ejecutada totalmente rematada.

| Código | Ud | Descripción | Rendimiento | Precio | Importe |
|---|---|---|---|---|---|
| O01OA030 | h. | Oficial primera | 6.264 | 15.03 | 94.15 |
| O01OA070 | h. | Peón ordinario | 6.264 | 14.26 | 89.32 |
| ayuda2 | Ud | Material propio p/esta unidad fontanería (material; 19/09/2007) | 1 | 0 | 0.00 |
| M07N060 | m3 | Canon de vertedero | 4 | 0.5 | 2.00 |
| M07CB030 | h. | Camión basculante 6x4 20 t. | 0.784 | 38.5 | 30.18 |
| . |  | Medios auxiliares | 1.89 | 0 | 0.00 |
|  |  | Total |  |  | 215.65 |

**02.06.02.03** Ud Ayuda albañileria Electricidad (05/03/2004)
1 Ud × 246.73 = 246.73
Ayudas de albañileria y obras especiales de todo tipo que fuesen necesarias para dejar en perfecto estado de funcionamiento la instalacion de Electricidad. Incluso p.p. de realización de huecos en muros de fábrica o cubiertas ligeras y forjados, en las zonas señaladas en planos para paso de instalaciones, realizado mediante compresor, corte con radial y ayuda de medios manuales, con acabado enfoscado maestreado y fratasado con mortero de cemento y arena 1:6 en paramentos verticales de 20 mm. de espesor, incluso regleado, sacado de aristas y rincones con maestras y andamiaje para remate de huecos para conductos, limpieza y reparación de los bordes del hueco, y retirada de escombros, carga sobre camión y transporte a vertedero autorizado. Medida la unidad ejecutada totalmente rematada.

| Código | Ud | Descripción | Rendimiento | Precio | Importe |
|---|---|---|---|---|---|
| O01OA030 | h. | Oficial primera | 7.047 | 15.03 | 105.92 |
| O01OA070 | h. | Peón ordinario | 7.583 | 14.26 | 108.13 |
| ayuda3 | Ud | Material propio p/esta unidad elec. PCI, voz (material; 19/09/2007) | 1 | 0 | 0.00 |
| M07N060 | m3 | Canon de vertedero | 5 | 0.5 | 2.50 |
| M07CB030 | h. | Camión basculante 6x4 20 t. | 0.784 | 38.5 | 30.18 |
| . |  | Medios auxiliares | 9.213 | 0 | 0.00 |
|  |  | Total |  |  | 246.73 |

### 02.07 REVESTIMIENTOS (20/12/1996)
Importe: 1475.79

#### 02.07.01 PARAMENTOS VERTICALES (20/12/1996)
Importe: 1298.04

**02.07.01.01** m2. Alicatado azulejo esmaltado (21/04/2010)
17 m2. × 14.63 = 248.71
Alicatado de azulejo esmaltado liso en color a elegir por la D.O. de 20*20cm, tomada con mortero de cemento cola gris , y rejuntada con mortero realizado con color. Incluso p.p de piezas especiales, piezas con cantos romos, cortes de plaquetas y limpieza de paramentos. Todos los elementos necesarios y empleados en esta unidad contarán con el Certificado de Idoneidad Técnica (CE) correspondiente, y aquéllos certificados específicos para cada uno de ellos. Medida la superficie ejecutada totalmente rematada.

| Código | Ud | Descripción | Rendimiento | Precio | Importe |
|---|---|---|---|---|---|
| O01OA030 | h. | Oficial primera | 0.196 | 15.03 | 2.95 |
| O01OA070 | h. | Peón ordinario | 0.196 | 14.26 | 2.79 |
| AZULEJO | m2 | azulejo 20*20 (material; 24/10/2011) | 1 | 6.5 | 6.50 |
| PRPP9904 | Kg. | Cemento cola Fixagres o similar (material; 21/04/2010) | 3 | 0.52 | 1.56 |
| PRPP9905 | Kg. | Pasta rejuntado Eurocolor o similar (material; 21/04/2010) | 1.2 | 0.45 | 0.54 |
| %0300 |  | Medios auxiliares | 2 % | 14.34 | 0.29 |
|  |  | Total |  |  | 14.63 |

| Medición | Uds. | Largo | Ancho | Parcial |
|---|---|---|---|---|
|  | 2 | 2.75 | 2 | 11.000 |
|  | 2 | 1.5 | 2 | 6.000 |
| Total |  |  |  | 17 |

**02.07.01.02** m2 Enfoscado mortero hidrofugo (20/12/1996)
47.97 m2 × 4.94 = 236.97
Enfoscado maestreado y fratasado de paramentos verticales interiores con adhitivo hidrofugo, de 15 mm de espesor, con mortero 1:6 de cemento y arena, sobre cualquier superficie. Incluso colocación de malla de fibra de vidrio en zonas de cambio de material, con un solape mínimo de 20 cm, enfoscado de jambas, dinteles, huecos y ancho de tabiques, refuerzos en esquinas con guardavivos metálicos, remates y formación de mochetas y cargaderos. Incluso montaje y desmontaje de andamios. Limpieza y humedecido del paramento, maestras en rincones y guarniciones de hueco. Todos los materiales para esta unidad contarán con el certificado CEE correspondiente, y aquellos específicos para cada uno de ellos. Medida la superficie ejecutada totalmente rematada, con acabado totalmente pulido para posterior enlucido y/o pintura en la que no habrá ninguna variación de planeidad superior a 3 mm. medido con regla de 1 m.

| Código | Ud | Descripción | Rendimiento | Precio | Importe |
|---|---|---|---|---|---|
| A02S020 | m3 | Mortero cemento hidrófugo 1/6 (material; 20/12/1996) | 0.02 | 53.25 | 1.07 |
| O01OA030 | h. | Oficial primera | 0.14 | 15.03 | 2.10 |
| O01OA070 | h. | Peón ordinario | 0.117 | 14.26 | 1.67 |
| %0300 |  | Medios auxiliares | 2 % | 4.84 | 0.10 |
|  |  | Total |  |  | 4.94 |

| Medición | Uds. | Largo | Ancho | Alto | Parcial |
|---|---|---|---|---|---|
|  | 1 | 40.55 | 1 |  | 40.550 |
|  | 2 | 2.15 | 1 |  | 4.300 |
|  | 2 | 2.4 | 1.3 | 0.5 | 3.120 |
| Total |  |  |  |  | 47.97 |

**02.07.01.03** m2 Enfoscado mortero (20/12/1996)
31.63 m2 × 4.72 = 149.29
Enfoscado maestreado y fratasado de paramentos verticales interiores, de 15 mm de espesor, con mortero 1:6 de cemento y arena, sobre cualquier superficie. Incluso colocación de malla de fibra de vidrio en zonas de cambio de material, con un solape mínimo de 20 cm, enfoscado de jambas, dinteles, huecos y ancho de tabiques, refuerzos en esquinas con guardavivos metálicos, remates y formación de mochetas y cargaderos. Incluso montaje y desmontaje de andamios. Limpieza y humedecido del paramento, maestras en rincones y guarniciones de hueco. Todos los materiales para esta unidad contarán con el certificado CEE correspondiente, y aquellos específicos para cada uno de ellos. Medida la superficie ejecutada totalmente rematada, con acabado totalmente pulido para posterior enlucido y/o pintura en la que no habrá ninguna variación de planeidad superior a 3 mm. medido con regla de 1 m.

| Código | Ud | Descripción | Rendimiento | Precio | Importe |
|---|---|---|---|---|---|
| A02S020 | m3 | Mortero cemento hidrófugo 1/6 | 0.016 | 53.25 | 0.85 |
| O01OA030 | h. | Oficial primera | 0.133 | 15.03 | 2.00 |
| O01OA070 | h. | Peón ordinario | 0.125 | 14.26 | 1.78 |
| %0300 |  | Medios auxiliares | 2 % | 4.63 | 0.09 |
|  |  | Total |  |  | 4.72 |

| Medición | Uds. | Largo | Ancho | Parcial |
|---|---|---|---|---|
|  | 2 | 2.75 | 2 | 11.000 |
|  | 2 | 1.5 | 2 | 6.000 |
|  | 1 | 7.52 | 1 | 7.520 |
|  | 2 | 2.15 | 1 | 4.300 |
|  | 1 | 2.81 | 1 | 2.810 |
| Total |  |  |  | 31.63 |

**02.07.01.04** m2 Pintura plastica exterior acrilica (21/04/2010)
79.6 m2 × 8.33 = 663.07
Revestimiento de paramentos verticales interiores realizado con pintura plástica antimoho a base de resinas en emulsión acuosa y pigmentos de alta calidad, color a definir por la D.O, previa imprimación de látex, con lijado previo de pequeñas adherencias e imperfecciones, aplicación de una mano de fondo con pintura muy diluida para tapar poros, emplastecido de faltas y repaso con nueva mano de fondo y dos manos de acabado liso. Incluso p.p. de aditivo antimoho, pintado de jambas, mochetas y dinteles. Todos los materiales para esta unidad contarán con el certificado CEE correspondiente, y aquellos específicos para cada uno de ellos. Medida la superficie ejecutada totalmente rematada. Incluso montaje y desmontaje de andamios.

| Código | Ud | Descripción | Rendimiento | Precio | Importe |
|---|---|---|---|---|---|
| PRPP.1d | l | Pintura plas int bl mate 20 l (material; 21/04/2010) | 0.7 | 2.36 | 1.65 |
| PRPP18ab | kg | Emplaste paramentos interiores (material; 21/04/2010) | 0.9 | 0.85 | 0.77 |
| imprim. | l | Imprimación látex (material; 21/04/2010) | 0.4 | 1.15 | 0.46 |
| O01OA030 | h. | Oficial primera | 0.352 | 15.03 | 5.29 |
| %0300 |  | Medios auxiliares | 2 % | 8.17 | 0.16 |
|  |  | Total |  |  | 8.33 |

| Medición | Uds. | Largo | Ancho | Alto | Parcial |
|---|---|---|---|---|---|
|  | 1 | 40.55 | 1 |  | 40.550 |
|  | 2 | 2.15 | 1 |  | 4.300 |
|  | 2 | 2.4 | 1.3 | 0.5 | 3.120 |
|  | 2 | 2.75 | 2 |  | 11.000 |
|  | 2 | 1.5 | 2 |  | 6.000 |
|  | 1 | 7.52 | 1 |  | 7.520 |
|  | 2 | 2.15 | 1 |  | 4.300 |
|  | 1 | 2.81 | 1 |  | 2.810 |
| Total |  |  |  |  | 79.6 |

#### 02.07.02 SOLADOS (20/12/1996)
Importe: 54.74

**02.07.02.01** m2 Recrecido pisos mortero hidrófugo 1:6, e medio= 7cm (20/12/1996)
4.125 m2 × 4.94 = 20.38
Enfoscado maestreado y fratasado de paramentos verticales interiores con adhitivo hidrofugo, de 15 mm de espesor, con mortero 1:6 de cemento y arena, sobre cualquier superficie. Incluso colocación de malla de fibra de vidrio en zonas de cambio de material, con un solape mínimo de 20 cm, enfoscado de jambas, dinteles, huecos y ancho de tabiques, refuerzos en esquinas con guardavivos metálicos, remates y formación de mochetas y cargaderos. Incluso montaje y desmontaje de andamios. Limpieza y humedecido del paramento, maestras en rincones y guarniciones de hueco. Todos los materiales para esta unidad contarán con el certificado CEE correspondiente, y aquellos específicos para cada uno de ellos. Medida la superficie ejecutada totalmente rematada, con acabado totalmente pulido para posterior enlucido y/o pintura en la que no habrá ninguna variación de planeidad superior a 3 mm. medido con regla de 1 m.

| Código | Ud | Descripción | Rendimiento | Precio | Importe |
|---|---|---|---|---|---|
| A02S020 | m3 | Mortero cemento hidrófugo 1/6 | 0.02 | 53.25 | 1.07 |
| O01OA030 | h. | Oficial primera | 0.14 | 15.03 | 2.10 |
| O01OA070 | h. | Peón ordinario | 0.117 | 14.26 | 1.67 |
| %0300 |  | Medios auxiliares | 2 % | 4.84 | 0.10 |
|  |  | Total |  |  | 4.94 |

| Medición | Uds. | Largo | Ancho | Parcial |
|---|---|---|---|---|
| ASEO | 1 | 2.75 | 1.5 | 4.125 |
| Total |  |  |  | 4.125 |

**02.07.02.02** m2. Pavim. grés compacto natural antideslizante (21/04/2010)
4.125 m2. × 8.33 = 34.36
Revestimiento de paramentos verticales interiores realizado con pintura plástica antimoho a base de resinas en emulsión acuosa y pigmentos de alta calidad, color a definir por la D.O, previa imprimación de látex, con lijado previo de pequeñas adherencias e imperfecciones, aplicación de una mano de fondo con pintura muy diluida para tapar poros, emplastecido de faltas y repaso con nueva mano de fondo y dos manos de acabado liso. Incluso p.p. de aditivo antimoho, pintado de jambas, mochetas y dinteles. Todos los materiales para esta unidad contarán con el certificado CEE correspondiente, y aquellos específicos para cada uno de ellos. Medida la superficie ejecutada totalmente rematada. Incluso montaje y desmontaje de andamios.

| Código | Ud | Descripción | Rendimiento | Precio | Importe |
|---|---|---|---|---|---|
| PRPP.1d | l | Pintura plas int bl mate 20 l | 0.7 | 2.36 | 1.65 |
| PRPP18ab | kg | Emplaste paramentos interiores | 0.9 | 0.85 | 0.77 |
| imprim. | l | Imprimación látex | 0.4 | 1.15 | 0.46 |
| O01OA030 | h. | Oficial primera | 0.352 | 15.03 | 5.29 |
| %0300 |  | Medios auxiliares | 2 % | 8.17 | 0.16 |
|  |  | Total |  |  | 8.33 |

| Medición | Uds. | Largo | Ancho | Parcial |
|---|---|---|---|---|
|  | 1 | 2.75 | 1.5 | 4.125 |
| Total |  |  |  | 4.125 |

#### 02.07.03 TECHOS (16/04/2010)
Importe: 123.01

**02.07.03.01** m² Falso techo cartón-yeso liso WA, 15 mm (16/04/2010)
4.125 m² × 23.98 = 98.92
Falso techo formado por paneles hidrófugos de cartón-yeso de 15 mm de espesor, tipo Pladur WA o equivalente, colocados sobre una estructura oculta de acero galvanizado, formada por perfiles T/C de 40 mm, colocados cada 40 cm, y perfilería U de 34 x 31 x 34 mm. Incluso p.p. de replanteo auxiliar, accesorios de fijación, nivelación y repaso de juntas con cinta y pasta, montaje y desmontaje de andamios. Todos los elementos necesarios y empleados en esta unidad contarán con el Certificado de Idoneidad Técnica (CE) correspondiente, y aquéllos certificados específicos para cada uno de ellos. Medida la superficie ejecutada totalmente terminada.

| Código | Ud | Descripción | Rendimiento | Precio | Importe |
|---|---|---|---|---|---|
| O01OB110 | h. | Oficial yesero o escayolista (mano de obra; 16/04/2010) | 0.5 | 15.03 | 7.52 |
| O01OB120 | h. | Ayudante yesero o escayolista (mano de obra; 16/04/2010) | 0.4 | 14.85 | 5.94 |
| P04PY140 | m2 | Placa pladur wa repelente al agua o equiv (material; 13/01/2011) | 1.05 | 6.85 | 7.19 |
| P04PW041 | kg | Pasta para juntas pladur amb.húmedos (material; 21/04/2010) | 0.47 | 0.25 | 0.12 |
| P04PW010 | m. | Cinta de juntas pladur (material; 21/04/2010) | 1.89 | 0.12 | 0.23 |
| P04PW150 | m. | Perfil laminado u 34x31x34 mm (material; 21/04/2010) | 0.7 | 0.56 | 0.39 |
| P04TW070 | m. | Perfil techo continuo pladur t/c-47 (material; 21/04/2010) | 2.6 | 0.35 | 0.91 |
| P04PW090 | ud | Tornillo pm-25 mm. (material; 21/04/2010) | 10 | 0.05 | 0.50 |
| P04PW100 | ud | Tornillo mm-9,5 mm pladur (material; 21/04/2010) | 5 | 0.03 | 0.15 |
| P04TW080 | ud | Pieza empalme techo pladur t-47 (material; 21/04/2010) | 0.32 | 0.3 | 0.10 |
| P04TW090 | ud | Horquilla techo pladur t-47 (material; 21/04/2010) | 1.26 | 0.15 | 0.19 |
| P04PW030 | kg | Material de agarre pladur (material; 21/04/2010) | 0.53 | 0.5 | 0.27 |
| %0300 |  | Medios auxiliares | 2 % | 23.51 | 0.47 |
|  |  | Total |  |  | 23.98 |

| Medición | Uds. | Largo | Ancho | Parcial |
|---|---|---|---|---|
|  | 1 | 2.75 | 1.5 | 4.125 |
| Total |  |  |  | 4.125 |

**02.07.03.02** m2 Pintura plastica techos int (21/04/2010)
4.125 m2 × 5.84 = 24.09
Revestimiento de paramentos horizontales interiores realizado con pintura plástica a base de resinas en emulsión acuosa y pigmentos de alta calidad, color a definir por la D.O., previa imprimación de látex, con lijado previo de pequeñas adherencias e imperfecciones, aplicación de una mano de fondo con pintura muy diluida para tapar poros, emplastecido de faltas y repaso con nueva mano de fondo y dos manos de acabado liso. Incluso p.p. de aditivo antimoho, remates y pintado de dinteles y huecos. Todos los materiales para esta unidad contarán con el certificado CEE correspondiente, y aquellos específicos para cada uno de ellos. Medida la superficie ejecutada totalmente rematada. Incluso montaje y desmontaje de andamios.

| Código | Ud | Descripción | Rendimiento | Precio | Importe |
|---|---|---|---|---|---|
| PRPP.1d | l | Pintura plas int bl mate 20 l | 0.4 | 2.36 | 0.94 |
| PRPP18ab | kg | Emplaste paramentos interiores | 0.06 | 0.85 | 0.05 |
| imprim. | l | Imprimación látex | 0.2 | 1.15 | 0.23 |
| O01OA030 | h. | Oficial primera | 0.3 | 15.03 | 4.51 |
| %0300 |  | Medios auxiliares | 2 % | 5.73 | 0.11 |
|  |  | Total |  |  | 5.84 |

| Medición | Uds. | Largo | Ancho | Parcial |
|---|---|---|---|---|
|  | 1 | 2.75 | 1.5 | 4.125 |
| Total |  |  |  | 4.125 |

### 02.08 CARPINTERIA Y CERRAJERIA EXTERIOR/INTERIOR (31/01/2000)
Importe: 2786.58

**02.08.01** Ml Barandilla gradas (11/04/2007)
44.95 Ml × 52.08 = 2341.00
Suministro y colocacion de barandillas, formada por pletinas 80.8, 50.8 e=2 mm. y junquillos "L" 20x20 y e=3mm y doble cristal 4+4 mm y lamina butiral intermedia transparente, todo ello en acero galvanizado en caliente, mano de imprimacion antioxidante y dos manos de pintura color especial para metales, Incluso placas de anclaje al hormigon y demás elementos necesarios para su correcta ejecución. Realizado según detalles de proyecto e indicaciones de la Dirección de Obra. Medida la longitud ejecutada totalmente terminada.

| Código | Ud | Descripción | Rendimiento | Precio | Importe |
|---|---|---|---|---|---|
| O01OB129 | h. | Oficial 1ª metal | 0.94 | 15.3 | 14.38 |
| O01OA060 | h | Peón especializado | 0.58 | 12.81 | 7.43 |
| P13TT180 | m. | pletinas, junquillos y malla tensada (material; 14/12/2007) | 1 | 2.81 | 2.81 |
| CRISTAL | m2 | cristal 4+4 (material; 24/10/2013) | 0.8 | 25 | 20.00 |
| galvcal | kg | Galvanizado en caliente de perfiles (material; 11/04/2007) | 5.87 | 0.96 | 5.64 |
| material | ud | Material compl./piezas espec. | 5 | 0.16 | 0.80 |
| %0300 |  | Medios auxiliares | 2 % | 51.06 | 1.02 |
|  |  | Total |  |  | 52.08 |

| Medición | Uds. | Largo | Parcial |
|---|---|---|---|
|  | 1 | 40.55 | 40.550 |
|  | 2 | 2.2 | 4.400 |
| Total |  |  | 44.95 |

**02.08.02** ud PUERTA CHAPA LISA 90x210 GALV. PE1 (31/01/2000)
1 ud × 77.2 = 77.20
Puerta de chapa lisa de 1 hoja de 90x210 cm. realizada con doble chapa de acero galvanizado de 0.6 mm. de espesor,alma de lana de roca e=40mm, sobre bastidor de perfiles de acero conformado en frío, herrajes de colgar y seguridad, cerradura con manilla de nylon, cerco de perfil de acero conformado en frío con garras para recibir a obra, elaborada en taller, ajuste y fijación en obra. (sin incluir recibido de albañilería).

| Código | Ud | Descripción | Rendimiento | Precio | Importe |
|---|---|---|---|---|---|
| O01OB130 | h. | Oficial 1ª cerrajero (mano de obra) | 0.157 | 17.25 | 2.71 |
| O01OB140 | h. | Ayudante (mano de obra) | 0.157 | 16.23 | 2.55 |
| P13CP030 | ud | P.paso 90x210 chapa lisa galv.lana roca (material; 31/01/2000) | 1 | 71.94 | 71.94 |
|  |  | Total |  |  | 77.2 |

| Medición | Uds. | Largo | Parcial |
|---|---|---|---|
| PE-1 | 1 | 1 | 1.000 |
| Total |  |  | 1 |

**02.08.03** ud PUERTA CORREDERA
1 ud × 128.38 = 128.38
Puerta de chapa lisa de 1 hoja corredera de 85x205 cm. y dimensiones totales de 180x215mm, realizada con doble chapa de acero galvanizado de 0.6 mm. de espesor,alma de lana de roca e=40mm, sobre bastidor de perfiles de acero conformado en frío, herrajes y guias de colgar y seguridad, cerradura con manilla de nylon, cerco de perfil de acero conformado en frío con garras para recibir a obra, elaborada en taller, ajuste y fijación en obra. (sin incluir recibido de albañilería).

| Código | Ud | Descripción | Rendimiento | Precio | Importe |
|---|---|---|---|---|---|
| O01OB130 | h. | Oficial 1ª cerrajero | 0.157 | 17.25 | 2.71 |
| O01OB140 | h. | Ayudante | 0.157 | 16.23 | 2.55 |
| P13CP030C | ud | P.paso corredera y herrajes cuelgue/lana roca (material; 17/01/2012) | 1 | 123.12 | 123.12 |
|  |  | Total |  |  | 128.38 |

**02.08.04** Ml Barandilla gradas pasamanos (11/04/2007)
10 Ml × 24 = 240.00
Suministro y colocacion de barandillas, formada por pletinas 80.8, 50.8 e=2 mm. y junquillos "L" 20x20 y e=3mm , todo ello en acero galvanizado en caliente, mano de imprimacion antioxidante y dos manos de pintura color especial para metales, Incluso placas de anclaje al hormigon y demás elementos necesarios para su correcta ejecución. Realizado según detalles de proyecto e indicaciones de la Dirección de Obra. Medida la longitud ejecutada totalmente terminada.

| Código | Ud | Descripción | Rendimiento | Precio | Importe |
|---|---|---|---|---|---|
| O01OB129 | h. | Oficial 1ª metal | 0.626 | 15.3 | 9.58 |
| O01OA060 | h | Peón especializado | 0.422 | 12.81 | 5.41 |
| galvcal | kg | Galvanizado en caliente de perfiles | 5.87 | 0.96 | 5.64 |
| material | ud | Material compl./piezas espec. | 5 | 0.16 | 0.80 |
| P13TT180S | m. | pletinas, junquillos (material; 17/01/2012) | 1 | 2.1 | 2.10 |
| %0300 |  | Medios auxiliares | 2 % | 23.53 | 0.47 |
|  |  | Total |  |  | 24 |

| Medición | Uds. | Largo | Parcial |
|---|---|---|---|
|  | 4 | 2.5 | 10.000 |
| Total |  |  | 10 |

### 02.09 VIDRIERIA
Importe: 4996.36

**02.09.01** m2 POLICARB.CEL.CUB. 20 mm. V/COLORES
73.53 m2 × 67.95 = 4996.36
Cierre vertiical de zona trasera de parte superior del graderio con planchas a base de policarbonato machiembrado de 20mm de espesor, dos camaras y tres paredes, ancho 333mm , colores standard a elegir, incluso cortes de plancha y perfilería de aluminio universal con gomas de neopreno para cierres, tornillos de acero inoxidable y piezas especiales, terminado en condiciones de estanqueidad, incluso todo tipo de remates a base de chapa de acero prelacada de 0.6mm de espesor..

| Código | Ud | Descripción | Rendimiento | Precio | Importe |
|---|---|---|---|---|---|
| O01OB250 | h. | Oficial 1ª vidriería (mano de obra) | 0.34 | 16.62 | 5.65 |
| O01OB260 | h. | Ayudante vidriería (mano de obra) | 0.34 | 15.83 | 5.38 |
| CHAPAA | M2 | Chapa de aluminio anodiz.0.6 mm (material; 02/12/2011) | 0.25 | 8.5 | 2.13 |
| P14TPC310 | m2 | Placa policarb.celular blco.opal e=10mm (material; 26/10/2011) | 1.05 | 28 | 29.40 |
| P14TW010 | m. | Perfil universal goma neopreno (material) | 3 | 7.63 | 22.89 |
| P01DW090 | ud | Pequeño material (material; 06/05/2011) | 2 | 1.25 | 2.50 |
|  |  | Total |  |  | 67.95 |

| Medición | Uds. | Largo | Ancho | Parcial |
|---|---|---|---|---|
|  | 1 | 40.85 | 1.8 | 73.530 |
| Total |  |  |  | 73.53 |

### 02.10 EQUIPAMIENTO (05/03/2004)
Importe: 1478.16

**02.10.01** U BUTACAS GRADERIO
120 U × 11.76 = 1411.20
Butacas para graderio con repaldo alto en colores diversos a elegir por la D.F.

| Código | Ud | Descripción | Rendimiento | Precio | Importe |
|---|---|---|---|---|---|
| O01OA030 | h. | Oficial primera | 0.039 | 15.03 | 0.59 |
| O01OA070 | h. | Peón ordinario | 0.039 | 14.26 | 0.56 |
| P30EJ110 | ud | Taco metálico y tornillo (material) | 2 | 1.33 | 2.66 |
| P30EJ020X | ud | Asiento poliprop. CR-4 (material; 22/11/2011) | 1 | 7.95 | 7.95 |
|  |  | Total |  |  | 11.76 |

**02.10.02** Extintor 6 Kg polvo polivalente 21A-113B (05/03/2004)
4 × 16.74 = 66.96

| Código | Ud | Descripción | Rendimiento | Precio | Importe |
|---|---|---|---|---|---|
| OOOI.1d | h | Peón especializado (17/01/2012) | 0.05 | 14.85 | 0.74 |
| T21A113B | ud | Extintor 6 Kg polvo poliv 21A-113 B (24/10/2013) | 1 | 16 | 16.00 |
| . |  | Medios auxiliares | 0.33 | 0 | 0.00 |
|  |  | Total |  |  | 16.74 |

### 02.11 INSTALACION DE SANEAMIENTO (01/01/1980)
Importe: 3210.63

**02.11.01** Ml TUBERIA PVC 125 UNE-EN 1401 ENTERRADA (01/01/1980)
50 Ml × 22.46 = 1123.00
Tubería de PVC sanitaria, diámetro exterior 125 mm,junta elástica según UNE-EN 1401; para colectores enterrados, colocado en zanja, sobre una cama de arena de río de 10 cm. debidamente compactada y nivelada, relleno lateralmente y superiormente hasta 10 cm. por encima de la generatriz con la misma arena; compactando ésta hasta los riñones. Con p.p. de medios auxiliares, incluso excavación con medios manuales o mecánicos, tapado de zanja y reposición de pavimento, con p.p. de accesorios totalmente instalada, enterrada y hormigonada hasta la clave.

| Código | Ud | Descripción | Rendimiento | Precio | Importe |
|---|---|---|---|---|---|
| O004B | H | OFICIAL PRIMERA FONTANERO - CALEFACTOR (mano de obra; 16/04/2010) | 0.117 | 15.15 | 1.77 |
| O008B | H | PEÓN ORDINARIO (mano de obra; 16/04/2010) | 0.117 | 14.26 | 1.67 |
| P05AG006 | Ml | TUBERÍA PVC 125 MM (material; 21/04/2010) | 1 | 7.35 | 7.35 |
| P05AG025 | Ud | P.P. DE ACCES. TUB.PVC (material; 21/04/2010) | 0.8 | 2.36 | 1.89 |
| P01AA020 | m3 | Arena de río 0/6 mm. | 0.232 | 16.32 | 3.79 |
| A02AA310 | M3 | HORMIGON H-150 KG/CM2 TMAX.40 (material; 01/01/1980) | 0.1 | 25.22 | 2.52 |
| E02ES040 | m3 | EXC.ZANJA SANEAM. T.FLOJO MEC. (material; 16/04/2010) | 0.24 | 14.46 | 3.47 |
| . |  | Medios auxiliares | 0.256 | 0 | 0.00 |
|  |  | Total |  |  | 22.46 |

| Medición | Uds. | Largo | Parcial |
|---|---|---|---|
| pluviales hasta entronque | 1 | 50 | 50.000 |
| Total |  |  | 50 |

**02.11.02** ud CAZOLETA 110 (05/03/2004)
2 ud × 29.99 = 59.98
Cazoleta de salida vertical para bajante de diámetro 110 mm, compatible con todas las membranas bituminosas, mediante soldadura por calor. Perfectamente resistente a la llama, la corrosión y la intemperie, es dúctil y fácilmente manejable. De una sola pieza, la cazoleta cuenta con una base soporte con relieve, para facilitar la penetración del betún. El manguetón tiene forma cónica para encajar herméticamente en la salida de la bajante.incluso con p.p. de pequeño material de agarre y medios auxiliares, y sin incluir arqueta de apoyo.

| Código | Ud | Descripción | Rendimiento | Precio | Importe |
|---|---|---|---|---|---|
| P02EDO010CAZ | ud | CAZOLETA 110 (material; 21/04/2010) | 1 | 26.36 | 26.36 |
| P01DW090 | ud | Pequeño material | 1 | 1.25 | 1.25 |
| O004B | H | OFICIAL PRIMERA FONTANERO - CALEFACTOR | 0.157 | 15.15 | 2.38 |
| . |  | Medios auxiliares | 0.297 | 0 | 0.00 |
|  |  | Total |  |  | 29.99 |

Claves: PVC, sumidero, sifón, rejilla, acero, inoxidable, salida, local, apoyo, vertical, desagüe, material, agarre, medio, auxiliar, arqueta, conexión, agua, red, humedad

**02.11.03** ud ARQUETA LADRI.REGISTRO 51X51X65 CM. (05/03/2004)
5 ud × 67.52 = 337.60
Arqueta de registro de 51x51x65 cm. de medidas interiores,para saneamiento y pluviales,incluso algunas sumidero sifonicas segun planos y a pie de bajante, construida con fábrica de ladrillo perforado tosco de 1/2 pie de espesor, recibido con mortero de cemento M-5, colocado sobre solera de hormigón en masa HM-20/P/40/I ligeramente armada con mallazo, enfoscada y bruñida por el interior con mortero de cemento M-15, y con tapa de hormigón armado prefabricada, terminada y con p.p. de medios auxiliares, sin incluir la excavación, ni el relleno perimetral posterior.

| Código | Ud | Descripción | Rendimiento | Precio | Importe |
|---|---|---|---|---|---|
| O004B | H | OFICIAL PRIMERA FONTANERO - CALEFACTOR | 0.94 | 15.15 | 14.24 |
| O008B | H | PEÓN ORDINARIO | 0.508 | 14.26 | 7.24 |
| P01HM020 | M3 | HORMIGÓN HM-20/P/40/I CENTRAL (material; 21/04/2010) | 0.058 | 60 | 3.48 |
| P01LT020 | u | LADRILLO PERFORA. TOSCO 25X12X7 (material; 21/04/2010) | 85 | 0.12 | 10.20 |
| P01MC040 | m3 | MORTERO CEM. GRIS II/B-M 32,5 1:6 M-40 (material; 21/04/2010) | 0.2 | 25 | 5.00 |
| P01MC010 | m3 | MORTERO CEM. GRIS II/B-M 32,5 M-100 (material; 21/04/2010) | 0.15 | 26 | 3.90 |
| P03AM070 | m2 | MALLA 15X30X5 -1,424 KG/M2 (material; 21/04/2010) | 0.57 | 0.8 | 0.46 |
| P02EAT030 | ud | TAPA CUADRADA HA E=6CM 60X60CM (material; 21/04/2010) | 1 | 23 | 23.00 |
| . |  | Medios auxiliares | 0.839 | 0 | 0.00 |
|  |  | Total |  |  | 67.52 |

Claves: arqueta, registro, construcción, fábrica, ladrillo, perforación, tosco, mortero, cemento, solera, ligero, interior, pie, colocación, bruñido, perímetro, prefabricado, enfoscado, armadura, tapa, terminación, medio, auxiliar, excavación, relleno, hormigón, masa, mallazo

**02.11.04** ud POZO LADRI.REGISTRO D=120CM.H=3,00M (05/03/2004)
1 ud × 276.63 = 276.63
Pozo de registro de 120 cm. de diámetro interior y de 300 cm. de profundidad libre, construido con fábrica de ladrillo macizo tosco de 1 pie de espesor, recibido con mortero de cemento M-5, colocado sobre solera de hormigón HA-25/P/40/I, ligeramente armada con mallazo; enfoscado y bruñido por el interior, con mortero de cemento M-15, incluso con p.p. de recibido de pates, formación de canal en el fondo del pozo y formación de brocal asimétrico en la coronación, para recibir el cerco y la tapa de hierro fundido, terminado con p.p. de medios auxiliares, sin incluir la excavación ni el relleno perimetral posterior.

| Código | Ud | Descripción | Rendimiento | Precio | Importe |
|---|---|---|---|---|---|
| O004B | H | OFICIAL PRIMERA FONTANERO - CALEFACTOR | 8.612 | 15.15 | 130.47 |
| O008B | H | PEÓN ORDINARIO | 5.481 | 14.26 | 78.16 |
| P01HA020 | m3 | HORMIGÓN HA-25/P/40/I CENTRAL (material; 21/04/2010) | 0.23 | 60 | 13.80 |
| P03AM070 | m2 | MALLA 15X30X5 -1,424 KG/M2 | 2.3 | 0.8 | 1.84 |
| P01LT020 | u | LADRILLO PERFORA. TOSCO 25X12X7 | 1.125 | 0.12 | 0.14 |
| P01MC040 | m3 | MORTERO CEM. GRIS II/B-M 32,5 1:6 M-40 | 0.58 | 25 | 14.50 |
| P01MC010 | m3 | MORTERO CEM. GRIS II/B-M 32,5 M-100 | 0.22 | 26 | 5.72 |
| P02EPW010 | ud | PATES PP 30X25 (material; 21/04/2010) | 10 | 3.2 | 32.00 |
| . |  | Medios auxiliares | 4.156 | 0 | 0.00 |
|  |  | Total |  |  | 276.63 |

Claves: solera, medio, pozo, diámetro, fábrica, macizo, hormigón, registro, mortero, tosco, colocación, cemento, armadura, construcción, pie, ligero, brocal, ladrillo, interior, cerco, canal, asimétrico, coronación, enfoscado, tapa, perímetro, terminación, fundido, auxiliar, excavación, hierro, relleno, bruñido, mallazo

**02.11.05** m. COLECTOR COLGADO PVC D=90 mm.
18 m. × 15.24 = 274.32
Colector de saneamiento colgado de PVC liso color gris, de diámetro 90 mm. y con unión por encolado; colgado mediante abrazaderas metálicas, incluso p.p. de piezas especiales en desvíos y medios auxiliares, totalmente instalado, s/ CTE-HS-5.

| Código | Ud | Descripción | Rendimiento | Precio | Importe |
|---|---|---|---|---|---|
| O01OB170 | h. | Oficial 1ª fontanero calefactor (mano de obra) | 0.172 | 18.24 | 3.14 |
| O01OB180 | h. | Oficial 2ª fontanero calefactor (mano de obra) | 0.172 | 16.61 | 2.86 |
| P02TVO440 | m. | Tub.PVC liso evacuación encolado D=90 (material) | 1 | 3.65 | 3.65 |
| P02CVC290 | ud | Codo 87,5º PVC san.j.peg. 90 mm. (material) | 0.2 | 3.68 | 0.74 |
| P02CVW032 | ud | Abraz. metálica tubos PVC 90 mm. (material) | 3.33 | 1.41 | 4.70 |
| P02CVW030 | kg | Adhesivo tubos PVC j.pegada (material) | 0.008 | 18.38 | 0.15 |
|  |  | Total |  |  | 15.24 |

**02.11.06** Ml TUBERIA PVC 110 UNE-EN 1401 ENTERRADA (01/01/1980)
20 Ml × 20.25 = 405.00
Tubería de PVC sanitaria, diámetro exterior 110 mm, UNE-EN 1401; para colectores enterrados, colocado en zanja, sobre una cama de arena de río de 10 cm. debidamente compactada y nivelada, relleno lateralmente y superiormente hasta 10 cm. por encima de la generatriz con la misma arena; compactando ésta hasta los riñones. Con p.p. de medios auxiliares, incluso excavación con medios manuales o mecánicos, tapado de zanja y reposición de pavimento, con p.p. de accesorios totalmente instalada, enterrada y hormigonada hasta la clave.

| Código | Ud | Descripción | Rendimiento | Precio | Importe |
|---|---|---|---|---|---|
| O008B | H | PEÓN ORDINARIO | 0.039 | 14.26 | 0.56 |
| O004B | H | OFICIAL PRIMERA FONTANERO - CALEFACTOR | 0.117 | 15.15 | 1.77 |
| P05AG007 | Ml | TUBERÍA PVC 110 MM (material; 21/04/2010) | 1 | 6.25 | 6.25 |
| P05AG025 | Ud | P.P. DE ACCES. TUB.PVC | 0.8 | 2.36 | 1.89 |
| P01AA020 | m3 | Arena de río 0/6 mm. | 0.232 | 16.32 | 3.79 |
| A02AA310 | M3 | HORMIGON H-150 KG/CM2 TMAX.40 | 0.1 | 25.22 | 2.52 |
| E02ES040 | m3 | EXC.ZANJA SANEAM. T.FLOJO MEC. | 0.24 | 14.46 | 3.47 |
| . |  | Medios auxiliares | 0.23 | 0 | 0.00 |
|  |  | Total |  |  | 20.25 |

**02.11.07** ml TUBERIA PVC 160 UNE-EN 1401 ENTERRADA (01/01/1980)
30 ml × 24.47 = 734.10
Tubería de PVC sanitaria, Terrain o equivalente, diámetro exterior 160 mm,junta elástica según UNE-EN 1401; para colectores enterrados, colocado en zanja, sobre una cama de arena de río de 10 cm. debidamente compactada y nivelada, relleno lateralmente y superiormente hasta 10 cm. por encima de la generatriz con la misma arena; compactando ésta hasta los riñones. Con p.p. de medios auxiliares, incluso excavación con medios manuales o mecánicos, tapado de zanja y reposición de pavimento, con p.p. de accesorios totalmente instalada, enterrada y hormigonada hasta la clave.

| Código | Ud | Descripción | Rendimiento | Precio | Importe |
|---|---|---|---|---|---|
| O004B | H | OFICIAL PRIMERA FONTANERO - CALEFACTOR | 0.117 | 15.15 | 1.77 |
| O008B | H | PEÓN ORDINARIO | 0.117 | 14.26 | 1.67 |
| P05AG008 | Ml | TUBERÍA PVC 160 MM (material; 21/04/2010) | 1 | 9.36 | 9.36 |
| P05AG025 | Ud | P.P. DE ACCES. TUB.PVC | 0.8 | 2.36 | 1.89 |
| P01AA020 | m3 | Arena de río 0/6 mm. | 0.232 | 16.32 | 3.79 |
| A02AA310 | M3 | HORMIGON H-150 KG/CM2 TMAX.40 | 0.1 | 25.22 | 2.52 |
| E02ES040 | m3 | EXC.ZANJA SANEAM. T.FLOJO MEC. | 0.24 | 14.46 | 3.47 |
| . |  | Medios auxiliares | 0.276 | 0 | 0.00 |
|  |  | Total |  |  | 24.47 |

### 02.12 INSTALACION DE FONTANERIA (05/03/2004)
Importe: 1397.88

#### 02.12.01 APARATOS SANITARIOS Y GRIFERÍA (05/08/2004)
Importe: 758.06

**02.12.01.01** Ud. Grifería limpieza (05/08/2004)
1 Ud. × 17.16 = 17.16
Equipo de grifería para limpieza, de latón cromado de primera calidad, con cierre de llave de seguridad, incluso enlace y rosca de toma. Todos los elementos necesarios y empleados en esta unidad contarán con el Certificado de Idoneidad Técnica (CE) correspondiente, y aquéllos certificados específicos para cada uno de ellos. Medida la unidad totalmente instalada y conexionada y comprobado su correcto funcionamiento.

| Código | Ud | Descripción | Rendimiento | Precio | Importe |
|---|---|---|---|---|---|
| O01OB200 | h. | Oficial 1ª instalador (mano de obra; 16/04/2010) | 0.078 | 15.15 | 1.18 |
| M00010022 | Ud. | Material compl./piezas espec. | 1 | 0.5 | 0.50 |
| M00010021 | Ud. | Pequeño material (material; 21/04/2010) | 1 | 0.25 | 0.25 |
| M00130008x | Ud. | Grifo limpieza (material; 21/04/2010) | 1 | 15.23 | 15.23 |
| %M00010000 | % | Medios auxiliares | 0 % | 17.16 | 0.00 |
|  |  | Total |  |  | 17.16 |

**02.12.01.02** ud INST.FONT.PARA BARRA DE BAR
1 ud × 405.96 = 405.96
Instalación de fontanería para una barra de bar, realizada con tuberías de cobre, UNE-EN-1 057, para las redes de agua fría y caliente y con tuberías de PVC serie B, UNE-EN-1453, para la red de desagües, dando servicio a los siguientes elementos: dos fregaderos de dos senos, dos desagües para grifos de cerveza, toma de agua y desagüe en cafetera y dos tomas de 15 mm. para máquinas de cubitos de hielo y lavavajillas, con sus respectivos desagües, terminada, todos los desagües con sifones individuales, e incluso con p.p. de bajante de PVC de 125 mm. Las tomas de agua y los desagües, se entregaran con tapones. s/CTE-HS-4/5.

| Código | Ud | Descripción | Rendimiento | Precio | Importe |
|---|---|---|---|---|---|
| E20TC020 | m. | TUBERÍA DE COBRE DE 13/15 mm. | 15 | 7.82 | 117.30 |
| E20TC030 | m. | TUBERÍA DE COBRE DE 16/18 mm. | 6 | 9.18 | 55.08 |
| E20TC040 | m. | TUBERÍA DE COBRE DE 20/22 mm. | 4 | 10.35 | 41.40 |
| E20VE020 | ud | VÁLVULA DE PASO 22mm. 3/4" P/EMPOTRAR | 2 | 11.98 | 23.96 |
| E20WGI060 | ud | DESAGÜE DOBLE PVC C/SIF.CURVO | 2 | 18.61 | 37.22 |
| E20WGI020 | ud | DESAGÜE PVC C/SIFÓN EN Y | 4 | 9.27 | 37.08 |
| E20WGI110 | ud | DESAGÜE PVC P/LAVADORA, S.BOT. | 1 | 10.31 | 10.31 |
| E20WBV020 | m. | TUBERÍA PVC SERIE B 40 mm. | 10 | 3.39 | 33.90 |
| E20WBV070 | m. | BAJANTE PVC SERIE B J.PEG. 125 mm. | 3 | 16.57 | 49.71 |
|  |  | Total |  |  | 405.96 |

**02.12.01.03** Ud Grifo temporizado lavabo (16/04/2010)
1 Ud × 52.95 = 52.95
Grifo temporizador de repisa para lavabo, de latón cromado, con sistema antiblocaje, cierre automático, apertura por pulsador, accionamiento de presión y enlace de válvula con toma, incluso valvulería, piezas especiales, acometida a receptores con tubería de polipropileno copolímero y ayudas a albañilería. Todos los materiales para esta unidad contarán con el certificado CE correspondiente, y aquellos específicos para cada uno de ellos. Medida la unidad ejecutada totalmente rematada y en perfecto estado de funcionamiento.

| Código | Ud | Descripción | Rendimiento | Precio | Importe |
|---|---|---|---|---|---|
| O01OB200 | h. | Oficial 1ª instalador | 0.06 | 15.15 | 0.91 |
| presto1 | ud | Grifo temporizado (material; 16/04/2012) | 1 | 51 | 51.00 |
| %0300 |  | Medios auxiliares | 2 % | 51.91 | 1.04 |
|  |  | Total |  |  | 52.95 |

**02.12.01.04** Ud Grifo temporizado inodoro (30/11/2009)
1 Ud × 36.57 = 36.57
Grifo temporizado para inodoro PRESTO 1000R o equivalente, con llave de paso, regulacion y corte incorporada, con racor y junta americana Ø28, entrada rosca hembra, apertura por maneta con rótula, dispositivo antisifónico, pistón intercambiable, cuerpo y embellecedor de latón cromado y cierre automático, incluso valvulería, piezas especiales, acometida a receptores con tubería de polipropileno copolímero y ayudas a albañilería. Todos los materiales para esta unidad contarán con el certificado CE correspondiente, y aquellos específicos para cada uno de ellos. Medida la unidad ejecutada totalmente rematada y en perfecto estado de funcionamiento.

| Código | Ud | Descripción | Rendimiento | Precio | Importe |
|---|---|---|---|---|---|
| O01OB200 | h. | Oficial 1ª instalador | 0.122 | 15.15 | 1.85 |
| presto2 | ud | Grifo temporizado inodoro (material; 30/11/2009) | 1 | 34 | 34.00 |
| %0300 |  | Medios auxiliares | 2 % | 35.85 | 0.72 |
|  |  | Total |  |  | 36.57 |

**02.12.01.05** Ud Desagüe lavabo 1 seno tubo INOX 40mm (30/11/2009)
1 Ud × 38.63 = 38.63
Desagüe de lavabo de un seno formado por tubo de acero inoxidable con botella de 40 mm de diámetro interior desde el aparato hasta el bote sifónico, arqueta o derivación, incluso válvula, conexiones, contratubo, uniones especiales, pequeño material y ayudas de albañilería, realizado de acuerdo a NTE-ISS 22. Todos los materiales para esta unidad contarán con el certificado CE correspondiente, y aquellos específicos para cada uno de ellos. Medida la unidad ejecutada totalmente instalada, conexionada y en perfecto estado de funcionamiento.

| Código | Ud | Descripción | Rendimiento | Precio | Importe |
|---|---|---|---|---|---|
| O01OB200 | h. | Oficial 1ª instalador | 0.081 | 15.15 | 1.23 |
| O01OA060 | h | Peón especializado | 0.081 | 12.81 | 1.04 |
| PISSD03 | Ud. | Válvula desagüe lavab.c/tapón (material; 21/04/2010) | 1 | 3.2 | 3.20 |
| SANEENT40 | m. | Tub.liso PVC sanea.j.peg.40 mm. (material; 21/04/2010) | 2 | 2.2 | 4.40 |
| PISSD004 | m | Desague de acero inox. (material; 30/11/2009) | 1 | 28 | 28.00 |
| %0300 |  | Medios auxiliares | 2 % | 37.87 | 0.76 |
|  |  | Total |  |  | 38.63 |

**02.12.01.06** Ud Desagüe inodoro/vertedero, PVC 110 mm (30/11/2009)
1 Ud × 21.21 = 21.21
Desagüe de inodoro o vertedero, formado por manguetón de PVC de 110 mm de diámetro interior, incluso conexiones, contratubo, uniones con piezas especiales, pequeño material y ayudas de albañilería, realizado de acuerdo a NTE-ISS 34. Todos los materiales para esta unidad contarán con el certificado CE correspondiente, y aquellos específicos para cada uno de ellos. Medida la unidad ejecutada totalmente instalada, conexionada y en perfecto estado de funcionamiento.

| Código | Ud | Descripción | Rendimiento | Precio | Importe |
|---|---|---|---|---|---|
| O01OB200 | h. | Oficial 1ª instalador | 0.117 | 15.15 | 1.77 |
| O01OA060 | h | Peón especializado | 0.117 | 12.81 | 1.50 |
| PISSD0550 | Ud. | Manguetón pvc 110mm (material; 30/11/2009) | 1 | 5.3 | 5.30 |
| SANEENT110 | m. | Tub.liso PVC sanea.j.peg.110 mm. (material; 30/11/2009) | 2 | 6.11 | 12.22 |
| %0300 |  | Medios auxiliares | 2 % | 20.79 | 0.42 |
|  |  | Total |  |  | 21.21 |

**02.12.01.07** Ud Barra horizontal minusvalido, acero inox (03/12/2009)
1 Ud × 8.53 = 8.53
Barra fija horizontal para aseos de minusválidos realizada en acero inoxidable de 300 mm de longitud de Timblau o equivalente, anclada a pared con tornillería de acero inoxidable y rematada con embellecedor, incluso elementos de fijación y anclaje. Medida la unidad instalada totalmente rematada.

| Código | Ud | Descripción | Rendimiento | Precio | Importe |
|---|---|---|---|---|---|
| O01OA060 | h | Peón especializado | 0.066 | 12.81 | 0.85 |
| PISEB111Timbl | Ud | Barras de minusvalidos (material; 03/12/2009) | 1 | 7.51 | 7.51 |
| %0300 |  | Medios auxiliares | 2 % | 8.36 | 0.17 |
|  |  | Total |  |  | 8.53 |

**02.12.01.08** Ud Barra abatible minusvalido, acero inox (03/12/2009)
1 Ud × 30.84 = 30.84
Barra abatible horizontal para aseos de minusválidos realizada en acero inoxidable, de 800 mm de longitud con barra portarrollos inclorporada, modelo Tim-02318 de Timblau o equivalente, anclada a pared con tornillería de acero inoxidable y rematada con embellecedor, incluso elementos de fijación y anclaje. Medida la unidad instalada totalmente rematada.

| Código | Ud | Descripción | Rendimiento | Precio | Importe |
|---|---|---|---|---|---|
| O01OA060 | h | Peón especializado | 0.167 | 12.81 | 2.14 |
| PISEB112Timbl | Ud | Barra de minusvalidos abatible acero inox Timblau (material; 03/12/2009) | 1 | 28.1 | 28.10 |
| %0300 |  | Medios auxiliares | 2 % | 30.24 | 0.60 |
|  |  | Total |  |  | 30.84 |

**02.12.01.09** Ud Inodoro para fluxor (26/03/2008)
1 Ud × 134.62 = 134.62
Inodoro para tanque alto, empotrable o fluxor, de porcelana vitrificada, modelo Dama Senso Compacto de Roca o equivalente, color blanco, s/dual, adosado a pared, con juego de fijación y enchufe de unión, con asiento y tapa lacados, incluso p.p. de 2 tapas adaptadas para minusvalidos, codo de evacuación vertical, totalmente instalado, nivelado y rejuntada la base con cemento blanco, incluso asiento y manguito de acoplamiento de desagüe, colocación y ayudas de albañilería. Todos los materiales para esta unidad contarán con el certificado CE correspondiente, y aquellos específicos para cada uno de ellos. Medida la unidad ejecutada totalmente instalada, conexionada y en perfecto estado de funcionamiento.

| Código | Ud | Descripción | Rendimiento | Precio | Importe |
|---|---|---|---|---|---|
| O01OB200 | h. | Oficial 1ª instalador | 0.117 | 15.15 | 1.77 |
| O01OA060 | h | Peón especializado | 0.117 | 12.81 | 1.50 |
| taza3 | ud | Taza tanque alto (material; 09/04/2010) | 1 | 65 | 65.00 |
| codo1 | ud | Codo evacuación vertical con juego de fijación (material; 26/03/2008) | 1 | 8.39 | 8.39 |
| asiento1 | ud | Asiento y tapa lacados con p.p.de tapas minusvalia (material; 06/04/2010) | 1 | 55.32 | 55.32 |
| %0300 |  | Medios auxiliares | 2 % | 131.98 | 2.64 |
|  |  | Total |  |  | 134.62 |

**02.12.01.10** Ud Portarollos antirobo, acero inox (26/06/2008)
1 Ud × 11.59 = 11.59
Portarrollos de acero inoxidable , de Ø250 x 150 mm, acabado satinado, con cuerda de tensión para el papel, incluso p.p. de anclajes a pared. Medida la unidad ejecutada totalmente instalada.

| Código | Ud | Descripción | Rendimiento | Precio | Importe |
|---|---|---|---|---|---|
| O01OA060 | h | Peón especializado | 0.084 | 12.81 | 1.08 |
| PISEB110Timbl | Ud | Portarrollos antirrobo acero Ø250 mm (material; 26/06/2008) | 1 | 10.28 | 10.28 |
| %0300 |  | Medios auxiliares | 2 % | 11.36 | 0.23 |
|  |  | Total |  |  | 11.59 |

#### 02.12.02 ACOMETIDAS, CANALIZACIONES, VALVULERÍA Y AISLAMIENTOS (05/03/2004)
Importe: 639.82

**02.12.02.01** Ml TUBERÍA POLIPROPILENO DN16 (05/03/2004)
20 Ml × 6.77 = 135.40
Tubería de polipropileno PN20 DN16 , según normas UNE 53.380-90; Parte 2. Soldadura de tubería por termofusión. i/ p.p. de codos, manguitos, liras realizadas según UNE 53495, soportación con abrazadera isofónica y perfilería galvanizada sistema HILTI o equivalente y demás accesorios, totalmente instalada según normativa vigente.

| Código | Ud | Descripción | Rendimiento | Precio | Importe |
|---|---|---|---|---|---|
| O01OA090 | h. | Cuadrilla A | 0.094 | 29 | 2.73 |
| P24TD101 | Ud | CODO POLIPROPILENO DN 16. (material; 22/04/2010) | 0.5 | 2.1 | 1.05 |
| P24TD301 | Ud | TE POLIPROPILENO DN 16. (material; 22/04/2010) | 0.2 | 1.05 | 0.21 |
| P24TA016 | Ml | TUBO POLIPROPILENO DN 16 (material; 22/04/2010) | 1 | 2.15 | 2.15 |
| P24TJ501 | Ud | PIEZA ESP. POLIPRO.DN 16 (material; 22/04/2010) | 0.1 | 0.41 | 0.04 |
| PBUB10a | ud | ABRAZ. ISOFÓNICA DN16 Y SISTEMA HILTI (material; 22/04/2010) | 0.5 | 1.18 | 0.59 |
| . |  | Medios auxiliares | 0.085 | 0 | 0.00 |
|  |  | Total |  |  | 6.77 |

**02.12.02.02** Ml TUBERÍA POLIPROPILENO DN20 (05/03/2004)
8 Ml × 7.16 = 57.28
Tubería de polipropileno PN20 DN20, según normas UNE 53.380-90; Parte 2. Soldadura de tubería por termofusión, i/ p.p. codos, manguitos, liras realizadas según UNE 53495, soportación con abrazadera isofónica y perfilería galvanizada sistema HILTI o equivalente y demás accesorios, totalmente instalada según normativa vigente.

| Código | Ud | Descripción | Rendimiento | Precio | Importe |
|---|---|---|---|---|---|
| O01OA090 | h. | Cuadrilla A | 0.117 | 29 | 3.39 |
| P24TA020 | Ml | TUBO POLIPROPILENO D=20 MM. (material; 22/04/2010) | 1 | 2.45 | 2.45 |
| P24TD102 | Ud | CODO POLIPROPILENO 20 MM. (material; 22/04/2010) | 0.5 | 0.65 | 0.33 |
| P24TD002 | Ud | MANGUITO POLIPROPILENO 20 MM. (material; 22/04/2010) | 0.25 | 0.32 | 0.08 |
| P24TD302 | Ud | TE POLIPROPILENO 20 MM. (material; 22/04/2010) | 0.2 | 1.1 | 0.22 |
| P24TJ502 | Ud | PIEZA ESP. POLIPRO.D=20 MM. (material; 22/04/2010) | 0.1 | 0.51 | 0.05 |
| PBUB10a1 | ud | ABRAZ. ISOFÓNICA DN20 Y SISTEMA HILTI (material; 22/04/2010) | 0.5 | 1.28 | 0.64 |
| . |  | Medios auxiliares | 0.093 | 0 | 0.00 |
|  |  | Total |  |  | 7.16 |

**02.12.02.03** Ml TUBERÍA POLIPROPILENO DN25 (05/03/2004)
6 Ml × 8.89 = 53.34
Tubería de polipropileno PN20 DN25 , para sistema de agua tratada, según normas UNE 53.380-90; Parte 2. Soldadura de tubería por termofusión, i/ p.p. codos, manguitos, liras realizadas según UNE 53495, soportación con abrazadera isofónica y perfilería galvanizada sistema HILT o equivalente y demás accesorios, totalmente instalada según normativa vigente.

| Código | Ud | Descripción | Rendimiento | Precio | Importe |
|---|---|---|---|---|---|
| O01OA090 | h. | Cuadrilla A | 0.157 | 29 | 4.55 |
| P24TA025 | ml | TUBO POLIPROPILENO D=25 MM. (material; 22/04/2010) | 1 | 2.85 | 2.85 |
| P24TD103 | Ud | CODO POLIPROPILENO 25 MM. (material; 22/04/2010) | 0.5 | 0.85 | 0.43 |
| P24TD003 | Ud | MANGUITO POLIPROPILENO 25 MM. (material; 22/04/2010) | 0.25 | 0.35 | 0.09 |
| P24TD303 | Ud | TE POLIPROPILENO 25 MM. (material; 22/04/2010) | 0.2 | 1.15 | 0.23 |
| P24TJ503 | Ud | PIEZA ESP. POLIPRO.D=25 MM. (material; 22/04/2010) | 0.1 | 0.56 | 0.06 |
| PBUB10a2 | Ud | ABRAZ. ISOFÓNICA DN25 Y SISTEMA HILTI (material; 22/04/2010) | 0.5 | 1.36 | 0.68 |
| . |  | Medios auxiliares | 0.117 | 0 | 0.00 |
|  |  | Total |  |  | 8.89 |

**02.12.02.04** Ml AISL. COQ. DN 16 (05/03/2004)
20 Ml × 4.8 = 96.00
Aislamiento térmico con coquilla flexible de espuma elastomérica a base de caucho sintético , con barrera de vapor para tubería de fontanería de agua fría DN 16, cerrada longitudinalmente, de espesor nominal 10 mm., con un coeficiente de conductividad térmica de 0,035 W/mºC (0ºC) y factor de resistencia a la difusion del vapor de agua mayor de 7000 (UNE 92225). Reaccion al fuego M-1 (UNE 23727). (Temperatura de trabajo entre -40ºC y +105ºC). Totalmente instalado.

| Código | Ud | Descripción | Rendimiento | Precio | Importe |
|---|---|---|---|---|---|
| O004B | H | OFICIAL PRIMERA FONTANERO - CALEFACTOR | 0.015 | 15.15 | 0.23 |
| O005B | H | AYUDANTE CALEFACTOR (mano de obra; 16/04/2010) | 0.015 | 14.85 | 0.22 |
| PEAISL10a | Ml | AISL. COQ. AF 10MM (material; 22/04/2010) | 1 | 4.35 | 4.35 |
| . |  | Medios auxiliares | 0.049 | 0 | 0.00 |
|  |  | Total |  |  | 4.8 |

**02.12.02.05** Ml AISL. COQ. AF DN 20 (05/03/2004)
8 Ml × 5.55 = 44.40
Aislamiento térmico con coquilla autoadhesiva flexible de espuma elastomérica a base de caucho sintético , con barrera de vapor para tubería de fontanería de agua fría DN 20, cerrada longitudinalmente, de espesor nominal 10.5mm., con un coeficiente de conductividad térmica de 0,035 W/mºC (0ºC) y factor de resistencia a la difusion del vapor de agua mayor de 7000 (UNE 92225). Reaccion al fuego M-1 (UNE 23727). (Temperatura de trabajo entre -40ºC y +105ºC). Totalmente instalado.

| Código | Ud | Descripción | Rendimiento | Precio | Importe |
|---|---|---|---|---|---|
| O004B | H | OFICIAL PRIMERA FONTANERO - CALEFACTOR | 0.015 | 15.15 | 0.23 |
| O005B | H | AYUDANTE CALEFACTOR | 0.015 | 14.85 | 0.22 |
| PEAISL10b | Ml | AISL. COQ. AF 10.5 MM (material; 22/04/2010) | 1 | 5.1 | 5.10 |
| . |  | Medios auxiliares | 0.057 | 0 | 0.00 |
|  |  | Total |  |  | 5.55 |

**02.12.02.06** Ml AISL. COQ. AF DN 25 (05/03/2004)
6 Ml × 6.45 = 38.70
Aislamiento térmico con coquilla autoadhesiva flexible de espuma elastomérica a base de caucho sintético , con barrera de vapor para tubería de fontanería de agua fría DN 25, cerrada longitudinalmente, de espesor nominal 11 mm., con un coeficiente de conductividad térmica de 0,035 W/mºC (0ºC) y factor de resistencia a la difusion del vapor de agua mayor de 7000 (UNE 92225). Reaccion al fuego M-1 (UNE 23727). (Temperatura de trabajo entre -40ºC y +105ºC). Totalmente instalado.

| Código | Ud | Descripción | Rendimiento | Precio | Importe |
|---|---|---|---|---|---|
| O004B | H | OFICIAL PRIMERA FONTANERO - CALEFACTOR | 0.015 | 15.15 | 0.23 |
| O005B | H | AYUDANTE CALEFACTOR | 0.015 | 14.85 | 0.22 |
| PEAISL10 | Ml | AISL. COQ. 11 MM (material; 22/04/2010) | 1 | 6 | 6.00 |
| . |  | Medios auxiliares | 0.066 | 0 | 0.00 |
|  |  | Total |  |  | 6.45 |

**02.12.02.07** ud LLAVE DE ESFERA LATÓN 1/2" 15MM. (05/03/2004)
2 ud × 17.38 = 34.76
Suministro y colocación de llave de corte por esfera, de 1/2" (15 mm.) de diámetro, de latón cromado PN-25, colocada mediante unión roscada, totalmente equipada, instalada y funcionando.

| Código | Ud | Descripción | Rendimiento | Precio | Importe |
|---|---|---|---|---|---|
| O004B | H | OFICIAL PRIMERA FONTANERO - CALEFACTOR | 0.157 | 15.15 | 2.38 |
| P17XE020 | ud | VÁLVULA ESFERA LATÓN ROSCAR 1/2" (material; 22/04/2010) | 1 | 15 | 15.00 |
| . |  | Medios auxiliares | 0.18 | 0 | 0.00 |
|  |  | Total |  |  | 17.38 |

Claves: cromado, latón, suministro, colocación, llave, unión, rosca, equipo, esfera, corte, diámetro

**02.12.02.08** ud LLAVE DE ESFERA LATÓN 3/4" 20MM. (05/03/2004)
1 ud × 20.38 = 20.38
Suministro y colocación de llave de corte por esfera, de 3/4" (20 mm.) de diámetro, de latón cromado PN-25, colocada mediante unión roscada, totalmente equipada, instalada y funcionando.

| Código | Ud | Descripción | Rendimiento | Precio | Importe |
|---|---|---|---|---|---|
| O004B | H | OFICIAL PRIMERA FONTANERO - CALEFACTOR | 0.157 | 15.15 | 2.38 |
| P17XE030 | ud | VÁLVULA ESFERA LATÓN ROSCAR 3/4" (material; 22/04/2010) | 1 | 18 | 18.00 |
| . |  | Medios auxiliares | 0.21 | 0 | 0.00 |
|  |  | Total |  |  | 20.38 |

Claves: latón, esfera, cromado, suministro, colocación, corte, equipo, unión, rosca, diámetro, llave

**02.12.02.09** Ud ACOMETIDA AF/AC POLIPROP LAVABO (05/03/2004)
1 Ud × 38.23 = 38.23
Acometida de agua fría en tubería de polipropileno y agua caliente en tubería de polipropileno con alma de aluminio, a lavabo, según normas UNE 53.380-90; Parte 2, PN20 DN16desde colector a distribución; distribución empotrada según NTE/IFF-22; i/codo terminal pp. de accesorios, apertura, tapado de rozas, y tubo corrugado protector. Totalmente instalada según normativa vigente.

| Código | Ud | Descripción | Rendimiento | Precio | Importe |
|---|---|---|---|---|---|
| O005B | H | AYUDANTE CALEFACTOR | 0.313 | 14.85 | 4.65 |
| O004B | H | OFICIAL PRIMERA FONTANERO - CALEFACTOR | 0.352 | 15.15 | 5.33 |
| P24TD116 | Ud | CODO POLIPROPILENO DN 16. (material; 22/04/2010) | 2 | 0.55 | 1.10 |
| P24TD316 | Ud | TE POLIPROPILENO DN 16. (material; 22/04/2010) | 1 | 0.95 | 0.95 |
| P24TA016 | Ml | TUBO POLIPROPILENO DN 16 | 4 | 2.15 | 8.60 |
| P24TA002al | Ud | CODO PP DN 20MM C/AL (material; 22/04/2010) | 2 | 0.85 | 1.70 |
| P24TD316al | Ud | TE POLIPROPILENO DN 16 C/AL (material; 22/04/2010) | 1 | 1.12 | 1.12 |
| P24TD116al | Ud | CODO POLIPROPILENO DN 16 C/AL (material; 22/04/2010) | 2 | 0.65 | 1.30 |
| P24TJ516al | Ud | PIEZA ESP. POLIPRO.DN 16 C/AL (material; 22/04/2010) | 0.1 | 3.2 | 0.32 |
| P24TA016al | Ml | TUBO POLIPROPILENO DN 16 C/AL (material; 22/04/2010) | 4 | 2.25 | 9.00 |
| PCORRD23 | Ml | TUBO CORRUGADO D23MM (material; 22/04/2010) | 8 | 0.52 | 4.16 |
| . |  | Medios auxiliares | 0.41 | 0 | 0.00 |
|  |  | Total |  |  | 38.23 |

**02.12.02.10** Ud ACOMETIDA AF POLIPROP INODORO FX (05/03/2004)
1 Ud × 59.07 = 59.07
Acometida de agua, red de fluxores a inodoro en tubería de polipropileno, según normas UNE 53.380-90; Parte 2, PN20 DN50 desde colector a distribución; distribución empotrada según NTE/IFF-22; i/codo terminal pp. de accesorios, apertura, tapado de rozas y tubo corrugado protector. Totalmente instalada según normativa vigente.

| Código | Ud | Descripción | Rendimiento | Precio | Importe |
|---|---|---|---|---|---|
| O005B | H | AYUDANTE CALEFACTOR | 0.352 | 14.85 | 5.23 |
| O004B | H | OFICIAL PRIMERA FONTANERO - CALEFACTOR | 0.352 | 15.15 | 5.33 |
| P24TA006 | Ml | TUBO POLIPROPILENO D=50 MM. (material; 22/04/2010) | 8 | 4.25 | 34.00 |
| P24TD150 | Ud | CODO POLIPROPILENO 50 MM. (material; 22/04/2010) | 3 | 2.15 | 6.45 |
| U24TD306 | Ud | TE POLIPROPILENO 50 MM. (material; 22/04/2010) | 2 | 1.95 | 3.90 |
| PCORRD23 | Ml | TUBO CORRUGADO D23MM | 8 | 0.52 | 4.16 |
| . |  | Medios auxiliares | 0.62 | 0 | 0.00 |
|  |  | Total |  |  | 59.07 |

**02.12.02.11** Ud ACOMETIDA AF PUNTOS AGUA 25mm (05/03/2004)
2 Ud × 31.13 = 62.26
Acometida de agua fría en tubería de polipropileno , según normas UNE 53.380-90; Parte 2, PN20 DN25desde colector a distribución; distribución empotrada según NTE/IFF-22; i/codo terminal pp. de accesorios, apertura, tapado de rozas, y tubo corrugado protector. Totalmente instalada según normativa vigente.

| Código | Ud | Descripción | Rendimiento | Precio | Importe |
|---|---|---|---|---|---|
| O005B | H | AYUDANTE CALEFACTOR | 0.352 | 14.85 | 5.23 |
| O004B | H | OFICIAL PRIMERA FONTANERO - CALEFACTOR | 0.352 | 15.15 | 5.33 |
| P24TA025P | Ml | TUBO POLIPROPILENO D=25 MM. (material; 22/04/2010) | 4 | 2.68 | 10.72 |
| P24TD125P | Ud | CODO POLIPROPILENO 25 MM. (material; 22/04/2010) | 2 | 0.85 | 1.70 |
| P24TD325P | Ud | TE POLIPROPILENO 25 MM. (material; 22/04/2010) | 1 | 1.35 | 1.35 |
| PCORRD26 | Ml | TUBO CORRUGADO D26MM (material; 22/04/2010) | 8 | 0.85 | 6.80 |
| . |  | Medios auxiliares | 0.341 | 0 | 0.00 |
|  |  | Total |  |  | 31.13 |

### 02.13 ELECTRICIDAD (06/02/1990)
Importe: 5360.96

#### 02.13.01 RED DE TIERRAS (10/04/2012)
Importe: 930.81

| Código | Ud | Descripción | Cantidad | Precio | Importe |
|---|---|---|---|---|---|
| 02.13.01.01 | Ud | Soldadura aluminotérmica (10/04/2012) | 2 | 9.14 | 18.28 |
| 02.13.01.02 | Ud | Electrodo tipo pica de Cu 2000x14.6 mm (10/04/2012) | 2 | 13.71 | 27.42 |
| 02.13.01.03 | ML | Electrodo conductor Cu desnudo 50mm2 (10/04/2012) | 80 | 2.75 | 220.00 |
| 02.13.01.04 | Ud | Vía de chispas (10/04/2012) | 1 | 156.39 | 156.39 |
| 02.13.01.05 | Ud | Red de tierras herrajes C Seccionamiento (10/04/2012) | 1 | 508.72 | 508.72 |

#### 02.13.02 CUADROS (09/10/2002)
Importe: 937.85

**02.13.02.01** Ud Cuadro eléctrico C G DE BAJA TENSION RED (09/10/2002)
1 Ud × 937.85 = 937.85
Cuadro eléctrico C G B T CT en Paneles MODULARES , certificado según UNE-EN 60439, compartimentación según esquema, con puerta transparente en cada panel, fondo desmontable, conteniendo la aparamenta de mando y protección descrita en esquema unifilar de marca Siemens o equivalente, barras,analizadores y contadores, conmutador automático bornas, pletinas de montaje, conexiones y accesorios, cableado realizado con cable exento de halógenos tipo AFUMEX o equivalente, embornado de líneas, 30% de espacio de reserva. Incluso integración de señales en sistema de gesticon centralizado,Completamente instalado.

| Código | Ud | Descripción | Rendimiento | Precio | Importe |
|---|---|---|---|---|---|
| TSELEAT100CT1 | Ud | Aparamenta de mando y protección CG CT (material; 17/09/2013) | 1 | 450 | 450.00 |
| TETANELMT | Ud | PANELES COMPARTIMENTADOS segun esquemas (material; 02/12/2011) | 4 | 65 | 260.00 |
| O01A205 | H | Cuadrilla "A" electricistas (mano de obra; 16/04/2010) | 7.83 | 29.1 | 227.85 |
| %AP0000000200 | % | Medios auxiliares (09/10/2002) | 0 % | 937.85 | 0.00 |
|  |  | Total |  |  | 937.85 |

#### 02.13.03 LINEAS (09/10/2002)
Importe: 1445.6

**02.13.03.01** Ml Cond. Cu 0,6/1Kv 2x2,5+T (09/10/2002)
120 Ml × 1.97 = 236.40
Conductor de cobre 0,6/1Kv 2x2,5mm2+T exento de halógenos , para instalación en bandeja o tubo de protección. Incluso abrazaderas de fijación a bandeja a cada metro, etiquetas cada 10 metros, accesorios de conexión y embornado. Completamente instalado.

| Código | Ud | Descripción | Rendimiento | Precio | Importe |
|---|---|---|---|---|---|
| TERV2x2,5T | Ml | Cond. Cu 0.6/1KV 2x2,5+T Afumex (material; 26/04/2010) | 1 | 1.3 | 1.30 |
| O01A205 | H | Cuadrilla "A" electricistas | 0.023 | 29.1 | 0.67 |
| %AP0000000200 | % | Medios auxiliares | 0 % | 1.97 | 0.00 |
|  |  | Total |  |  | 1.97 |

**02.13.03.02** Ml Cond. Cu 0,6/1Kv 2x4+T (09/10/2002)
60 Ml × 2.55 = 153.00
Conductor de cobre 0,6/1Kv 2x4mm2+T exento de halógenos , para instalación en bandeja o tubo de protección. Incluso abrazaderas de fijación a bandeja a cada metro, etiquetas cada 10 metros, accesorios de conexión y embornado. Completamente instalado.

| Código | Ud | Descripción | Rendimiento | Precio | Importe |
|---|---|---|---|---|---|
| TERV2x4T | Ml | Cond. Cu 0.6/1KV 2x4+T Afumex (material; 26/04/2010) | 1 | 1.85 | 1.85 |
| O01A205 | H | Cuadrilla "A" electricistas | 0.024 | 29.1 | 0.70 |
| %AP0000000200 | % | Medios auxiliares | 0 % | 2.55 | 0.00 |
|  |  | Total |  |  | 2.55 |

**02.13.03.03** Ml Cond. Cu 0,6/1Kv 2x6+T (09/10/2002)
40 Ml × 3.23 = 129.20
Conductor de cobre 0,6/1Kv 2x6mm2+T exento de halógenos, para instalación en bandeja o tubo de protección. Incluso abrazaderas de fijación a bandeja a cada metro, etiquetas cada 10 metros, accesorios de conexión y embornado. Completamente instalado.

| Código | Ud | Descripción | Rendimiento | Precio | Importe |
|---|---|---|---|---|---|
| TERV2x6T | Ml | Cond. Cu 0.6/1KV 2x6+T Afumex (material; 26/04/2010) | 1 | 2.5 | 2.50 |
| O01A205 | H | Cuadrilla "A" electricistas | 0.025 | 29.1 | 0.73 |
| %AP0000000200 | % | Medios auxiliares | 0 % | 3.23 | 0.00 |
|  |  | Total |  |  | 3.23 |

**02.13.03.04** m. ACOMETIDA TRIFÁSICA 3,5x35 mm2 Cu
20 m. × 46.35 = 927.00
Acometida individual trifásica en canalización subterránea tendida directamente en zanja formada por cable de cobre de 3,5x35 mm2, con aislamiento de 0,6/1 kV., incluso p.p. de zanja, capa de arena de río, protección mecánica por placa y cinta señalización de PVC. Instalación, incluyendo conexionado.

| Código | Ud | Descripción | Rendimiento | Precio | Importe |
|---|---|---|---|---|---|
| O01OB200 | h. | Oficial 1ª instalador | 0.313 | 15.15 | 4.74 |
| O01OB210 | h. | Oficial 2ª electricista (mano de obra; 16/04/2010) | 0.313 | 14.85 | 4.65 |
| P15AE110 | m. | Cond.aisla. RV-k 0,6-1kV 4x35 mm2 Cu (material) | 2 | 16.72 | 33.44 |
| E02CM020 | m3 | EXC.VAC.A MÁQUINA TERR.FLOJOS | 0.08 | 1.18 | 0.09 |
| E02SZ060 | m3 | RELL.TIERR.ZANJA MANO S/APORT. (21/04/2010) | 0.03 | 6.13 | 0.18 |
| P15AH010 | m. | Cinta señalizadora (material) | 1 | 0.16 | 0.16 |
| P15AH020 | m. | Placa cubrecables (material) | 1 | 1.84 | 1.84 |
| P01DW090 | ud | Pequeño material | 1 | 1.25 | 1.25 |
|  |  | Total |  |  | 46.35 |

#### 02.13.04 PUNTOS DE LUZ Y TC (06/02/1990)
Importe: 282.9

**02.13.04.01** Ud Pto luz de emergencia-TCA (09/10/2002)
1 Ud × 15.08 = 15.08
Punto de luz de emergencia empotrado realizado en tubo de corrugado o rígido exento de halogenos de D=13/IP7 y conductor de cobre unipolar , de 2,5 mm2 , en sistema monofásico con toma de tierra (fase, neutro y tierra). Incluso parte proporcional de bus de cominicación con central de control y elementos de conexión, apertura de rozas y ayuda de albañilería. Totalmente instalado y funcionando.

| Código | Ud | Descripción | Rendimiento | Precio | Importe |
|---|---|---|---|---|---|
| T-2,5 V | Ml | Conductor unipolar 0,6/1KV; 2,5 mm2; (Cu) (material; 26/04/2010) | 20 | 0.35 | 7.00 |
| TT34023 | Ml | Tubo Exento halogenos D=16mm (material; 26/04/2010) | 10 | 0.22 | 2.20 |
| O01OB220 | h. | Ayudante electricista (mano de obra; 16/04/2010) | 0.196 | 14.85 | 2.91 |
| O01OB200 | h. | Oficial 1ª instalador | 0.196 | 15.15 | 2.97 |
| %AP0000000200 | % | Medios auxiliares | 0 % | 15.08 | 0.00 |
|  |  | Total |  |  | 15.08 |

**02.13.04.02** Ud Pto luz de emergencia ESTANCO-TCA (09/10/2002)
1 Ud × 22.18 = 22.18
Punto de luz de emergencia empotrado realizado en tubo de corrugado o rígido exento de halogenos de D=16/IP7 y conductor de cobre unipolar , de 2,5 mm2 , en sistema monofásico con toma de tierra (fase, neutro y tierra). Incluso parte proporcional de bus de cominicación con central de control y elementos de conexión, apertura de rozas y ayuda de albañilería. Totalmente instalado y funcionando.

| Código | Ud | Descripción | Rendimiento | Precio | Importe |
|---|---|---|---|---|---|
| T-2,5 V | Ml | Conductor unipolar 0,6/1KV; 2,5 mm2; (Cu) | 20 | 0.35 | 7.00 |
| T30JW125 | Ml | Tubo Eexento haolgenos rígido D=16 (material; 26/04/2010) | 6 | 1.55 | 9.30 |
| O01OB220 | h. | Ayudante electricista | 0.196 | 14.85 | 2.91 |
| O01OB200 | h. | Oficial 1ª instalador | 0.196 | 15.15 | 2.97 |
| %AP0000000200 | % | Medios auxiliares | 0 % | 22.18 | 0.00 |
|  |  | Total |  |  | 22.18 |

**02.13.04.03** Ud Base enchufe 10/16A (09/10/2002)
2 Ud × 29.27 = 58.54
Base enchufe 10/16A con toma de tierra lateral , realizado en tubo corrugado exento de halogenos D=16/IP7 y exento de halogenos, aislados para una tensión nominal de 0.6/1KV. y sección 4 mm2., (activo, neutro y protección), incluído caja de registro, caja mecanismo universal con tornillo, base enchufe 10/16 A (II+T.) Eunea Unica o equivalente, color a determinar por la Dirección Facultativa, así como marco respectivo, totalmente montado e instalado. Incluso ayuda de albaliñería, construido según REBT. Totalmente instalado y montado.

| Código | Ud | Descripción | Rendimiento | Precio | Importe |
|---|---|---|---|---|---|
| T30JW003 | Ml | Conductor 0,6/1KV; 4 Cu (material; 26/04/2010) | 3 × 10 | 0.35 | 10.50 |
| T30JW12c | Ml | Tubo FLEXIBLE EXENTO HAL D=16 IP7 (material; 26/04/2010) | 5 | 0.25 | 1.25 |
| T30OS1016 | Ud | B.ench. 10/16A (material; 26/04/2010) | 1 | 9.3 | 9.30 |
| O01OB200 | h. | Oficial 1ª instalador | 0.274 | 15.15 | 4.15 |
| O01OB220 | h. | Ayudante electricista | 0.274 | 14.85 | 4.07 |
| %AP0000000200 | % | Medios auxiliares | 0 % | 29.27 | 0.00 |
|  |  | Total |  |  | 29.27 |

**02.13.04.04** Ud Base enchufe 10/16A ESTANCO (09/10/2002)
2 Ud × 39.23 = 78.46
Base enchufe 10/16A con toma de tierra lateral , estanca, realizado en tubo corrugado exento de halogenos D=16/IP7 y conductor de cobre unipolar exento de halogenos , aislados para una tensión nominal de 0.6/1KVy sección 4 mm2., (activo, neutro y protección), incluído caja de registro, caja mecanismo universal con tornillo, base enchufe 10/16 A (II+T.) y caja estanca. Eunea Unica o equivalente, así como marco respectivo, totalmente montado e instalado. Incluso ayuda de albaliñería, construido según REBT. Totalmente instalado y montado.

| Código | Ud | Descripción | Rendimiento | Precio | Importe |
|---|---|---|---|---|---|
| T30JW003 | Ml | Conductor 0,6/1KV; 4 Cu | 3 × 15 | 0.35 | 15.75 |
| T30JW12c | Ml | Tubo FLEXIBLE EXENTO HAL D=16 IP7 | 6 | 0.25 | 1.50 |
| TEBAS011 | Ud | Base 10/16A o ESTANCA (material; 26/04/2010) | 1 | 10.25 | 10.25 |
| O01OB200 | h. | Oficial 1ª instalador | 0.391 | 15.15 | 5.92 |
| O01OB220 | h. | Ayudante electricista | 0.391 | 14.85 | 5.81 |
| %AP0000000200 | % | Medios auxiliares | 0 % | 39.23 | 0.00 |
|  |  | Total |  |  | 39.23 |

**02.13.04.05** Ud PUNTO LUZ SENCILLO techo y pared (06/02/1990)
2 Ud × 21.54 = 43.08
Ud. Punto luz sencillo en techo y/o pared, realizado en tubo PVC corrugado de D=13/gp. 5 y conductor de cobre unipolar aislados para una tensión nominal de 750 V. y sección 1,5 mm2., incluído caja registro, caja mecanismo rectangular 106x71x52 mm. con tornillo, interruptor unipolar montado en placa de aleación ligera fundida (para 3 módulos) sin ocupación total, totalmente instalado.

| Código | Ud | Descripción | Rendimiento | Precio | Importe |
|---|---|---|---|---|---|
| U01FY630 | Hr | Oficial primera electricista (mano de obra; 06/02/2001) | 0.245 | 11.76 | 2.88 |
| U30JW120 | Ml | Tubo PVC corrug. D=13/20 ext. (material; 06/02/1990) | 8 | 0.4 | 3.20 |
| U30JW001 | Ml | Conductor rígido 740V;1,5(Cu) (material; 06/02/1990) | 18 | 0.1 | 1.80 |
| U30KA251 | Ud | Interruptor Living BTICINO (material; 06/02/2001) | 1 | 13.66 | 13.66 |
| %3000000 | % | Costes indirectos...(s/total) (06/02/2001) | 0 % | 21.54 | 0.00 |
|  |  | Total |  |  | 21.54 |

**02.13.04.06** u Detector de presencia (09/10/2002)
1 u × 55.89 = 55.89
Detector de presencia sensor con alcance mínimo 15m apertura 6 M, fotocélula interior, conectable a EIB-BUS y/o mando convencional de contactores y telerruptores. Totalmente instalado y conectado.

| Código | Ud | Descripción | Rendimiento | Precio | Importe |
|---|---|---|---|---|---|
| TCTI002TSIE | Ud | Detector de presencia infrarrojo (material; 26/04/2010) | 1 | 43 | 43.00 |
| TBUSEIBZ1 | Ml | Conductor Bus EIB exento halogenos (material; 26/04/2010) | 25 | 0.35 | 8.75 |
| TT34023 | Ml | Tubo Exento halogenos D=16mm | 8 | 0.22 | 1.76 |
| O01OB200 | h. | Oficial 1ª instalador | 0.157 | 15.15 | 2.38 |
| %AP0000000200 | % | Medios auxiliares | 0 % | 55.89 | 0.00 |
|  |  | Total |  |  | 55.89 |

**02.13.04.07** u Interruptor temporizado (09/10/2002)
1 u × 9.67 = 9.67
Punto de luz realizado en tubo corrugado exento de halogenos de D=16/IP7 y exento de halogenos de Pirelli o equivalente, aislados para una tensión nominal de 0.6/1KV y sección 2,5mm2. Incluso mecanismo unipolar Eunea Unica o similar: Interruptor, soporte para placa, caja de empotrar y placa, color a determinar por la DIrección Facultativa. Instalación empotrada en caja PVC universal enlazable, según NTE/IEB-48, elementos de conexión, apertura de rozas y ayuda de albañilería, construido según REBT. Totalmente instalado y montado.

| Código | Ud | Descripción | Rendimiento | Precio | Importe |
|---|---|---|---|---|---|
| T30KA550 | Ud | Interruptor (material; 25/03/2010) | 1 | 1.9 | 1.90 |
| T30JW003 | Ml | Conductor 0,6/1KV; 4 Cu | 8 | 0.35 | 2.80 |
| TT34023 | Ml | Tubo Exento halogenos D=16mm | 8 | 0.22 | 1.76 |
| O01OB200 | h. | Oficial 1ª instalador | 0.212 | 15.15 | 3.21 |
| %AP0000000200 | % | Medios auxiliares | 0 % | 9.67 | 0.00 |
|  |  | Total |  |  | 9.67 |

#### 02.13.05 LUMINARIAS (09/10/2002)
Importe: 1468.8

##### 02.13.05.01 EMERGENCIAS (09/10/2002)
Importe: 543.4

**02.15.05.01.0** Ud BLOQUE AUTONOMO N5TCA 235 (09/10/2002)
10 Ud × 54.34 = 543.40
Suministro e instalación de luminaria de emergencia y señalización N5TCA e, con microporcesador para funcionamiento en sistema de control centralizado, indicadora de carga de batería y tubo fluorescente de emergencia que se enciende cuando la tensión baja del 70% del valor nominal. Lámpara de emergencia de 1X8W, 235 lúmenes, incluso señal autoluminiscente, accesorios para empotar y/o enrasar.Totalmente montado e instalado, incluida p.P. De cableado, tubo de canalización metalico y apoyos de albañilería.

| Código | Ud | Descripción | Rendimiento | Precio | Importe |
|---|---|---|---|---|---|
| TEMEHIDRN5TCA | Ud | Bloque Autonomo N5TCA estanca (material; 09/03/2012) | 1 | 52 | 52.00 |
| O01OB210 | h. | Oficial 2ª electricista | 0.078 | 14.85 | 1.16 |
| O01OB200 | h. | Oficial 1ª instalador | 0.078 | 15.15 | 1.18 |
| %AP0000000200 | % | Medios auxiliares | 0 % | 54.34 | 0.00 |
|  |  | Total |  |  | 54.34 |

##### 02.13.05.02 ALUMBRADO INTERIOR
Importe: 666.56

**02.15.05.02.0** ud REGLETA ESTANCA 2x36W. AF
16 ud × 37.19 = 595.04
Regleta estanca en fibra de vidrio reforzado con poliéster de 2x36 W., con protección IP 65/clase II. Equipo eléctrico formado por reactancias, condensador, cebador, portalámparas, lámpara fluroescente de nueva generación y bornes de conexión. Posibilidad de montaje individual o en línea. Instalado, incluyendo replanteo, accesorios de anclaje y conexionado.

| Código | Ud | Descripción | Rendimiento | Precio | Importe |
|---|---|---|---|---|---|
| O01OB200 | h. | Oficial 1ª instalador | 0.078 | 15.15 | 1.18 |
| O01OB220 | h. | Ayudante electricista | 0.078 | 14.85 | 1.16 |
| P16BB040 | ud | Regleta estanca 2x36 W. AF (material; 24/10/2013) | 1 | 29.5 | 29.50 |
| P16CC090 | ud | Tubo fluorescente 36 W./830-840-827 (material) | 2 | 2.05 | 4.10 |
| P01DW090 | ud | Pequeño material | 1 | 1.25 | 1.25 |
|  |  | Total |  |  | 37.19 |

| Medición | Uds. | Largo | Parcial |
|---|---|---|---|
| grada | 1 | 16 | 16.000 |
| Total |  |  | 16 |

**02.15.05.02.1** . REGLETA ESTANCA 1x36W. AF
2 . × 35.76 = 71.52
Regleta estanca en fibra de vidrio reforzado con poliéster de 1x36 W., con protección IP 65/clase II. Equipo eléctrico formado por reactancias, condensador, cebador, portalámparas, lámpara fluroescente de nueva generación y bornes de conexión. Posibilidad de montaje individual o en línea. Instalado, incluyendo replanteo, accesorios de anclaje y conexionado.

| Código | Ud | Descripción | Rendimiento | Precio | Importe |
|---|---|---|---|---|---|
| O01OB200 | h. | Oficial 1ª instalador | 0.078 | 15.15 | 1.18 |
| O01OB220 | h. | Ayudante electricista | 0.078 | 14.85 | 1.16 |
| P16CC090 | ud | Tubo fluorescente 36 W./830-840-827 | 1 | 2.05 | 2.05 |
| P01DW090 | ud | Pequeño material | 1 | 1.25 | 1.25 |
| P16BB0401 | ud | Regleta estanca 1x36 W. AF (material; 16/04/2012) | 1 | 30.12 | 30.12 |
|  |  | Total |  |  | 35.76 |

| Medición | Uds. | Largo | Parcial |
|---|---|---|---|
| bar | 1 | 1 | 1.000 |
| aseo | 1 |  | 1.000 |
| Total |  |  | 2 |

##### 02.13.05.03 ALUMBRADO EXTERIOR
Importe: 258.84

**02.15.05.03.0** u FLUORESCENTE DE EMPOTRAR
4 u × 64.71 = 258.84
Luminaria de empotrar en laterales de escalera, estanca en fibra de vidrio reforzado con poliéster de 1x36 W., con protección IP 65/clase II. Equipo eléctrico formado por reactancias, condensador, cebador, portalámparas, lámpara fluroescente de nueva generación y bornes de conexión. Posibilidad de montaje individual o en línea. Instalado, incluyendo replanteo, accesorios de anclaje y conexionado.

| Código | Ud | Descripción | Rendimiento | Precio | Importe |
|---|---|---|---|---|---|
| O01OB200 | h. | Oficial 1ª instalador | 0.235 | 15.15 | 3.56 |
| O01OB220 | h. | Ayudante electricista | 0.235 | 14.85 | 3.49 |
| P16CC090 | ud | Tubo fluorescente 36 W./830-840-827 | 2 | 2.05 | 4.10 |
| P01DW090 | ud | Pequeño material | 1 | 1.25 | 1.25 |
| P16BB0403 | ud | embutir estanca1x36 W. AF (material; 17/01/2012) | 1 | 52.31 | 52.31 |
|  |  | Total |  |  | 64.71 |

#### 02.13.06 LEGALIZACION (17/09/2013)
Importe: 295

**02.13.06.01** ud LEGALIZACION Y PUESTA EN MARCHA DE LA INSTALACION ELECTRICA (17/09/2013)
1 ud × 295 = 295.00
Legalización y puesta en marcha de la Instalación eléctrica para cumplimiento de la reglamentación vigente. Se incluyen Proyecto, Visados, Dictámenes etc., necesarios para la aprobación de las instalaciones ante los organismos estatales, autonomicos o locales competentes para la autorización de la ejecución y puesta en marcha definitiva de la instalación.

| Código | Descripción | Rendimiento | Precio | Importe |
|---|---|---|---|---|
| PED5239047 | Leg.y pue.en mar.de la ins. eléctrica (material; 17/09/2013) | 1 | 295 | 295.00 |
|  | Total |  |  | 295 |

## 03 CAMPO DE FUTBOL 99.4x60 (05/03/2004)
Importe: 287229.71

### 03.01 DEMOLICIONES,MOV.TIERRAS Y CIMENTACIONES (11/03/2010)
Importe: 4442

**03.01.01** Ud Desmontaje porterias
1 Ud × 311.75 = 311.75
Desmontaje y transporte a vertedero de juego de porterías de fútbol-11, fútbol-7 o fútbol-5.

| Código | Ud | Descripción | Rendimiento | Precio | Importe |
|---|---|---|---|---|---|
| O01OA070 | h. | Peón ordinario | 8.204 | 14.26 | 116.99 |
| O01OB140 | h. | Ayudante | 12 | 16.23 | 194.76 |
|  |  | Total |  |  | 311.75 |

**03.01.02** ud REPLANTEOS
1 ud × 671.33 = 671.33
Replanteo de edificación objeto del proyecto descrito, tantas veces como sea necesario para su total ajuste a la realidad de la parcela , incluso camillas, líneas, hilos, levantamiento topográfico y todos aquellos medios tanto técnicos como materiales y mano de obra necesaria para la perfecta definición del proyecto en el lugar, según planos, mediante estación total con distanciómetro por rayos infrarrojos (precisión logitudinal de mas/menos 5 mm. y otra angular mínima de 20 segundos, realizándose con miniprisma con soporte pequeño, sin jalón, de diámetro máximo. Dicho miniprisma de 50 mm. llevará incorporado en el soporte el nivel esférico.
Las lecturas se realizarán a una distancia no superior a 60-70 m. Perfectamente definido y estacado.
El replanteo lo llevará a cabo personal técnico cualificado para dichas labores. Se entiende que esta partida comprende la globalidad del proyecto aunque éste tenga varias fases o volúmenes independizados. Se entiende que este trabajo incluye la elaboración de documentación gráfica necesaria para la transmisión de información derivada de la toma de datos.

| Código | Ud | Descripción | Rendimiento | Precio | Importe |
|---|---|---|---|---|---|
| O01OA020 | h. | Capataz (mano de obra) | 37.682 | 17.63 | 664.33 |
| EFVW105 | Ud. | Material compl./piezas espec. | 20 | 0.35 | 7.00 |
|  |  | Total |  |  | 671.33 |

**03.01.03** M2 Reperfilado
5964 M2 × 0.25 = 1491.00
Reperfilado del terreno actual hasta alcanzar la nivelación definida en los planos, incluida la excavación, humectación, compactación, carga sobre camión y transporte de sobrantes a vertederos.

| Código | Ud | Descripción | Rendimiento | Precio | Importe |
|---|---|---|---|---|---|
| O01OA020 | h. | Capataz | 0.001 | 17.63 | 0.02 |
| M08NM010 | h. | Motoniveladora de 135 CV (maquinaria) | 0.001 | 57.83 | 0.06 |
| M08CA110 | h. | Cisterna agua s/camión 10.000 l. (maquinaria; 30/05/2013) | 0.001 | 30.14 | 0.03 |
| M08RN040 | h. | Rodillo vibrante autopropuls.mixto 15 t. (maquinaria) | 0.001 | 60.83 | 0.06 |
| M05PN010 | h. | Pala cargadora neumáticos 85 CV/1,2m3 (maquinaria; 30/05/2013) | 0.001 | 45.98 | 0.05 |
| M07CB010 | h. | Camión basculante 4x2 10 t. (maquinaria) | 0.001 | 33.39 | 0.03 |
|  |  | Total |  |  | 0.25 |

| Medición | Uds. | Largo | Ancho | Parcial |
|---|---|---|---|---|
| Campo de Fútbol | 1 | 99.4 | 60 | 5964.000 |
| Total |  |  |  | 5964 |

**03.01.04** M3 Excavación en pozos (21/04/2010)
239.15 M3 × 5.04 = 1205.32
Excavación de pozos hasta 4m, en terreno compacto, con medios mecánicos, y carga sobre camión, incluso relleno posterior.

| Código | Ud | Descripción | Rendimiento | Precio | Importe |
|---|---|---|---|---|---|
| MMMT.3c | h | Retro/crgra 4x4 89CV (maquinaria; 04/09/2012) | 0.04 | 30 | 1.20 |
| M07CB030 | h. | Camión basculante 6x4 20 t. | 0.04 | 38.5 | 1.54 |
| O01OA070 | h. | Peón ordinario | 0.161 | 14.26 | 2.30 |
|  |  | Total |  |  | 5.04 |

| Medición | Uds. | Largo | Ancho | Alto | Parcial |
|---|---|---|---|---|---|
| Campo |  |  |  |  |  |
| Saneamiento | 1 | 272 | 0.7 | 1 | 190.400 |
| Riego | 1 | 325 | 0.3 | 0.5 | 48.750 |
| Total |  |  |  |  | 239.15 |

**03.01.05** Ud Cimentacion porterias (11/03/2010)
4 Ud × 138.65 = 554.60
Dado de hormigon para cimentación de porterias, de 0,50x0,50x0,50 m, incluso excavación, encofrado y desencofrado, taladro para inserción de vainas, retacado de las mismas con mortero de cemento, relleno perimetral y carga y transporte de sobrantes a vetedero.

| Código | Ud | Descripción | Rendimiento | Precio | Importe |
|---|---|---|---|---|---|
| O01OA070 | h. | Peón ordinario | 9.197 | 14.26 | 131.15 |
| P01HA0101 | m3 | Hormigón HA-25/P/20/IIa central (material; 11/03/2010) | 0.125 | 60 | 7.50 |
|  |  | Total |  |  | 138.65 |

**03.01.06** Ud Cimentacion banderines (11/03/2010)
4 Ud × 52 = 208.00
Dado de hormigon para cimentación de banderines, de 0,20x0,20x0,30 m, incluso excavación, encofrado y desencofrado, taladro para inserción de vainas, retacado de las mismas con mortero de cemento, relleno perimetral y carga y transporte de sobrantes a vetedero.

| Código | Ud | Descripción | Rendimiento | Precio | Importe |
|---|---|---|---|---|---|
| P01HA0101 | m3 | Hormigón HA-25/P/20/IIa central | 0.012 | 60 | 0.72 |
| O01OA070 | h. | Peón ordinario | 3.596 | 14.26 | 51.28 |
|  |  | Total |  |  | 52 |

### 03.02 RED DE SANEAMIENTO
Importe: 12828.78

**03.02.01** Ml Canaleta hormigón polímero (16/04/2010)
198.8 Ml × 28.26 = 5618.09
Canaleta para recogida de aguas pluviales tipo Ulma DP-100 o similar, de hormigón polímero de 17*23, con rejilla metálica galvanizada, según sección tipo en planos, totalmente colocada, incluso excavación, cimiento de hormigón y armaduras.

| Código | Ud | Descripción | Rendimiento | Precio | Importe |
|---|---|---|---|---|---|
| O004B | H | OFICIAL PRIMERA FONTANERO - CALEFACTOR | 0.151 | 15.15 | 2.29 |
| O008B | H | PEÓN ORDINARIO | 0.151 | 14.26 | 2.15 |
| CHPOILM | ud | CANALETA S/REJ.H.POLIM. 17*23 (material; 14/11/2011) | 1 | 13.5 | 13.50 |
| P01H65270 | m3 | Hormigón HA-25/P/20/lla | 0.073 | 55 | 4.02 |
| P02ECH050 | ud | REJILLA GALVANIZADA (material; 14/11/2011) | 1 | 6.3 | 6.30 |
|  |  | Total |  |  | 28.26 |

| Medición | Uds. | Largo | Parcial |
|---|---|---|---|
| Largo | 2 | 99.4 | 198.800 |
| Total |  |  | 198.8 |

**03.02.02** Ud Arqueta arenero (16/04/2010)
10 Ud × 77.92 = 779.20
Arqueta arenero de hormigón polímero, colocada en la canaleta de recogida de aguas pluviales, provista de rejilla galvanizada y cestilla extraible, incluso tubo de PVC de 110 mm para conexión sifónica con la red de saneamiento, totalmente instalada y rematada.

| Código | Ud | Descripción | Rendimiento | Precio | Importe |
|---|---|---|---|---|---|
| P02ECH050 | ud | REJILLA GALVANIZADA | 1 | 6.3 | 6.30 |
| O004B | H | OFICIAL PRIMERA FONTANERO - CALEFACTOR | 0.2 | 15.15 | 3.03 |
| O008B | H | PEÓN ORDINARIO | 0.2 | 14.26 | 2.85 |
| ARENERO | ud | ARENERO S/REJ.H.POLIM (material; 14/11/2011) | 1 | 51 | 51.00 |
| P01H65270 | m3 | Hormigón HA-25/P/20/lla | 0.12 | 55 | 6.60 |
| P05AG007 | Ml | TUBERÍA PVC 110 MM | 1 | 6.25 | 6.25 |
| P05AG025 | Ud | P.P. DE ACCES. TUB.PVC | 0.8 | 2.36 | 1.89 |
|  |  | Total |  |  | 77.92 |

**03.02.03** Ud Arqueta de registro
11 Ud × 55.96 = 615.56
Arqueta prefabricada de 40x40 cm de hormigón en masa, incluso tapa de fundición o de hormigón armado, para registro de conexiones de la canaleta con la red de saneamiento.

| Código | Ud | Descripción | Rendimiento | Precio | Importe |
|---|---|---|---|---|---|
| O004B | H | OFICIAL PRIMERA FONTANERO - CALEFACTOR | 1.201 | 15.15 | 18.20 |
| M05RN020 | h. | Retrocargadora neumáticos 75 CV (maquinaria) | 0.12 | 28.81 | 3.46 |
| P02EAT090 | ud | Tapa/marco cuadrada HM 40x40cm (material) | 1 | 12.76 | 12.76 |
| O008B | H | PEÓN ORDINARIO | 1.125 | 14.26 | 16.04 |
| P01H65270 | m3 | Hormigón HA-25/P/20/lla | 0.1 | 55 | 5.50 |
|  |  | Total |  |  | 55.96 |

**03.02.04** Ud Pozo registro
1 Ud × 598.08 = 598.08
Pozo de registro prefabricado completo de 100 cm de diámetro interior, compuesto por base de 1,15 m de altura, colocada sobre solera de hormigón HM-20/P/40 ligeramente armada con mallazo, anillos de pozo de 1 m de altura y cono asimétrico para formación de brocal de pozo de 1 m de altura, junta de goma, incluso p.p. de recibido de pates con mortero de cemento, recibido de marco y tapa de hierro fundido, incluso excavación y relleno perimetral.

| Código | Ud | Descripción | Rendimiento | Precio | Importe |
|---|---|---|---|---|---|
| O004B | H | OFICIAL PRIMERA FONTANERO - CALEFACTOR | 1.7 | 15.15 | 25.76 |
| O008B | H | PEÓN ORDINARIO | 1.5 | 14.26 | 21.39 |
| M07CG020 | h. | Camión con grúa 12 t. (maquinaria) | 0.3 | 57.43 | 17.23 |
| P03AM070 | m2 | MALLA 15X30X5 -1,424 KG/M2 | 1.208 | 0.8 | 0.97 |
| P01MC010 | m3 | MORTERO CEM. GRIS II/B-M 32,5 M-100 | 0.005 | 26 | 0.13 |
| P02EPO010 | ud | Tapa circular HA h=60 D=625 (material) | 1 | 8.85 | 8.85 |
| P02EPW010 | ud | PATES PP 30X25 | 11 | 3.2 | 35.20 |
| P01H65270 | m3 | Hormigón HA-25/P/20/lla | 0.85 | 55 | 46.75 |
| P02EPA130X | ud | B.pozo ench-camp.circ.HA h=1,15m D=1000 (material; 14/11/2011) | 1 | 248.12 | 248.12 |
| P02EPA180X | ud | Anillo poz.ench-camp.circ.HA h=1m D=1000 (material; 14/11/2011) | 1 | 95.32 | 95.32 |
| P02EPA200X | ud | Cono p.ench-camp.circ.HA h=1m D=600/1000 (material; 14/11/2011) | 1 | 98.36 | 98.36 |
|  |  | Total |  |  | 598.08 |

**03.02.05** Ml Tubería saneamiento Ø200 PVC
258.8 Ml × 18.46 = 4777.45
Tubería de PVC corrugada para saneamiento de 200 mm de diámetro nominal, tipo doble pared teja de Uralita o similar, unión por junta elástica, color naranja, incluso p.p. de piezas especiales, sin incluir la excavación ni el tapado posterior de las zanjas.

| Código | Ud | Descripción | Rendimiento | Precio | Importe |
|---|---|---|---|---|---|
| O004B | H | OFICIAL PRIMERA FONTANERO - CALEFACTOR | 0.14 | 15.15 | 2.12 |
| O008B | H | PEÓN ORDINARIO | 0.117 | 14.26 | 1.67 |
| P01AA020 | m3 | Arena de río 0/6 mm. | 0.15 | 16.32 | 2.45 |
| P02CVM020 | ud | Manguito H-H PVC s/tope j.elást. D=200mm (material) | 0.15 | 21.99 | 3.30 |
| P02CVW010 | kg | Lubricante tubos PVC j.elástica (material) | 0.005 | 5.74 | 0.03 |
| P02TVO110X | m. | Tub.PVC liso j.elástica SN4 D=200mm (material; 28/11/2011) | 1 | 8.89 | 8.89 |
|  |  | Total |  |  | 18.46 |

| Medición | Uds. | Largo | Parcial |
|---|---|---|---|
| Largo | 2 | 99.4 | 198.800 |
| Ancho | 1 | 60 | 60.000 |
| Total |  |  | 258.8 |

**03.02.06** Ml Tubería saneamiento Ø300 PVC
20 Ml × 22.02 = 440.40
Tubería de PVC corrugada para saneamiento de 300 mm de diámetro nominal, tipo doble pared teja de Uralita o similar, unión por junta elástica, color naranja, incluso p.p. de piezas especiales, sin incluir la excavación ni el tapado posterior de las zanjas.

| Código | Ud | Descripción | Rendimiento | Precio | Importe |
|---|---|---|---|---|---|
| P01AA020 | m3 | Arena de río 0/6 mm. | 0.2 | 16.32 | 3.26 |
| P02CVW010 | kg | Lubricante tubos PVC j.elástica | 0.007 | 5.74 | 0.04 |
| O004B | H | OFICIAL PRIMERA FONTANERO - CALEFACTOR | 0.181 | 15.15 | 2.74 |
| O008B | H | PEÓN ORDINARIO | 0.177 | 14.26 | 2.52 |
| P02TVE025X | m. | Tub.PVC estructurado j.elást SN4 D=315mm (material; 14/11/2011) | 1 | 9.45 | 9.45 |
| P02CVM040X | ud | Manguito H-H PVC s/tope j.elást. D=315mm (material; 14/11/2011) | 0.032 | 125.33 | 4.01 |
|  |  | Total |  |  | 22.02 |

### 03.03 RED DE RIEGO Y ABASTECIMIENTO
Importe: 19251.12

**03.03.01** Ud aspersor de riego (21/04/2010)
6 Ud × 909.58 = 5457.48
Suministro, colocación y puesta en ejecución de aspersor emergente, montaje sobre brida DN 80, ángulo de trayectoria de 23 grados, caudal 51 m3/h, con PN 6 y radio de alcance 52.5 m, incluso enlace brida DN 80, tubo galvanizado y roscado de 3", codo metálico de 3" .

| Código | Ud | Descripción | Rendimiento | Precio | Importe |
|---|---|---|---|---|---|
| O01OA030 | h. | Oficial primera | 0.76 | 15.03 | 11.42 |
| O01OA060 | h | Peón especializado | 0.5 | 12.81 | 6.41 |
| PILASTR | U | PILASTRA (material; 15/11/2011) | 1 | 85 | 85.00 |
| P01H65270 | m3 | Hormigón HA-25/P/20/lla | 0.85 | 55 | 46.75 |
| CAÑONRBR | U | CAÑON SR 2005 COMPLETO (material; 02/12/2011) | 1 | 760 | 760.00 |
|  |  | Total |  |  | 909.58 |

**03.03.02** Ud Arqueta aspersor incl. electrovalvula (21/04/2010)
6 Ud × 507.68 = 3046.08
Suministro y colocación de arqueta rectángular con tornillo modelo VB-1220 de RAIN BIRD o similar, de dimensiones largo x ancho x alto: 54.6x38.1x30.5 cm, con te igual 90º de 3", enlaces de 3" y electroválvula serie BPE de 3", configuración línea ángulo, toma de 3" BSP hembra, incluso nivelación, preparación y recibido al nivel necesario.

| Código | Ud | Descripción | Rendimiento | Precio | Importe |
|---|---|---|---|---|---|
| O01OA030 | h. | Oficial primera | 0.3 | 15.03 | 4.51 |
| O01OA060 | h | Peón especializado | 0.3 | 12.81 | 3.84 |
| ARQRECT | u | arqueta rect.c/tornillo (material; 28/11/2011) | 1 | 38.33 | 38.33 |
| ELCTROV3V | u | electrovalvula 3 vias (material; 28/11/2011) | 1 | 396 | 396.00 |
| MATCOMPL | u | tes, enlaces,tomas, etc (material; 16/11/2011) | 1 | 65 | 65.00 |
|  |  | Total |  |  | 507.68 |

**03.03.03** Ml Instalación cableado (16/04/2010)
260 Ml × 7.4 = 1924.00
Suministro e instalación de cableado eléctrico con manguera Aceflex de 0.6/1 Kv, de 1.5 mm2 de sección, 7,5,4,3 y 2 hilos, para el control electrónico de la instalación, incluso conectores estancos para todas las conexiones, totalmente instalado.

| Código | Ud | Descripción | Rendimiento | Precio | Importe |
|---|---|---|---|---|---|
| O01OA030 | h. | Oficial primera | 0.02 | 15.03 | 0.30 |
| O01OB220 | h. | Ayudante electricista | 0.02 | 14.85 | 0.30 |
| CABLESV | m | mang. Aceflex de 0.6/1 Kv, 1.5 mm2 de secc, 7,5,4,3 y 2 hilos (material; 17/11/2011) | 1 | 6 | 6.00 |
| material | ud | Material compl./piezas espec. | 5 | 0.16 | 0.80 |
|  |  | Total |  |  | 7.4 |

**03.03.04** Ml Tub. polietileno Ø110 (21/04/2010)
274.8 Ml × 13.3 = 3654.84
Tubería de polietileno PE-100 A.D. PN10 de 110 mm de diámetro, con registro sanitario y certificado de MARCA Y CALIDAD, con p.p. de todo tipo de piezas especiales para unión entre sí, a otras tuberías, accesorios y de dilatación cada 100 metros, colocada en zanja, con los medios y maquinaria que precise, pruebas y bridas ciegas en final de tramo.

| Código | Ud | Descripción | Rendimiento | Precio | Importe |
|---|---|---|---|---|---|
| O01OA030 | h. | Oficial primera | 0.08 | 15.03 | 1.20 |
| O01OA060 | h | Peón especializado | 0.08 | 12.81 | 1.02 |
| material | ud | Material compl./piezas espec. | 8 | 0.16 | 1.28 |
| P26TPA5502 | m. | Tub.polietileno a.d. PE100 PN10 DN=110mm. (material; 29/11/2011) | 1 | 9.8 | 9.80 |
|  |  | Total |  |  | 13.3 |

| Medición | Uds. | Largo | Parcial |
|---|---|---|---|
| Largo | 2 | 97.4 | 194.800 |
| ancho | 1 | 60 | 60.000 |
| conexion con deposito | 1 | 20 | 20.000 |
| Total |  |  | 274.8 |

**03.03.05** Ud Válvula compuerta Ø100
1 Ud × 169.26 = 169.26
Válvula de compuerta tipo Euro 20-23 o similar, PN16, con volante, cierre derechas, colocada en obra, probada, con p.p. de piezas especiales, tornillería, etc., de diámetro D=100 mm.

| Código | Ud | Descripción | Rendimiento | Precio | Importe |
|---|---|---|---|---|---|
| O01OA030 | h. | Oficial primera | 0.156 | 15.03 | 2.34 |
| O01OA060 | h | Peón especializado | 0.156 | 12.81 | 2.00 |
| P26VC024 | ud | Vál.compue.c/elást.brida D=100mm (material) | 1 | 164.12 | 164.12 |
| material | ud | Material compl./piezas espec. | 5 | 0.16 | 0.80 |
|  |  | Total |  |  | 169.26 |

**03.03.06** Ud Arqueta de registro 100x100 cm (21/04/2010)
1 Ud × 65.78 = 65.78
Arqueta de registro de 100x100 cm realizada con fábrica de ladrillo macizo de 1/2 pié de espesor recibido con mortero de cemento 1/6, enfoscada y bruñida en su interior, i/solera de hormigón HM-20 N/mm2 y tapa de hormigón armado o fundición.

| Código | Ud | Descripción | Rendimiento | Precio | Importe |
|---|---|---|---|---|---|
| O01OA030 | h. | Oficial primera | 0.156 | 15.03 | 2.34 |
| O01OA060 | h | Peón especializado | 0.156 | 12.81 | 2.00 |
| P01HM020 | M3 | HORMIGÓN HM-20/P/40/I CENTRAL | 0.058 | 60 | 3.48 |
| P01LT020 | u | LADRILLO PERFORA. TOSCO 25X12X7 | 160 | 0.12 | 19.20 |
| P01MC040 | m3 | MORTERO CEM. GRIS II/B-M 32,5 1:6 M-40 | 0.3 | 25 | 7.50 |
| P01MC010 | m3 | MORTERO CEM. GRIS II/B-M 32,5 M-100 | 0.3 | 26 | 7.80 |
| P03AM070 | m2 | MALLA 15X30X5 -1,424 KG/M2 | 0.57 | 0.8 | 0.46 |
| P02EAT030X | ud | TAPA CUADRADA HA E=6CM 100X100CM (material; 21/04/2010) | 1 | 23 | 23.00 |
|  |  | Total |  |  | 65.78 |

**03.03.07** Ud Equipo Programador
1 Ud × 124.4 = 124.40
Suministro e instalación de equipo programador electrónico de riego, con seis estaciones de control hidraúlico, totalmente instalado y conexionado en el interior de la caseta de vestuarios.

| Código | Ud | Descripción | Rendimiento | Precio | Importe |
|---|---|---|---|---|---|
| O01OB220 | h. | Ayudante electricista | 0.25 | 14.85 | 3.71 |
| O01OA030 | h. | Oficial primera | 0.156 | 15.03 | 2.34 |
| P26SP075X | ud | Program.electrónico 6 estaciones (material) | 1 | 118.35 | 118.35 |
|  |  | Total |  |  | 124.4 |

**03.03.08** Ud Válvula flotador Ø100
1 Ud × 425.27 = 425.27
Válvula de flotador, para la presión necesaria, totalmente colocada, con p.p. de piezas especiales, codo posválvula, tornillería, anclaje a muro etc., de diámetro D=100 mm.

| Código | Ud | Descripción | Rendimiento | Precio | Importe |
|---|---|---|---|---|---|
| O01OA030 | h. | Oficial primera | 0.156 | 15.03 | 2.34 |
| O01OA060 | h | Peón especializado | 0.156 | 12.81 | 2.00 |
| P26VL274 | ud | Válv.alivio rápid.fund.brid.D=4" (material) | 1 | 419.65 | 419.65 |
| material | ud | Material compl./piezas espec. | 8 | 0.16 | 1.28 |
|  |  | Total |  |  | 425.27 |

**03.03.09** Ud Depósito 20 m3 (21/04/2010)
1 Ud × 1904.34 = 1904.34
Depósito de 20 metros cúbicos de poliester reforzado, válido para enterrar o colocar en superficie, incluso colocación, anclajes y dos contrapesos de hormigón de 0,90x0,90x2,50 m.

| Código | Ud | Descripción | Rendimiento | Precio | Importe |
|---|---|---|---|---|---|
| O01OA030 | h. | Oficial primera | 0.156 | 15.03 | 2.34 |
| O01OA060 | h | Peón especializado | 0.156 | 12.81 | 2.00 |
| DEP20 | u | deposito 20m3,inc.anclajes (material; 17/11/2011) | 1 | 1900 | 1900.00 |
|  |  | Total |  |  | 1904.34 |

**03.03.10** Ud Grupo de Presión
1 Ud × 1788.62 = 1788.62
Grupo de presión VXF, o similar, compuesto por: 1 ud. electrobomba-multicelular vertical tipo VXF 60/40 de 20cv, caudal de 45m3 a 74 M.C.A. y 0m3 de 88 M.C.A. , 1 UD bancada UPN , 1 Ud. válvula de retención, 1 ud.tubo antivibratorio, 1 ud. colector de impulsión, 1 ud. de piezas especiales para conexionado de depósito.

| Código | Ud | Descripción | Rendimiento | Precio | Importe |
|---|---|---|---|---|---|
| O01OA030 | h. | Oficial primera | 0.156 | 15.03 | 2.34 |
| O01OA060 | h | Peón especializado | 0.156 | 12.81 | 2.00 |
| P26EG030 | ud | Grupo presión compl. (material) | 1 | 1783 | 1783.00 |
| material | ud | Material compl./piezas espec. | 8 | 0.16 | 1.28 |
|  |  | Total |  |  | 1788.62 |

**03.03.11** Ud Cuadro electrico y protección (16/04/2010)
1 Ud × 691.05 = 691.05
Cuadro eléctrico y protección C1 PET 15 T3 con bobina de encendido para bombeo.

| Código | Ud | Descripción | Rendimiento | Precio | Importe |
|---|---|---|---|---|---|
| O01OB220 | h. | Ayudante electricista | 0.25 | 14.85 | 3.71 |
| O01OA030 | h. | Oficial primera | 0.156 | 15.03 | 2.34 |
| CUA | U | CUADRO (material; 27/08/2013) | 1 | 685 | 685.00 |
|  |  | Total |  |  | 691.05 |

### 03.04 PAVIMENTOS
Importe: 179963.7

**03.04.01** M3 Zahorra artificial
1491 M3 × 11.62 = 17325.42
Base granular de zahorra artificial, colocada con motoniveladora, compactación del material al 100% PM, con una planimetría admisible del 0,3%, incluso extensión, humectación y compactación.

| Código | Ud | Descripción | Rendimiento | Precio | Importe |
|---|---|---|---|---|---|
| O01OA070 | h. | Peón ordinario | 0.04 | 14.26 | 0.57 |
| M08NM020 | h. | Motoniveladora de 200 CV | 0.01 | 52.73 | 0.53 |
| M08RN010 | h. | Rodillo vibrante autopropuls.mixto 3 t. (maquinaria) | 0.06 | 30.19 | 1.81 |
| M08CA110 | h. | Cisterna agua s/camión 10.000 l. | 0.018 | 30.14 | 0.54 |
| P01AF031 | t. | Zahorra artif. 100% (material; 14/11/2011) | 1.9 | 4.3 | 8.17 |
|  |  | Total |  |  | 11.62 |

| Medición | Uds. | Largo | Ancho | Alto | Parcial |
|---|---|---|---|---|---|
| Campo de Fútbol | 1 | 99.4 | 60 | 0.25 | 1491.000 |
| Total |  |  |  |  | 1491 |

**03.04.02** M2 MBC D-12 (14/11/2011)
5964 M2 × 3.05 = 18190.20
Mezcla bituminosa en caliente, tipo D-12, extendida y compactada con un espesor medio de 3 cm, incluso riego de adherencia, con una planimemtría máxima admisible de 0,1%.

| Código | Ud | Descripción | Rendimiento | Precio | Importe |
|---|---|---|---|---|---|
| AGLO3 | m2 | Aglom. asfált. tipo IV-a 3 cm. espesor (material; 14/11/2011) | 1 | 2.87 | 2.87 |
| RIEGOASF | m2 | Riego asfáltico de adherencia colocado (material; 14/11/2011) | 1 | 0.18 | 0.18 |
|  |  | Total |  |  | 3.05 |

| Medición | Uds. | Largo | Ancho | Parcial |
|---|---|---|---|---|
| Campo de Fútbol | 1 | 99.4 | 60 | 5964.000 |
| Total |  |  |  | 5964 |

**03.04.03** M2 MBC S-12 (14/11/2011)
5964 M2 × 4.17 = 24869.88
Mezcla bituminosa en caliente, tipo S-12, extendida y compactada con un espesor medio de 4 cm, incluso riego de imprimación, con una planimemtría máxima admisible de 0,2%.

| Código | Ud | Descripción | Rendimiento | Precio | Importe |
|---|---|---|---|---|---|
| RIEGOASF | m2 | Riego asfáltico de adherencia colocado | 1 | 0.18 | 0.18 |
| AGLO4 | m2 | Aglom.asfált. tipo G-12 4 cm. espesor (material; 14/11/2011) | 1 | 3.99 | 3.99 |
|  |  | Total |  |  | 4.17 |

| Medición | Uds. | Largo | Ancho | Parcial |
|---|---|---|---|---|
| Campo de Fútbol | 1 | 99.4 | 60 | 5964.000 |
| Total |  |  |  | 5964 |

**03.04.04** M2 CESPED ARTIFICIAL (16/04/2010)
5964 M2 × 20.05 = 119578.20
Suministro y colocación de sistema de césped artificial de última generación para la práctica del fútbol fabricado mediante sistema TUFTING, con una una medida de galga 5/8 con 14 Punt/dm, resultando 8.750 Punt/m2.
Los filamentos del césped tricolor serán de 60 mm de altura y 12.000 Dtex, lubricados y MONOFILAMENTO, fabricados con polietileno (PE) y aditivos específicos de alta resistencia y tratamiento anti UV, resistentes al calor y a variaciones climatológicas extremas.
Los filamentos estarán unidos a la base BACKING por el sistema TUFTING. Basamento fabricado con doble capa de polipropileno con un peso de 222 g/m2 .
El peso total una vez fabricado es de 2.624 g/m2 aproximadamente, siendo el ancho máximo del rollo 4 metros.
Lastrado, con arena de cuarzo redondeada, lavada y seca, con un 97% de sílice, granulometría entre 0,3/0,8 mm, en una cantidad de 17 Kg/m2 aproximadamente. Como capa superior y acabado superficial se realiza un extendido de granulado de caucho SBR , color negro, en una proporción de 16 Kg/m2 aproximadamente y con una granulometría entre 0,5 / 2.5mm.
El extendido y unión de la fibra se hará mediante cola bicomponente de poliuretano con juntas geotextiles, incluso marcaje de líneas de juego del mismo material en color blanco y p.p. de césped color azul para marcajes de líneas de juego para Fútbol 7, sin diferenciar calidades por zonas. Medida la superficie ejecutada totalmente terminada.
El material se fabricará de acuerdo con los sistemas de gestión de calidad previstos por la norma UNE EN ISO 9001:2000 en cuanto a diseño y producción de césped artificial otorgado por La Asociación Española de Normalización y Certificación (AENOR)

| Código | Ud | Descripción | Rendimiento | Precio | Importe |
|---|---|---|---|---|---|
| O01OA090 | h. | Cuadrilla A | 0.05 | 29 | 1.45 |
| P30PY054M | m2 | Césped artificial (material; 24/10/2013) | 1 | 18.6 | 18.60 |
|  |  | Total |  |  | 20.05 |

| Medición | Uds. | Largo | Ancho | Parcial |
|---|---|---|---|---|
| Campo de Fútbol | 1 | 99.4 | 60 | 5964.000 |
| Total |  |  |  | 5964 |

### 03.05 URBANIZACION
Importe: 12811.6

**03.05.01** Ml Barandilla cierre campo (16/04/2010)
318.8 Ml × 35.92 = 11451.30
Barandilla perimetral Haspo o equivalente, formada por pasamanos de tubo hueco en aluminio anodizado 60.3, unido mediante piezas de tubo en T de aluminio fundido a pies derechos cada 1,80m de aluminio anodizado 60.3. Incluso excavación para posterior ejecución de cimentación con HM-20/P/40/IIa de 30x30x60 cm (donde se colocarán los pies de la barandilla) y demás elementos necesarios para su correcta ejecución. Realizado según detalles de proyecto e indicaciones de la Dirección de Obra. Medida la longitud ejecutada totalmente terminada.

| Código | Ud | Descripción | Rendimiento | Precio | Importe |
|---|---|---|---|---|---|
| O01OB129 | h. | Oficial 1ª metal | 0.28 | 15.3 | 4.28 |
| O01OA060 | h | Peón especializado | 0.3 | 12.81 | 3.84 |
| THAA | ml | tubo hueco aluminio anodizado 60.3,p.p de tes (material; 30/11/2011) | 1 | 23 | 23.00 |
| P01H65270 | m3 | Hormigón HA-25/P/20/lla | 0.06 | 55 | 3.30 |
| material | ud | Material compl./piezas espec. | 5 | 0.16 | 0.80 |
| %0300 |  | Medios auxiliares | 2 % | 35.22 | 0.70 |
|  |  | Total |  |  | 35.92 |

| Medición | Uds. | Largo | Ancho | Parcial |
|---|---|---|---|---|
| Largo | 2 | 99.4 |  | 198.800 |
| Ancho | 2 |  | 60 | 120.000 |
| Total |  |  |  | 318.8 |

**03.05.02** Ml Bordillo de jardín
122 Ml × 11.15 = 1360.30
Suministro y colocación de bordillo de jardín i/ replanteo y excavación si fuera necesario para albergarlo, aplomado sobre cama de hormigón y rejuntado de las llagas i/p.p de corte y desperdicio en tramos curvos.

| Código | Ud | Descripción | Rendimiento | Precio | Importe |
|---|---|---|---|---|---|
| O01OA140 | h. | Cuadrilla F (mano de obra) | 0.12 | 24.21 | 2.91 |
| P01H65270 | m3 | Hormigón HA-25/P/20/lla | 0.02 | 55 | 1.10 |
| P08XBH210X | m. | Bordillo jardín color 30x10 (material; 02/12/2011) | 1 | 6.6 | 6.60 |
| material | ud | Material compl./piezas espec. | 2 | 0.16 | 0.32 |
| %0300 |  | Medios auxiliares | 2 % | 10.93 | 0.22 |
|  |  | Total |  |  | 11.15 |

| Medición | Uds. | Largo | Parcial |
|---|---|---|---|
| Fondo | 2 | 61 | 122.000 |
| Total |  |  | 122 |

### 03.06 EQUIPAMIENTO
Importe: 10218.52

**03.06.01** Ud Juego porterías F11 sección circular
1 Ud × 2136.52 = 2136.52
Suministro y colocación de juego de porterías fijas para fútbol 11 con arquillos traseros, dimensiones interiores 7,32 m x 2,44 m, fabricadas en aluminio extrusionado de sección circular de 120mm, dotadas en su parte trasera de doble canal para la fijación de los arquillos y ganchos fabricados en poliamida para las redes, incluso anclajes de PVC y redes de nylon.

| Código | Ud | Descripción | Rendimiento | Precio | Importe |
|---|---|---|---|---|---|
| O01OA030 | h. | Oficial primera | 0.2 | 15.03 | 3.01 |
| O01OA070 | h. | Peón ordinario | 0.1 | 14.26 | 1.43 |
| P30EB122 | ud | Por.fút. aluminio secc. circular D= 120 mm (material; 24/10/2013) | 2 | 590 | 1180.00 |
| P30EB126 | ud | Arquillo acero galvanizado portería futbol-11 (material) | 4 | 63.77 | 255.08 |
| P30EB131 | ud | Red fútbol-11 nylon 3 mm malla 120x120 mm (material) | 2 | 92.78 | 185.56 |
| P30EB175 | ud | Anc. c/tapa para poste D= 120 mm (material) | 4 | 32.65 | 130.60 |
| P30EB145 | ud | Soporte de red en acero galvanizado (material) | 4 | 77.07 | 308.28 |
| P30EB180 | ud | Anclaje vaina (material) | 4 | 18.14 | 72.56 |
|  |  | Total |  |  | 2136.52 |

**03.06.02** Ud Juego porterías F7 abatibles sección circular
2 Ud × 1615.8 = 3231.60
Suministro y colocación de juego de porterías abatibles sobre soportes fijos para fútbol 7, dimensiones interiores 6,00 m x 2,00 m, compuestas por un marco de portería fabricada en aluminio extrusionado de sección circular 120 mm de diámetro y un sistema de abatimiento formado por dos brazos telescópicos y dos postes traseros como puntos de giro, incluso ganchos de poliamida para la sujección de las redes, elementos de fijación y redes de nylon.

| Código | Ud | Descripción | Rendimiento | Precio | Importe |
|---|---|---|---|---|---|
| O01OA030 | h. | Oficial primera | 0.2 | 15.03 | 3.01 |
| O01OA070 | h. | Peón ordinario | 0.1 | 14.26 | 1.43 |
| P30EB127 | ud | Arquillo acero galvanizado portería futbol-7 (material) | 4 | 57.87 | 231.48 |
| P30EB132 | ud | Red fútbol-7 nylon 3 mm malla 120x120 mm (material) | 2 | 63.5 | 127.00 |
| P30EB145 | ud | Soporte de red en acero galvanizado | 4 | 77.07 | 308.28 |
| P30EB180 | ud | Anclaje vaina | 4 | 18.14 | 72.56 |
| PORTF7 | ud | Por.fút.-7 aluminio secc. circular D= 120 mm (material; 24/10/2013) | 2 | 380 | 760.00 |
| ANCLPF7 | ud | Anc. de aluminio c/tapa para poste D= 120 mm (material) | 4 | 28.01 | 112.04 |
|  |  | Total |  |  | 1615.8 |

**03.06.03** Ud Juego de banderines abatibles
1 Ud × 191.52 = 191.52
Suministro y colocación de juego de banderines de corner abatibles.

| Código | Ud | Descripción | Rendimiento | Precio | Importe |
|---|---|---|---|---|---|
| O01OA030 | h. | Oficial primera | 0.2 | 15.03 | 3.01 |
| O01OA070 | h. | Peón ordinario | 0.1 | 14.26 | 1.43 |
| P30EB240 | ud | Pica córner PVC soport.caucho (material) | 4 | 28.63 | 114.52 |
| P30EB180 | ud | Anclaje vaina | 4 | 18.14 | 72.56 |
|  |  | Total |  |  | 191.52 |

**03.06.04** Ud Banquillo 8 plazas
2 Ud × 2329.44 = 4658.88
Banquillos de suplentes de 8 plazas.

| Código | Ud | Descripción | Rendimiento | Precio | Importe |
|---|---|---|---|---|---|
| O01OA030 | h. | Oficial primera | 0.2 | 15.03 | 3.01 |
| O01OA070 | h. | Peón ordinario | 0.1 | 14.26 | 1.43 |
| P30EB275 | ud | Banquillo met.metacrilato 4 m. (material; 24/10/2013) | 1 | 2300 | 2300.00 |
| P30ZW080 | ud | Taco expansión-tornillo met. (material) | 10 | 2.5 | 25.00 |
|  |  | Total |  |  | 2329.44 |

### 03.07 ILUMINACION (05/03/2004)
Importe: 47713.99

**03.07.01** ud baculos (17/09/2013)
4 ud × 4450 = 17800.00
Suministro e instalacion de Columnas tronco piramidales, de sección dodecagonal, Homologada marcado CE, Mod.CA-14, H=18 metros de altura, con plataforma fija visitable para alojar hasta 4 proyectores de 2000 W, con las siguientes características:
* Fuste fabricado en 2 tramos.
* Diámetros 275 mm en punta y de 483 mm en la base.
* Espesores de 4 y 4 mm. Acero tipo S-275 JR.
* Plataforma fija visitable de 1400x900x600
* Distribución de proyectores: 2 filas de 2 proyectores.
* Escalera de gato hasta plataforma.
* Sistema de Seguridad Anticaidas Homologado (no incluye EPI).
* Galvanizado en caliente según normas UNE EN ISO 1461.
p.p. de cimentación realizada con hormigón de 330 kg. de cemento/m3 de dosificación y pernos de anclaje, montado y conexionado.
Todos los materiales para esta unidad contarán con el certificado CE correspondiente, y aquellos específicos para cada uno de ellos. Realizado según detalles de proyecto e indicaciones de la D.O. Medida la longitud ejecutada totalmente rematada.

| Código | Ud | Descripción | Rendimiento | Precio | Importe |
|---|---|---|---|---|---|
| P16AK040Q | ud | Báculo h=18m. (material; 17/09/2013) | 1 | 4450 | 4450.00 |
|  |  | Total |  |  | 4450 |

**03.07.02** ud proyector 2000w
16 ud × 513.4 = 8214.40
PROYECTOR 2000W 10,3/11,3A CON LAMPARA HQI-TS 2000/N/L INCLUIDA BOX DE ALUMINIO. Todos los materiales para esta unidad contarán con el certificado CE correspondiente, y aquellos específicos para cada uno de ellos. Realizado según detalles de proyecto e indicaciones de la D.O. Medida la longitud ejecutada totalmente rematada.

| Código | Ud | Descripción | Rendimiento | Precio | Importe |
|---|---|---|---|---|---|
| O01OB200 | h. | Oficial 1ª instalador | 2.4 | 15.15 | 36.36 |
| P16AA030 | ud | Proy.simé.sorpresivo 2000 W. (material; 02/12/2011) | 1 | 465 | 465.00 |
| P16CA100 | ud | Lámp.halóg.lineal 230 V. 2000 W. (material) | 1 | 10.79 | 10.79 |
| P01DW090 | ud | Pequeño material | 1 | 1.25 | 1.25 |
|  |  | Total |  |  | 513.4 |

**03.07.03** m3 Horm. limp. y rellenos HM-20 (05/03/2004)
6.4 m3 × 66.7 = 426.88
Suministro y puesta en obra de hormigón en masa HM-20, consistencia blanda, Tmáx.20 mm., elaborado en obra para limpieza, relleno y nivelado de fondos de cimentación a cualquier profundidad, incluso transporte, vertido por cualquier medio, vibrado y colocación. Según norma EHE e indicaciones de la Dirección de Obra. Incluyendo además todos los medios auxiliares necesarios para su perfecta colocación. Medido el volumen teórico según planos.

| Código | Ud | Descripción | Rendimiento | Precio | Importe |
|---|---|---|---|---|---|
| M02GT130 | h. | Grúa torre automontante 35 txm. | 0.15 | 4.4 | 0.66 |
| O01OA070 | h. | Peón ordinario | 0.62 | 14.26 | 8.84 |
| PBPC.2abb | m3 | HM-20 central blanda TM 40 mm | 1.1 | 52 | 57.20 |
| . |  | Medios auxiliares | 0.702 | 0 | 0.00 |
|  |  | Total |  |  | 66.7 |

| Medición | Uds. | Largo | Ancho | Alto | Parcial |
|---|---|---|---|---|---|
|  | 4 | 4 | 4 | 0.1 | 6.400 |
| Total |  |  |  |  | 6.4 |

**03.07.04** m3 H.arm. HA-25/P/20/IIa en zapatas aisladas (16/04/2010)
69.312 m3 × 127.17 = 8814.41
Suministro y puesta en obra de hormigón armado HA-30/P/40/IIa + Qa elaborado en central en relleno de zapatas de cimentación, armado con acero B 500 S, i/ refuerzos de vainas, despuntes, cortado, doblado y montado, hormigón vertido por cualquier medio, vibrado, nivelado, curado y colocación con empleo aditivos, previa aceptación de la Dirección de Obra, incluso encofrado y desencofrado si fuera necesario y replanteo, además de todos los medios auxiliares necesarios para la perfecta ejecución de estos trabajos. Según norma EHE e indicaciones de la D.O. Medido el volumen teórico lleno según planos. Todos los elementos necesarios y empleados en esta unidad contarán con el Certificado de Idoneidad Técnica (CE) correspondiente y Sello o Marca de Calidad, y aquéllos certificados específicos para cada uno de ellos.

| Código | Ud | Descripción | Rendimiento | Precio | Importe |
|---|---|---|---|---|---|
| O01OA030 | h. | Oficial primera | 0.3 | 15.03 | 4.51 |
| O01OA070 | h. | Peón ordinario | 0.4 | 14.26 | 5.70 |
| O01OB030 | h. | Oficial 1ª ferralla | 0.2 | 15.3 | 3.06 |
| O01OB040 | h. | Ayudante ferralla | 0.1 | 14.85 | 1.49 |
| PEAA.2ba | kg | Acero corrugado B-500 S ferrallado | 55 | 0.9 | 49.50 |
| P03AA020 | kg | Alambre atar 1,30 mm. | 0.01 | 0.55 | 0.01 |
| P01H65270 | m3 | Hormigón HA-25/P/20/lla | 1.05 | 55 | 57.75 |
| M10HV220 | h. | Vibrador hormigón gasolina 75 mm | 0.35 | 0.69 | 0.24 |
| MMME.2a | h | Grúa torre | 0.55 | 4.4 | 2.42 |
| %0300 |  | Medios auxiliares | 2 % | 124.68 | 2.49 |
|  |  | Total |  |  | 127.17 |

| Medición | Uds. | Largo | Ancho | Alto | Parcial |
|---|---|---|---|---|---|
|  | 4 | 3.8 | 3.8 | 1.2 | 69.312 |
| Total |  |  |  |  | 69.312 |

**03.07.05** m3 Excavación y vaciado zapatas baculos (21/04/2010)
69.312 m3 × 6.74 = 467.16
Excavación y vaciado en terrenos de cualquier consistencia con pala retro-cargadora, incluso ayuda manual en las zonas de difícil acceso,con extracción de tierra a los bordes y carga sobre camion. Medido en perfil teórico según planos.

| Código | Ud | Descripción | Rendimiento | Precio | Importe |
|---|---|---|---|---|---|
| MMMT.3c | h | Retro/crgra 4x4 89CV | 0.07 | 30 | 2.10 |
| M07CB030 | h. | Camión basculante 6x4 20 t. | 0.08 | 38.5 | 3.08 |
| O01OA070 | h. | Peón ordinario | 0.1 | 14.26 | 1.43 |
| %0300 |  | Medios auxiliares | 2 % | 6.61 | 0.13 |
|  |  | Total |  |  | 6.74 |

| Medición | Uds. | Largo | Ancho | Alto | Parcial |
|---|---|---|---|---|---|
|  | 4 | 3.8 | 3.8 | 1.2 | 69.312 |
| Total |  |  |  |  | 69.312 |

**03.07.06** ud instalacion electrica y ubicacion de baculos y luminarias
1 ud × 11991.14 = 11991.14
Instalacion electrica para los baculos y proyectores descriptos en partidas anteriores ,incluso posicionado de los baculos, cableado, arquetas, canalizaciones y cuadro de mando y protección. Realizado todo ello según detalles gráficos de proyecto e indicaciones de la Dirección de Obra. Todos los elementos necesarios y empleados en esta unidad contarán con el Certificado de Idoneidad Técnica (CE) correspondiente, y aquéllos certificados específicos para cada uno de ellos.

| Código | Ud | Descripción | Rendimiento | Precio | Importe |
|---|---|---|---|---|---|
| O01OB200 | h. | Oficial 1ª instalador | 70 | 15.15 | 1060.50 |
| U11SAA010 | ud | ARQUETA 40x40x60 cm. PASO/DERIV. (material) | 4 | 69.75 | 279.00 |
| P15GK110 | ud | Caja conexión con fusibles (material) | 4 | 6.4 | 25.60 |
| P15AE002 | m. | Cond.aisla. RV-k 0,6-1kV diam.varios mm2 Cu (material) | 700 | 9.58 | 6706.00 |
| CUADRO | u | Cuadro de mando y proteccion (material; 02/12/2011) | 1 | 1900 | 1900.00 |
| P15EB010 | m. | Conduc cobre desnudo 35 mm2 (material) | 350 | 2.38 | 833.00 |
| P15EA010 | ud | Pica de t.t. 200/14,3 Fe+Cu (material) | 4 | 16.76 | 67.04 |
| M02GE010 | h. | Grúa telescópica autoprop. 20 t. (maquinaria) | 20 | 49.75 | 995.00 |
| P01DW090 | ud | Pequeño material | 100 | 1.25 | 125.00 |
|  |  | Total |  |  | 11991.14 |

## 04 URBANIZACION CAMPO (01/01/1980)
Importe: 29275.24

### 04.01 MOVIMIENTO DE TIERRAS (10/02/1997)
Importe: 135.6

**04.01.01** m3 Relleno c/aporte tierras (10/02/1997)
30 m3 × 4.52 = 135.60
elleno compactado con tierras de aporte, en tongadas de 20 cm, con medios mecánicos, hasta conseguir un 95% proctor normal. incluso extendido, riego, compactación y refino de taludes. Medido en perfil teórico según planos

| Código | Ud | Descripción | Rendimiento | Precio | Importe |
|---|---|---|---|---|---|
| tierrase | m3 | Tierra selecionada (material; 03/12/2009) | 1 | 2.6 | 2.60 |
| MMMT14a | h | Rodillo vibrd s/neum 10 tm (maquinaria; 10/02/1997) | 0.04 | 21.64 | 0.87 |
| MMTG.1a | h | Camión dumper 17tm10m3 tracc tot (maquinaria; 10/02/1997) | 0.006 | 19.47 | 0.12 |
| MMMT.8a | h | Motoniveladora 129 CV (maquinaria; 16/04/2010) | 0.022 | 27.4 | 0.60 |
| O01OA070 | h. | Peón ordinario | 0.008 | 14.26 | 0.11 |
| %3CI | % | COSTES INDIRECTOS (05/09/2006) | 3 % | 4.30 | 0.13 |
| %0200A |  | COSTES INDIRECTOS (08/07/2008) | 2 % | 4.43 | 0.09 |
|  |  | Total |  |  | 4.52 |

### 04.02 SOLADOS Y FIRMES (05/03/2004)
Importe: 4671.6

**04.02.01** M2 SOL. HA-25 #300*200*8 10 CM (05/08/2004)
250 M2 × 10.81 = 2702.50
M2. Solera de 10 cm. de espesor, realizada con hormigón HA-25/P/20/IIa N/mm2., tamaño máximo del árido 20 mm. elaborado en central, i/vertido, colocación y armado con mallazo electrosoldado #200*300*8 mm., incluso p.p. de juntas, aserrado de las mismas, ejecución de juntas de dilatación con paños no mayores de 25 m², solapes y sellado de las juntas, curado del hormigón, nivelación, formación de pendientes, armado de refuerzo en zonas especificadas en planos de estructura, y puesta en obra realizada según detalles gráficos de proyecto e indicaciones de la D.O, con variaciones en la planeidad inferiores a 3 mm, medida con regla de 3 metros. Todos los materiales para esta unidad contarán con el certificado CE correspondiente, y aquellos específicos para cada uno de ellos. Medida la superficie ejecutada totalmente terminada.
. Según EHE-08.

| Código | Ud | Descripción | Rendimiento | Precio | Importe |
|---|---|---|---|---|---|
| O01OA030 | h. | Oficial primera | 0.12 | 15.03 | 1.80 |
| O01OA070 | h. | Peón ordinario | 0.1 | 14.26 | 1.43 |
| P01HM010 | m3 | Hormigón HM-20/P/20/I central (material; 17/01/2012) | 0.1 | 55 | 5.50 |
| P03AM140 | m2 | Malla 30x20x8 -3,591 kg/m2 (material; 21/04/2010) | 1.05 | 1.98 | 2.08 |
| %M00010000 | % | Medios auxiliares | 0 % | 10.81 | 0.00 |
|  |  | Total |  |  | 10.81 |

**04.02.02** m2 ACABADO SUPERFICIAL SEMIPULIDO,inc.rampas (05/03/2004)
250 m2 × 2.27 = 567.50
Acabado superficial semipulido de pavimento continuo de hormigón con mezcla de cemento CEM II/A-M 42,5, árido de cuarzo de 0.5 mm y aditivos, en una proporción mínima de 4 kg/m2, aplicado por espolvoreo y acabado con fratasadora mecánica y semipulido superficial, para posterior aplicación de pavimento de resinas, con pendientes hacia sumideros, incluso semipulido manual de escaleras según indicaciones del fabricante de resinas para su posterior aplicación. Todos los materiales para esta unidad contarán con el certificado CE correspondiente, y aquellos específicos para cada uno de ellos. Medida la superficie ejecutada totalmente rematada.

| Código | Ud | Descripción | Rendimiento | Precio | Importe |
|---|---|---|---|---|---|
| O01OA030 | h. | Oficial primera | 0.05 | 15.03 | 0.75 |
| O01OA070 | h. | Peón ordinario | 0.08 | 14.26 | 1.14 |
| PRSC.1cc | m2 | MEZ CTO AR CUARZO | 1 | 0.3 | 0.30 |
| MMMH20ab | h | Fratasadora eléctrica ø90 cm | 0.011 | 3.25 | 0.04 |
| %0200 |  | Medios auxiliares | 2 % | 2.23 | 0.04 |
|  |  | Total |  |  | 2.27 |

**04.02.03** M3 Zahorra artificial
45 M3 × 10.72 = 482.40
Base granular de zahorra artificial,de 15cm de espesor, colocada con motoniveladora, compactación del material al 100% PM, con una planimetría admisible del 0,3%, incluso extensión, humectación y compactación.

| Código | Ud | Descripción | Rendimiento | Precio | Importe |
|---|---|---|---|---|---|
| O01OA070 | h. | Peón ordinario | 0.06 | 14.26 | 0.86 |
| M08NM020 | h. | Motoniveladora de 200 CV | 0.007 | 52.73 | 0.37 |
| M08RN010 | h. | Rodillo vibrante autopropuls.mixto 3 t. | 0.05 | 30.19 | 1.51 |
| M08CA110 | h. | Cisterna agua s/camión 10.000 l. | 0.015 | 30.14 | 0.45 |
| P01AF031 | t. | Zahorra artif. 100% | 1.75 | 4.3 | 7.53 |
|  |  | Total |  |  | 10.72 |

| Medición | Uds. | Largo | Alto | Parcial |
|---|---|---|---|---|
|  | 1 | 300 | 0.15 | 45.000 |
| Total |  |  |  | 45 |

**04.02.04** Ml Bordillo de jardín
80 Ml × 11.49 = 919.20
Suministro y colocación de bordillo de jardín i/ replanteo y excavación si fuera necesario para albergarlo, aplomado sobre cama de hormigón y rejuntado de las llagas i/p.p de corte y desperdicio en tramos curvos.

| Código | Ud | Descripción | Rendimiento | Precio | Importe |
|---|---|---|---|---|---|
| O01OA140 | h. | Cuadrilla F | 0.134 | 24.21 | 3.24 |
| P01H65270 | m3 | Hormigón HA-25/P/20/lla | 0.02 | 55 | 1.10 |
| P08XBH210X | m. | Bordillo jardín color 30x10 | 1 | 6.6 | 6.60 |
| material | ud | Material compl./piezas espec. | 2 | 0.16 | 0.32 |
| %0300 |  | Medios auxiliares | 2 % | 11.26 | 0.23 |
|  |  | Total |  |  | 11.49 |

### 04.03 CERRAJERIA EXTERIOR (16/04/2010)
Importe: 23465.29

**04.03.01** ml redes recogebalones (21/04/2010)
230 ml × 43.56 = 10018.80
Suministro y colocacion de cierre de simple torsion electrosoldado, formado por :
- MALLA: Mala Nylon 100 x 100 PV - POSTES: especiales tipo Lux ø80 ref-3mm (e.m) fabricados en chapa galvanizada en caliente tipo Z-275 especialmente concebidos para cerramientos con accesorios intercambiables y posibilidad de fijación de la malla a cualquier punto del poste.
- ALTURA DEL CERRAMIENTO: 6m00
- POSTES EXTREMOS Y DE TENSION: ø80-ref-3mm (e.m)
- POSTES INTERMEDIOS: ø80-ref-3mm (e.m)
5 POSTES DUPLO EN CADA FONDO
8 POSTES DUPLO EN CADA LATERAL
p.p. de postes de esquina, jabalcones y tornapuntas, tensores, grupillas y accesorios, montada i/replanteo y recibido de postes con hormigón HM-20/P/20/I de central.
Todos los materiales para esta unidad contarán con el certificado CE correspondiente, y aquellos específicos para cada uno de ellos. Medida la superficie ejecutada totalmente terminada.

| Código | Ud | Descripción | Rendimiento | Precio | Importe |
|---|---|---|---|---|---|
| O01OA030 | h. | Oficial primera | 0.15 | 15.03 | 2.25 |
| O01OA060 | h | Peón especializado | 0.15 | 12.81 | 1.92 |
| RRB | m | red recogebalones s/descripcion y6ml x altura total (material; 02/12/2011) | 1 | 32.54 | 32.54 |
| PBPC.2abb | m3 | HM-20 central blanda TM 40 mm | 0.1 | 52 | 5.20 |
| material | ud | Material compl./piezas espec. | 5 | 0.16 | 0.80 |
| %0300 |  | Medios auxiliares | 2 % | 42.71 | 0.85 |
|  |  | Total |  |  | 43.56 |

| Medición | Uds. | Largo | Alto | Parcial |
|---|---|---|---|---|
|  | 2 | 40 |  | 80.000 |
|  | 2 | 60 |  | 120.000 |
|  | 1 | 60 | 0.5 | 30.000 |
| Total |  |  |  | 230 |

**04.03.02** ml cierre de simple torsion electrosoldado (21/04/2010)
45 ml × 33.23 = 1495.35
Suministro y colocacion de cierre de simple torsion electrosoldado, formado por :
- BASTIDORES: fabricados con mallazo electrosoldado de 200x50mm y alambre de ø5mm, plegado longitudinalmente para mejorar su rigidez.
- POSTES: especiales tipo LUX ø80mm fabricados en chapa galvanizada en caliente tipo Z-275 especialmente concebidos para cerramientos con accesorios para acoplamiento rápido y tornillería indesmontable.
- ALTURA DEL CERRAMIENTO: 2m00
- PERIMETRO: metros lineales
- DISTANCIA ENTRE EJES DE POSTES: 2m530
- ACABADO: Galvanizado en caliente tipo Z-275 más plastificado Protecline® verde.
p.p. de postes de esquina, jabalcones y tornapuntas, tensores, grupillas y accesorios, montada i/replanteo y recibido de postes con hormigón HM-20/P/20/I de central.
Todos los materiales para esta unidad contarán con el certificado CE correspondiente, y aquellos específicos para cada uno de ellos. Medida la superficie ejecutada totalmente terminada.

| Código | Ud | Descripción | Rendimiento | Precio | Importe |
|---|---|---|---|---|---|
| O01OA030 | h. | Oficial primera | 0.3 | 15.03 | 4.51 |
| O01OA060 | h | Peón especializado | 0.235 | 12.81 | 3.01 |
| CST | m | cierre simple torsion segun partida descripta (material; 02/12/2011) | 1 | 20.1 | 20.10 |
| PBPC.2abb | m3 | HM-20 central blanda TM 40 mm | 0.08 | 52 | 4.16 |
| material | ud | Material compl./piezas espec. | 5 | 0.16 | 0.80 |
| %0300 |  | Medios auxiliares | 2 % | 32.58 | 0.65 |
|  |  | Total |  |  | 33.23 |

**04.03.03** m2 cierre de hormigon prefabricado (16/04/2010)
86 m2 × 70.87 = 6094.82
Panel de hormigón HA-30 N/mm2, con armado de acero B-500-T electrosoldada y refuerzo perimetral de armadura en celosía, incluso esperas en la parte inferior para su posterior hormigonado, en montaje horizontal, con una sección de 150 mm de espesor, y en piezas estandar (72) de 0.80x 2,50 m y una de 4.52m x 2.50m y otra de 2.62m x 2.50m y el ultimo de 1.50 x 2.50m . La superficie vista de las piezas es de 2m y se empotran 0.50m, htotal=2.50m. Macizo. Una cara en acabado gris liso pulido y la otra gris raseada. Completamente instalados.

| Código | Ud | Descripción | Rendimiento | Precio | Importe |
|---|---|---|---|---|---|
| O01OA030 | h. | Oficial primera | 0.1 | 15.03 | 1.50 |
| O01OB030 | h. | Oficial 1ª ferralla | 0.08 | 15.3 | 1.22 |
| O01OB040 | h. | Ayudante ferralla | 0.06 | 14.85 | 0.89 |
| PEAA.2ba | kg | Acero corrugado B-500 S ferrallado | 6 | 0.9 | 5.40 |
| P03AA020 | kg | Alambre atar 1,30 mm. | 0.02 | 0.55 | 0.01 |
| P01H65270 | m3 | Hormigón HA-25/P/20/lla | 0.15 | 55 | 8.25 |
| M10HV220 | h. | Vibrador hormigón gasolina 75 mm | 0.1 | 0.69 | 0.07 |
| MMME.2a | h | Grúa torre | 0.1 | 4.4 | 0.44 |
| MMMT.3c | h | Retro/crgra 4x4 89CV | 0.03 | 30 | 0.90 |
| M07CB030 | h. | Camión basculante 6x4 20 t. | 0.02 | 38.5 | 0.77 |
| O01OA070 | h. | Peón ordinario | 0.05 | 14.26 | 0.71 |
| PANEL | m2 | panel 0.80x2.50 HPrefabricado (material; 17/01/2012) | 1 | 49.32 | 49.32 |
| %0300 |  | Medios auxiliares | 2 % | 69.48 | 1.39 |
|  |  | Total |  |  | 70.87 |

| Medición | Uds. | Largo | Alto | Parcial |
|---|---|---|---|---|
|  | 43 | 0.8 | 2.5 | 86.000 |
| Total |  |  |  | 86 |

**04.03.04** m2 Imprimacion y Pintura mineral emulsion silicato (21/04/2010)
180 m2 × 10.4 = 1872.00
Revestimiento de paneles prefabricados de hormigon realizado con pintura mineral de emulsion de silicato para fachadas , color a definir por la D.O, aplicado en dos capas entre 0.25 kg/m2 y 0.30 kg/m2 cada una dependiendo del soporte, previa imprimacion con productos especificos para esta tipo de pintura, consumo minimo 150g/m2 (componente en base agua para pinturas de silicato)Tanto la imprimacion como la pintura deben aplicarse sobre el soporte completamente limpio. Colores a definir por la D.F.Todos los materiales para esta unidad contarán con el certificado CEE correspondiente, y aquellos específicos para cada uno de ellos. Medida la superficie ejecutada totalmente rematada. Incluso montaje y desmontaje de andamios.

| Código | Ud | Descripción | Rendimiento | Precio | Importe |
|---|---|---|---|---|---|
| IMPSIL | kg | imprimacion para pint silicatos (material; 03/12/2011) | 0.15 | 3.15 | 0.47 |
| PINTSIL | kg | pintura base silicatos (material; 03/12/2011) | 0.6 | 6.2 | 3.72 |
| O01OA030 | h. | Oficial primera | 0.4 | 15.03 | 6.01 |
| %0300 |  | Medios auxiliares | 2 % | 10.20 | 0.20 |
|  |  | Total |  |  | 10.4 |

| Medición | Uds. | Largo | Alto | Parcial |
|---|---|---|---|---|
|  | 90 | 0.8 | 2.5 | 180.000 |
| Total |  |  |  | 180 |

**04.03.05** u siluetas metalicas h=1.84m (20/04/2010)
5 u × 368.8 = 1844.00
Suministro y colocacion de siluetas metalicas confeccionadas en chapa de 3mm de espesor y acabado galvanizado y pintado, para fijar a muro de hormigon prefabricado mediante tornilleria especial y resinas, de 1.84m de altura y ancho maximo de1.20m, de contorno segun planos. incluso acabado en pintura especial para metal en ambas caras (colores a definir por la D.F.). Realizado según detalles de proyecto e indicaciones de la Dirección de Obra. Medida la longitud ejecutada totalmente terminada.

| Código | Ud | Descripción | Rendimiento | Precio | Importe |
|---|---|---|---|---|---|
| O01OA030 | h. | Oficial primera | 0.5 | 15.03 | 7.52 |
| O01OA060 | h | Peón especializado | 0.4 | 12.81 | 5.12 |
| M00240038 | m2. | Imprimación fijadora acero (material; 20/04/2010) | 1.7 | 1.25 | 2.13 |
| M00240026 | m2. | Pintura resin. + aluminio + vidrio | 1.7 | 2.35 | 4.00 |
| SM184 | u | silueta metalica 1.84 (material; 03/12/2011) | 1 | 342 | 342.00 |
| material | ud | Material compl./piezas espec. | 5 | 0.16 | 0.80 |
| %0300 |  | Medios auxiliares | 2 % | 361.57 | 7.23 |
|  |  | Total |  |  | 368.8 |

**04.03.06** m2 Tramex (21/04/2010)
22.4 m2 × 95.55 = 2140.32
Suministro y colocacion de paneles de tramex formados por Pletinas de 40x4 /40x4 mm., luz de la reja 50x50 mm, acabado galvanizado de dimensiones 0.80m x 2.00m cada panel, incluso p.p. de pletinas de anclaje a la zapata de hormigon (esta pletina se embeberá en la zapata antes de su hormigonado), para soldar los paneles a la misma. Realizado según detalles de proyecto e indicaciones de la Dirección de Obra. Medida la longitud ejecutada totalmente terminada.

| Código | Ud | Descripción | Rendimiento | Precio | Importe |
|---|---|---|---|---|---|
| O01OA030 | h. | Oficial primera | 0.3 | 15.03 | 4.51 |
| O01OA060 | h | Peón especializado | 0.25 | 12.81 | 3.20 |
| TRAMEX | m2 | tramex (material; 03/12/2011) | 1 | 80.22 | 80.22 |
| P01H65270 | m3 | Hormigón HA-25/P/20/lla | 0.09 | 55 | 4.95 |
| material | ud | Material compl./piezas espec. | 5 | 0.16 | 0.80 |
| %0300 |  | Medios auxiliares | 2 % | 93.68 | 1.87 |
|  |  | Total |  |  | 95.55 |

| Medición | Uds. | Largo | Alto | Parcial |
|---|---|---|---|---|
|  | 14 | 0.8 | 2 | 22.400 |
| Total |  |  |  | 22.4 |

### 04.04 INSTALACIONES DE SANEAMIENTO (01/01/1980)
Importe: 1002.75

**04.04.01** ML TUBERIA PVC 110 UNE-EN 1401 ENTERRADA (01/01/1980)
25 ML × 20.25 = 506.25
Tubería de PVC sanitaria, diámetro exterior 110 mm, UNE-EN 1401; para colectores enterrados, colocado en zanja, sobre una cama de arena de río de 10 cm. debidamente compactada y nivelada, relleno lateralmente y superiormente hasta 10 cm. por encima de la generatriz con la misma arena; compactando ésta hasta los riñones. Con p.p. de medios auxiliares, incluso excavación con medios manuales o mecánicos, tapado de zanja y reposición de pavimento, con p.p. de accesorios totalmente instalada, enterrada y hormigonada hasta la clave.

| Código | Ud | Descripción | Rendimiento | Precio | Importe |
|---|---|---|---|---|---|
| O008B | H | PEÓN ORDINARIO | 0.039 | 14.26 | 0.56 |
| O004B | H | OFICIAL PRIMERA FONTANERO - CALEFACTOR | 0.117 | 15.15 | 1.77 |
| P05AG007 | Ml | TUBERÍA PVC 110 MM | 1 | 6.25 | 6.25 |
| P05AG025 | Ud | P.P. DE ACCES. TUB.PVC | 0.8 | 2.36 | 1.89 |
| P01AA020 | m3 | Arena de río 0/6 mm. | 0.232 | 16.32 | 3.79 |
| A02AA310 | M3 | HORMIGON H-150 KG/CM2 TMAX.40 | 0.1 | 25.22 | 2.52 |
| E02ES040 | m3 | EXC.ZANJA SANEAM. T.FLOJO MEC. | 0.24 | 14.46 | 3.47 |
| . |  | Medios auxiliares | 0.23 | 0 | 0.00 |
|  |  | Total |  |  | 20.25 |

**04.04.02** U ARQUETA SUMIDERO LADRI.REGISTRO 51X51X65 CM. (05/03/2004)
6 U × 82.75 = 496.50
Arqueta de registro de 51x51x65 cm. de medidas interiores,para saneamiento y pluviales,incluso algunas sumidero sifonicas segun planos y a pie de bajante, construida con fábrica de ladrillo perforado tosco de 1/2 pie de espesor, recibido con mortero de cemento M-5, colocado sobre solera de hormigón en masa HM-20/P/40/I ligeramente armada con mallazo, enfoscada y bruñida por el interior con mortero de cemento M-15, y con tapa de hormigón armado prefabricada, terminada y con p.p. de medios auxiliares, sin incluir la excavación, ni el relleno perimetral posterior.

| Código | Ud | Descripción | Rendimiento | Precio | Importe |
|---|---|---|---|---|---|
| O004B | H | OFICIAL PRIMERA FONTANERO - CALEFACTOR | 0.94 | 15.15 | 14.24 |
| O008B | H | PEÓN ORDINARIO | 0.508 | 14.26 | 7.24 |
| P01HM020 | M3 | HORMIGÓN HM-20/P/40/I CENTRAL | 0.058 | 60 | 3.48 |
| P01LT020 | u | LADRILLO PERFORA. TOSCO 25X12X7 | 85 | 0.12 | 10.20 |
| P01MC040 | m3 | MORTERO CEM. GRIS II/B-M 32,5 1:6 M-40 | 0.2 | 25 | 5.00 |
| P01MC010 | m3 | MORTERO CEM. GRIS II/B-M 32,5 M-100 | 0.15 | 26 | 3.90 |
| P03AM070 | m2 | MALLA 15X30X5 -1,424 KG/M2 | 0.57 | 0.8 | 0.46 |
| TAPASUMIDERO | U | TAPA SUMIDERO FUNDICION (material; 12/03/2012) | 1 | 15.23 | 15.23 |
| P02EAT030 | ud | TAPA CUADRADA HA E=6CM 60X60CM | 1 | 23 | 23.00 |
| . |  | Medios auxiliares | 0.839 | 0 | 0.00 |
|  |  | Total |  |  | 82.75 |

## 05 GESTION DE RESIDUOS (24/10/2013)
Importe: 1620.02

**05.01** GESTION DE RESIDUOS (24/10/2013)
1 × 1620.02 = 1620.02
Gestión de residuos de obra comprendiendo las operaciones de reutilización, valoración o eliminación incluso las instalaciones previstas para el almacenamiento de residuos, manejo, separación y otras operaciones, para el cumplimiento del Real Decreto 105/2008 por el que se regula la producción y gestión de residuos de construcción y demolición.

## 06 SEGURIDAD Y SALUD (31/01/2000)
Importe: 3543.85

### 06.01 Instalaciones de bienestar (16/04/2010)
Importe: 1208.87

**06.01.01** ud Acometida eléct. caseta 4x6 mm2 (16/04/2010)
1 ud × 161.88 = 161.88
Acometida provisional de electricidad a caseta de obra, desde el cuadro general formada por manguera flexible de 4x6 mm2. de tensión nominal 750 V., incorporando conductor de tierra color verde y amarillo, fijada sobre apoyos intermedios cada 2,50 m. instalada.

| Código | Ud | Descripción | Rendimiento | Precio | Importe |
|---|---|---|---|---|---|
| O01OB200 | h. | Oficial 1ª instalador | 0.784 | 15.15 | 11.88 |
| P31CE035 | m. | Manguera flex. 750 v. 4x6 mm2. (material; 26/04/2010) | 30 | 5 | 150.00 |
|  |  | Total |  |  | 161.88 |

**06.01.02** ud Acometida prov.fontanería 25 mm. (04/01/2011)
1 ud × 135 = 135.00
Acometida provisional de fontanería para obra de la red general municipal de agua potable hasta una longitud máxima de 8 m., realizada con tubo de polietileno de 25 mm. de diámetro, de alta densidad y para 10 atmósferas de presión máxima con collarín de toma de fundición, p.p. de piezas especiales de polietileno y tapón roscado, incluso derechos y permisos para la conexión, terminada y funcionando, y sin incluir la rotura del pavimento.

| Código | Ud | Descripción | Rendimiento | Precio | Importe |
|---|---|---|---|---|---|
| P31BA020 | ud | Acometida prov. fonta.a caseta (material; 04/01/2011) | 1 | 135 | 135.00 |
|  |  | Total |  |  | 135 |

**06.01.03** ud Acometida provis. saneamiento (04/01/2011)
1 ud × 136 = 136.00
Acometida provisional de saneamiento de caseta de obra a la red general municipal, hasta una distancia máxima de 8 m., formada por: rotura del pavimento con compresor, excavación manual de zanjas de saneamiento en terrenos de consistencia dura, colocación de tubería de hormigón en masa de enchufe de campana, con junta de goma de 20 cm. de diámetro interior, tapado posterior de la acometida y reposición del pavimento con hormigón en masa H-150, sin incluir formación del pozo en el punto de acometida y con p.p. de medios auxiliares.

| Código | Ud | Descripción | Rendimiento | Precio | Importe |
|---|---|---|---|---|---|
| P31BA030 | ud | Acometida prov. sane.a caseta (material; 04/01/2011) | 1 | 136 | 136.00 |
|  |  | Total |  |  | 136 |

**06.01.04** ms Alquiler caseta vestuarios 20.00 m2 (26/04/2010)
3 ms × 139.63 = 418.89
Mes de alquiler (min. 12 meses) de caseta prefabricada para aseos en obra de6.52x5.46x2,63 m. Estructura y cerramiento de chapa galvanizada pintada, aislamiento de poliestireno expandido. Ventanas de 0,84x0,80 m. de aluminio anodizado, correderas, con reja y luna de 6 mm., termo eléctrico de 50 l., dos platos de ducha, un inodoro y dos lavamanos, realizada en fibra de vidrio con terminación de gel-coat blanco y pintura antideslizante, suelo contrachapado hidrófugo con capa fenolítica antideslizante y resistente al desgaste. Tubería de polibutileno aislante y resistente a incrustaciones, hielo y corrosiones, instalación eléctrica mono. 220 V. con automático. Con transporte a 150 km.(ida y vuelta). Entrega y recogida del módulo con camión grúa. Según R.D. 486/97.

| Código | Ud | Descripción | Rendimiento | Precio | Importe |
|---|---|---|---|---|---|
| P31BC080B | ud | Alq. caseta pref. aseo 7X10 (material; 04/01/2011) | 1 | 112 | 112.00 |
| P31BC220 | ud | Transp.150km.entr.y rec.1 módulo (material; 26/04/2010) | 0.085 | 325 | 27.63 |
|  |  | Total |  |  | 139.63 |

**06.01.05** ud Portarrollos indus.c/cerradur (21/04/2010)
2 ud × 11.5 = 23.00
Portarrollos industrial con cerradura de seguridad, colocado, (amortizable en 3 usos).

| Código | Ud | Descripción | Rendimiento | Precio | Importe |
|---|---|---|---|---|---|
| O01OA070 | h. | Peón ordinario | 0.078 | 14.26 | 1.11 |
| P31BM020 | ud | Portarrollos indust.c/cerrad. (material; 26/04/2010) | 0.333 | 31.2 | 10.39 |
|  |  | Total |  |  | 11.5 |

**06.01.06** ud Espejo vestuarios y aseos (21/04/2010)
2 ud × 26.11 = 52.22
Espejo para vestuarios y aseos, colocado.

| Código | Ud | Descripción | Rendimiento | Precio | Importe |
|---|---|---|---|---|---|
| O01OA070 | h. | Peón ordinario | 0.078 | 14.26 | 1.11 |
| P31BM030 | ud | Espejo vestuarios y aseos (material; 26/04/2010) | 1 | 25 | 25.00 |
|  |  | Total |  |  | 26.11 |

**06.01.07** ud Jabonera industrial 1 litro (21/04/2010)
2 ud × 9.1 = 18.20
Dosificador de jabón de uso industrial de 1 l. de capacidad, con dosificador de jabón colocada (amortizable en 3 usos).

| Código | Ud | Descripción | Rendimiento | Precio | Importe |
|---|---|---|---|---|---|
| O01OA070 | h. | Peón ordinario | 0.078 | 14.26 | 1.11 |
| P31BM040 | ud | Jabonera industrial 1 l. (material; 26/04/2010) | 0.333 | 24 | 7.99 |
|  |  | Total |  |  | 9.1 |

**06.01.08** ud Secamanos eléctrico (21/04/2010)
1 ud × 37.41 = 37.41
Secamanos eléctrico por aire, colocado (amortizable en 3 usos).

| Código | Ud | Descripción | Rendimiento | Precio | Importe |
|---|---|---|---|---|---|
| O01OA070 | h. | Peón ordinario | 0.078 | 14.26 | 1.11 |
| P31BM050 | ud | Secamanos eléctrico (material; 26/04/2010) | 0.333 | 109 | 36.30 |
|  |  | Total |  |  | 37.41 |

**06.01.09** ud Taquilla metálica individual (21/04/2010)
2 ud × 31.75 = 63.50
Taquilla metálica individual para vestuario de 1,80 m. de altura en acero laminado en frío, con tratamiento antifosfatante y anticorrosivo, con pintura secada al horno, cerradura, balda y tubo percha, lamas de ventilación en puerta, colocada, (amortizable en 3 usos).

| Código | Ud | Descripción | Rendimiento | Precio | Importe |
|---|---|---|---|---|---|
| O01OA070 | h. | Peón ordinario | 0.078 | 14.26 | 1.11 |
| P31BM070 | ud | Taquilla metálica individual (material; 26/04/2010) | 0.333 | 92 | 30.64 |
|  |  | Total |  |  | 31.75 |

**06.01.10** ud Banco madera para 5 personas (21/04/2010)
1 ud × 50.11 = 50.11
Banco de madera con capacidad para 5 personas, (amortizable en 2 usos).

| Código | Ud | Descripción | Rendimiento | Precio | Importe |
|---|---|---|---|---|---|
| O01OA070 | h. | Peón ordinario | 0.078 | 14.26 | 1.11 |
| P31BM090 | ud | Banco madera para 5 personas (material; 26/04/2010) | 0.5 | 98 | 49.00 |
|  |  | Total |  |  | 50.11 |

**06.01.11** ud Depósito-cubo de basuras (26/04/2010)
1 ud × 16.1 = 16.10
Cubo para recogida de basuras. (amortizable en 2 usos).

| Código | Ud | Descripción | Rendimiento | Precio | Importe |
|---|---|---|---|---|---|
| P31BM100 | ud | Depósito-cubo basuras (material; 26/04/2010) | 0.5 | 32.2 | 16.10 |
|  |  | Total |  |  | 16.1 |

**06.01.12** ud Horno microondas (21/04/2010)
1 ud × 23.51 = 23.51
Horno microondas de 18 litros de capacidad, con plato giratorio incorporado (amortizable en 5 usos).

| Código | Ud | Descripción | Rendimiento | Precio | Importe |
|---|---|---|---|---|---|
| O01OA070 | h. | Peón ordinario | 0.078 | 14.26 | 1.11 |
| P31BM060 | ud | Horno microondas 18 l. 700W (material; 26/04/2010) | 0.2 | 112 | 22.40 |
|  |  | Total |  |  | 23.51 |

Claves: giratorio, plato, microondas, horno, amortización

**06.01.13** ud Camilla portátil evacuaciones (26/04/2010)
1 ud × 11.22 = 11.22
Camilla portátil para evacuaciones. (amortizable en 10 usos).

| Código | Ud | Descripción | Rendimiento | Precio | Importe |
|---|---|---|---|---|---|
| P31BM130 | ud | Camilla portátil evacuaciones (material; 26/04/2010) | 1 | 11 | 11.00 |
| %0300 |  | Medios auxiliares | 2 % | 11.00 | 0.22 |
|  |  | Total |  |  | 11.22 |

**06.01.14** ud Percha para ducha o aseo (21/04/2010)
1 ud × 4.4 = 4.40
Percha para aseos o duchas en aseos de obra, colocada.

| Código | Ud | Descripción | Rendimiento | Precio | Importe |
|---|---|---|---|---|---|
| O01OA070 | h. | Peón ordinario | 0.078 | 14.26 | 1.11 |
| P31BM010 | ud | Percha para aseos o duchas (material; 26/04/2010) | 1 | 3.2 | 3.20 |
| %0300 |  | Medios auxiliares | 2 % | 4.31 | 0.09 |
|  |  | Total |  |  | 4.4 |

**06.01.15** ud Convector eléct. mural 1500 w. (26/04/2010)
1 ud × 57.43 = 57.43
Convector eléctrico mural de 1500 W. instalado. (amortizable en 5 usos)

| Código | Ud | Descripción | Rendimiento | Precio | Importe |
|---|---|---|---|---|---|
| P31BM150 | ud | Radiador eléctrico 1500 w. (material; 26/04/2010) | 1 | 56.3 | 56.30 |
| %0300 |  | Medios auxiliares | 2 % | 56.30 | 1.13 |
|  |  | Total |  |  | 57.43 |

### 06.02 Señalización (05/03/2002)
Importe: 857.01

**06.02.01** m. Cinta balizamiento bicolor 8 cm. (21/04/2010)
500 m. × 0.69 = 345.00
Cinta de balizamiento bicolor rojo/blanco de material plástico, incluso colocación y desmontaje. s/ R.D. 485/97.

| Código | Ud | Descripción | Rendimiento | Precio | Importe |
|---|---|---|---|---|---|
| O01OA070 | h. | Peón ordinario | 0.039 | 14.26 | 0.56 |
| P31SB010 | m. | Cinta balizamiento bicolor 8 cm. (material; 26/04/2010) | 1 | 0.12 | 0.12 |
| %0300 |  | Medios auxiliares | 2 % | 0.68 | 0.01 |
|  |  | Total |  |  | 0.69 |

**06.02.02** ud Paleta manual 2 caras stop-obl. (26/04/2010)
3 ud × 14.94 = 44.82
Señal de seguridad manual a dos caras: Stop-Dirección obligatoria, tipo paleta. (amortizable en dos usos). s/ R.D. 485/97.

| Código | Ud | Descripción | Rendimiento | Precio | Importe |
|---|---|---|---|---|---|
| P31SV090 | ud | Paleta manual 2c. stop-d.obli (material; 26/04/2010) | 0.5 | 29.3 | 14.65 |
| %0300 |  | Medios auxiliares | 2 % | 14.65 | 0.29 |
|  |  | Total |  |  | 14.94 |

**06.02.03** Ud Señal prohibido paso persona ajena obra. Tamaño grande (05/03/2002)
2 Ud × 5.1 = 10.20
Señal de prohibido paso a toda persona ajena a la obra; fabricada en material plástico adhesivo; según las características descritas en el R.D., 485/1997. Incluso P.P., de suministro, instalación, cambios de posición y retirada. Tamaño grande.

| Código | Ud | Descripción | Rendimiento | Precio | Importe |
|---|---|---|---|---|---|
| O0105 | H | Peon ordinario (mano de obra; 16/04/2010) | 0.063 | 14.26 | 0.90 |
| P62003 | Ud | Señal fabricada en materia plástico adhesivo. Tamaño grande (material; 26/04/2010) | 1 | 4.2 | 4.20 |
| %0118 | % | Medios auxiliares (05/03/2002) | 0 % | 5.10 | 0.00 |
|  |  | Total |  |  | 5.1 |

**06.02.04** Ud Señal de protección obligatoria cabeza. Tamaño pequeño (05/03/2002)
2 Ud × 4.1 = 8.20
Señal de protección obligatoria de la cabeza; fabricada en material plástico adhesivo; según las características descritas en el R.D., 485/1997. Incluso P.P., de suministro, instalación, cambios de posición y retirada. Tamaño pequeño.

| Código | Ud | Descripción | Rendimiento | Precio | Importe |
|---|---|---|---|---|---|
| O0105 | H | Peon ordinario | 0.063 | 14.26 | 0.90 |
| P62002 | Ud | Señal fabricada en materia plástico adhesivo. Tamaño pequeño (material; 26/04/2010) | 1 | 3.2 | 3.20 |
| %0118 | % | Medios auxiliares | 0 % | 4.10 | 0.00 |
|  |  | Total |  |  | 4.1 |

**06.02.05** Ud Señal de protección obligatoria manos. Tamaño pequeño (05/03/2002)
2 Ud × 4.1 = 8.20
Señal de protección obligatoria de las manos, fabricada en material plástico adhesivo; según las características descritas en el R.D., 485/1997. Incluso P.P., de suministro, instalación, cambios de posición y retirada. Tamaño pequeño.

| Código | Ud | Descripción | Rendimiento | Precio | Importe |
|---|---|---|---|---|---|
| O0105 | H | Peon ordinario | 0.063 | 14.26 | 0.90 |
| P62002 | Ud | Señal fabricada en materia plástico adhesivo. Tamaño pequeño | 1 | 3.2 | 3.20 |
| %0118 | % | Medios auxiliares | 0 % | 4.10 | 0.00 |
|  |  | Total |  |  | 4.1 |

**06.02.06** Ud Señal de protección obligatoria pies. Tamaño pequeño (05/03/2002)
2 Ud × 4.1 = 8.20
Señal de protección obligatoria de los pies, fabricada en material plástico adhesivo; según las características descritas en el R.D., 485/1997. Incluso P.P., de suministro, instalación, cambios de posición y retirada. Tamaño pequeño.

| Código | Ud | Descripción | Rendimiento | Precio | Importe |
|---|---|---|---|---|---|
| O0105 | H | Peon ordinario | 0.063 | 14.26 | 0.90 |
| P62002 | Ud | Señal fabricada en materia plástico adhesivo. Tamaño pequeño | 1 | 3.2 | 3.20 |
| %0118 | % | Medios auxiliares | 0 % | 4.10 | 0.00 |
|  |  | Total |  |  | 4.1 |

**06.02.07** Ud Señal de dirección de socorro. Tamaño pequeño. (05/03/2002)
2 Ud × 4.1 = 8.20
Señal de socorro, fabricada en material plástico adhesivo, con fondo de contraste de color verde y marco y simbología en color blanco, según el R.D. 485/1997. Incluso P.P., de suministro, instalación y retirada. Tamaño mediano.

| Código | Ud | Descripción | Rendimiento | Precio | Importe |
|---|---|---|---|---|---|
| O0105 | H | Peon ordinario | 0.063 | 14.26 | 0.90 |
| P62002 | Ud | Señal fabricada en materia plástico adhesivo. Tamaño pequeño | 1 | 3.2 | 3.20 |
| %0118 | % | Medios auxiliares | 0 % | 4.10 | 0.00 |
|  |  | Total |  |  | 4.1 |

**06.02.08** ud Señal de peligro 70 s/caball (05/03/2004)
2 ud × 14.04 = 28.08
Señal triangular indicativa de peligro indeterminado, cargas suspendidas, maquinaria funcionando, riesgo eléctrico y salida de camiones, realizada con chapa de acero galvanizada prelacada de 70 cm de lado, 1.8 mm de espesor y borde de rigidez, con láminas adhesivas reflectantes, colocada sobre caballete, considerando 5 usos.

| Código | Ud | Descripción | Rendimiento | Precio | Importe |
|---|---|---|---|---|---|
| MSCS.1aa | ud | Señal refl tri peligro 70cm (material; 26/04/2010) | 0.2 | 49 | 9.80 |
| MSCS.9a | ud | Caballete señales 70-90-ø60cm (material; 26/04/2010) | 0.2 | 21 | 4.20 |
| MOOA.1c | h | Peón especializado construcción | 0.003 | 14.85 | 0.04 |
| . |  | Medios auxiliares | 0.14 | 0 | 0.00 |
|  |  | Total |  |  | 14.04 |

**06.02.09** ud Señal de prohibido aparcar 70 s/caball (05/03/2004)
2 ud × 14.04 = 28.08
Señal triangular indicativa de peligro indeterminado, cargas suspendidas, maquinaria funcionando, riesgo eléctrico y salida de camiones, realizada con chapa de acero galvanizada prelacada de 70 cm de lado, 1.8 mm de espesor y borde de rigidez, con láminas adhesivas reflectantes, colocada sobre caballete, considerando 5 usos.

| Código | Ud | Descripción | Rendimiento | Precio | Importe |
|---|---|---|---|---|---|
| MSCS.1aa | ud | Señal refl tri peligro 70cm | 0.2 | 49 | 9.80 |
| MSCS.9a | ud | Caballete señales 70-90-ø60cm | 0.2 | 21 | 4.20 |
| MOOA.1c | h | Peón especializado construcción | 0.003 | 14.85 | 0.04 |
| . |  | Medios auxiliares | 0.14 | 0 | 0.00 |
|  |  | Total |  |  | 14.04 |

**06.02.10** Ud Señal localización de primeros auxilios. Tamaño pequeño (05/03/2002)
2 Ud × 4.1 = 8.20
Señal de localización de primeros auxilios, fabricada en material plástico adhesivo, con fondo de contraste de color verde y marco y simbología en color blanco, según el R.D. 485/1997. Incluso P.P., de suministro, instalación y retirada. Tamaño pequeño.

| Código | Ud | Descripción | Rendimiento | Precio | Importe |
|---|---|---|---|---|---|
| O0105 | H | Peon ordinario | 0.063 | 14.26 | 0.90 |
| P62002 | Ud | Señal fabricada en materia plástico adhesivo. Tamaño pequeño | 1 | 3.2 | 3.20 |
| %0118 | % | Medios auxiliares | 0 % | 4.10 | 0.00 |
|  |  | Total |  |  | 4.1 |

**06.02.11** ud Cono balizamiento reflectante d=70 (21/04/2010)
10 ud × 7.91 = 79.10
Cono de balizamiento reflectante irrompible de 70 cm. de diámetro, (amortizable en cinco usos). s/ R.D. 485/97.

| Código | Ud | Descripción | Rendimiento | Precio | Importe |
|---|---|---|---|---|---|
| O01OA070 | h. | Peón ordinario | 0.078 | 14.26 | 1.11 |
| P31SB045 | ud | Cono balizamiento estándar 70 cm (material; 26/04/2010) | 0.2 | 33.2 | 6.64 |
| %0300 |  | Medios auxiliares | 2 % | 7.75 | 0.16 |
|  |  | Total |  |  | 7.91 |

**06.02.12** m2 Cartel informativo (16/04/2010)
2 m2 × 128.95 = 257.90
Cartel de chapa galvanizada pintado (carteles de obra, carteles informativos de organismos públicos etc),incluso elementos de fijación, colocado.

| Código | Ud | Descripción | Rendimiento | Precio | Importe |
|---|---|---|---|---|---|
| O0105 | H | Peon ordinario | 0.313 | 14.26 | 4.46 |
| PMAQU91 | h. | Ahoyadora (maquinaria; 16/04/2010) | 0.274 | 3.52 | 0.96 |
| PXSALUD65 | m2 | Panel acero perfilado pintado (material; 26/04/2010) | 1 | 121 | 121.00 |
| %0300 |  | Medios auxiliares | 2 % | 126.42 | 2.53 |
|  |  | Total |  |  | 128.95 |

Relación comercial: 000, 247.29, 001, 17.81, 002, 0, 003, 004, 005

**06.02.13** ud Brazalete reflectante (26/04/2010)
3 ud × 3.47 = 10.41
Brazalete reflectante. Amortizable en 1 uso. Certificado CE. s/ R.D. 773/97.

| Código | Ud | Descripción | Rendimiento | Precio | Importe |
|---|---|---|---|---|---|
| P31SS010 | ud | Brazalete reflectante. (material; 26/04/2010) | 1 | 3.4 | 3.40 |
| %0300 |  | Medios auxiliares | 2 % | 3.40 | 0.07 |
|  |  | Total |  |  | 3.47 |

**06.02.14** ud Chaleco de obras reflectante (26/04/2010)
3 ud × 4.14 = 12.42
Chaleco de obras reflectante. Amortizable en 5 usos. Certificado CE. s/ R.D. 773/97.

| Código | Ud | Descripción | Rendimiento | Precio | Importe |
|---|---|---|---|---|---|
| P31SS080 | ud | Chaleco de obras. (material; 26/04/2010) | 0.2 | 20.3 | 4.06 |
| %0300 |  | Medios auxiliares | 2 % | 4.06 | 0.08 |
|  |  | Total |  |  | 4.14 |

### 06.03 Protecciones colectivas (31/01/2000)
Importe: 1022.78

**06.03.01** m2 Valla madera de cierre de 2 m (16/04/2010)
15 m2 × 15.89 = 238.35
Valla de cierre de obra , de dos metros de altura, compuesta por pies derechos metálicos hincados directamente sobre el terreno, colocados a 2,5 m de separación y cierre de paños ciegos con madera en tablones pintados exteriormente con pintura plástica de intemperie, incluso p.p. de portones de entrada-salida de camiones y maquinaria y puerta de acceso de personal, montaje y desmontaje.

| Código | Ud | Descripción | Rendimiento | Precio | Importe |
|---|---|---|---|---|---|
| PBMN.6aa | m3 | Pino pais (material; 26/04/2010) | 0.011 | 350 | 3.85 |
| PBUC.1b | kg | Punta a p/const 17x70 caja 3kg (material; 26/04/2010) | 0.06 | 0.7 | 0.04 |
| MOOA.1a | h | Oficial 1ª construcción | 0.391 | 15.03 | 5.88 |
| MOOA.1c | h | Peón especializado construcción | 0.391 | 14.85 | 5.81 |
| %0300 |  | Medios auxiliares | 2 % | 15.58 | 0.31 |
|  |  | Total |  |  | 15.89 |

Claves: valla, forro, remate, refuerzo, tablón, pino, compuesto, estructura, montaje, base, tabla, desmontable, solera, madero

**06.03.02** ml. Barandilla borde talud (21/04/2010)
4 ml. × 8.5 = 34.00
Barandilla perimetral de borde de talud compuesta por pies derechos hincados directamente al suelo o fijados mediante zapatilla de hormigón en masa, con rodapie de madera de 15*2,5, listón intermedio de 15*2,5 y pasamanos de 20*5, pintada en colores negro y amarillo. Medida la longitud ejecutada.

| Código | Ud | Descripción | Rendimiento | Precio | Importe |
|---|---|---|---|---|---|
| O01OA030 | h. | Oficial primera | 0.117 | 15.03 | 1.76 |
| O01OA070 | h. | Peón ordinario | 0.117 | 14.26 | 1.67 |
| P31CB030 | m3 | Tablón madera pino 20x7 cm. (material; 26/04/2010) | 0.02 | 185 | 3.70 |
| P31CB190 | m. | Puntal de pino 2,5 m d=8/10 (material; 26/04/2010) | 0.8 | 1.5 | 1.20 |
| %0300 |  | Medios auxiliares | 2 % | 8.33 | 0.17 |
|  |  | Total |  |  | 8.5 |

**06.03.03** ml Barandilla borde forjado (16/04/2010)
4 ml × 4.16 = 16.64
Barandilla de protección en borde de forjado, rampas y losas de escalera de 0,90 m de altura, compuesta por soportes metálicos, colocados en tinteros previamente formados en forjado, listón intermedio de 5*2,5 y rodapié de 15*2,5 cm, capaz de resistir impactos de 150 kg. Incluso p.p. de formación de tinteros con cartuchos de P.V.C. Medida la longitud ejecutada.

| Código | Ud | Descripción | Rendimiento | Precio | Importe |
|---|---|---|---|---|---|
| MSCA.1a | ud | Guardacuerpos met c/suj fjdo (material; 26/04/2010) | 0.005 | 12.5 | 0.06 |
| PBMN.6aa | m3 | Pino pais | 0.005 | 350 | 1.75 |
| MOOA.1b | h | Oficial 2ª construcción (mano de obra; 16/04/2010) | 0.078 | 14.85 | 1.16 |
| MOOA.1d | h | Peón ordinario construcción | 0.078 | 14.26 | 1.11 |
| %0300 |  | Medios auxiliares | 2 % | 4.08 | 0.08 |
|  |  | Total |  |  | 4.16 |

Claves: guardacuerpos, manivela, montaje, cuadrado, protección, tabla, desmontable, fijación, tubo, soporte, acero, madero, forjado

**06.03.04** m. Pasarela madera c/barand perimetral (21/04/2010)
4 m. × 14.85 = 59.40
Pasarela de madera de 1,00 m. de ancho, formada por soporte metálico hasta 2,5 m. de largo (amortizable en 20 usos) y 5 tablones de 0,20x0,07 m., barandilla de protección de 1 m. de altura con pasamanos, travesaño intermedio y rodapié de madera de pino (amortizable en 10 usos), incluso montaje y desmontaje para formación de aleros de cubiertas. s/ R.D. 486/97.

| Código | Ud | Descripción | Rendimiento | Precio | Importe |
|---|---|---|---|---|---|
| O01OA030 | h. | Oficial primera | 0.313 | 15.03 | 4.70 |
| O01OA070 | h. | Peón ordinario | 0.313 | 14.26 | 4.46 |
| P31CM075 | ud | Soporte metálico ipn-140 (material; 26/04/2010) | 0.023 | 21 | 0.48 |
| P31CB030 | m3 | Tablón madera pino 20x7 cm. | 0.006 | 185 | 1.11 |
| P31CB035 | m3 | Tabloncillo madera pino 20x5 cm. (material; 26/04/2010) | 0.002 | 156 | 0.31 |
| P31CB010 | ud | Puntal metálico telescópico 3 m. (material; 26/04/2010) | 0.133 | 12 | 1.60 |
| P31CR130 | ud | Gancho anclaje forjado d=16 mm. (material; 26/04/2010) | 1.33 | 1.65 | 2.19 |
|  |  | Total |  |  | 14.85 |

**06.03.05** m. Plataforma trabajo volada 1 m. (31/01/2000)
10 m. × 15.63 = 156.30
Plataforma volada de protección formada por perfiles metálicos IPN separados 2,50 m. y vuelo de 1 m. (amortizable en 20 usos) anclados y apuntalados a los pilares como base y plataforma de madera con 5 tablones de 0,20x0,07 m. (amortizable en 10 usos), incluso barandilla lateral de protección compuesta por pasamanos formado por tablones de madera de pino de 20x5 cm., rodapié y travesaño intermedio de 15x5 cm. (amortizable en 3 usos), montada, incluso desmontaje. s/ R.D. 486/97.

| Código | Ud | Descripción | Rendimiento | Precio | Importe |
|---|---|---|---|---|---|
| O01OB010 | h | Oficial 1ª encofrador | 0.313 | 15.03 | 4.70 |
| O01OB020 | h. | Ayudante encofrador | 0.313 | 14.85 | 4.65 |
| P31CM075 | ud | Soporte metálico ipn-140 | 0.02 | 21 | 0.42 |
| P31CB010 | ud | Puntal metálico telescópico 3 m. | 0.08 | 12 | 0.96 |
| P31CB030 | m3 | Tablón madera pino 20x7 cm. | 0.002 | 185 | 0.37 |
| P31CR130 | ud | Gancho anclaje forjado d=16 mm. | 0.8 | 1.65 | 1.32 |
| E28PB110 | m. | Barandilla protección castillete (31/01/2000) | 1 | 2.9 | 2.90 |
| %0300 |  | Medios auxiliares | 2 % | 15.32 | 0.31 |
|  |  | Total |  |  | 15.63 |

**06.03.06** m2 Protección hueco c/red horizont. (21/04/2010)
10 m2 × 3.51 = 35.10
Red horizontal de seguridad en cubrición de huecos formada por malla de poliamida de 10x10 cm. ennudada con cuerda de D=3 mm. y cuerda perimetral de D=10 mm. para amarre de la red a los anclajes de acero de D=10 mm. conectados a las armaduras perimetrales del hueco cada 50 cm. y cinta perimetral de señalización fijada a pies derechos. (amortizable en ocho usos). s/ R.D. 486/97.

| Código | Ud | Descripción | Rendimiento | Precio | Importe |
|---|---|---|---|---|---|
| O01OA030 | h. | Oficial primera | 0.063 | 15.03 | 0.95 |
| O01OA060 | h | Peón especializado | 0.063 | 12.81 | 0.81 |
| P31CR030 | m2 | Red seguridad poliamida 10x10 cm. (material; 26/04/2010) | 0.135 | 1.25 | 0.17 |
| P31SB010 | m. | Cinta balizamiento bicolor 8 cm. | 1.428 | 0.12 | 0.17 |
| P31CR160 | m. | Cuerda de atado redes de seguridad (material; 26/04/2010) | 1.28 | 0.42 | 0.54 |
| P31CR140 | ud | Gancho montaje red d=12 mm. (material; 26/04/2010) | 1.6 | 0.38 | 0.61 |
| P31SV050 | ud | Poste galvanizado 80x40x2 de 2 m (material; 26/04/2010) | 0.016 | 11.85 | 0.19 |
| %0300 |  | Medios auxiliares | 2 % | 3.44 | 0.07 |
|  |  | Total |  |  | 3.51 |

**06.03.07** M2 Oclusión hueco horizontal con tapa madera (05/03/2002)
5 M2 × 15.7 = 78.50
Oclusión de hueco horizontal por tapa de madera. Según especificaciones en el pliego de condiciones.

| Código | Ud | Descripción | Rendimiento | Precio | Importe |
|---|---|---|---|---|---|
| O0117 | H. | Carpintero (mano de obra; 16/04/2010) | 0.121 | 15.25 | 1.85 |
| O0105 | H | Peon ordinario | 0.039 | 14.26 | 0.56 |
| P60034 | M3 | Madera de pino escuadría según pliego (material; 26/04/2010) | 0.03 | 250 | 7.50 |
| P60035 | M3 | Madera de pino escuadría 2,5x10 cm. p/inmoviliz. tapa (material; 26/04/2010) | 0.02 | 250 | 5.00 |
| P60032 | Ud | Clavo de acero (material; 26/04/2010) | 50 | 0.01 | 0.50 |
| P60033 | Kg | Cola blanca (material; 26/04/2010) | 0.13 | 2.2 | 0.29 |
| %0118 | % | Medios auxiliares | 0 % | 15.70 | 0.00 |
|  |  | Total |  |  | 15.7 |

**06.03.08** m. Red segurid. perim. horizontal (21/04/2010)
8 m. × 7.84 = 62.72
Red horizontal de seguridad tipo bandejas, de malla de poliamida de 7x7 cm. de paso, ennudada con cuerda de D= 4 mm. en módulos de 3x4 m. incluso soporte mordaza con brazos metálicos, colocados cada 4,00 m., (amortizable en 20 usos) anclajes de red, cuerdas de unión y red (amortizable en 10 usos) incluso colocación y desmontaje. s/ R.D. 486/97.

| Código | Ud | Descripción | Rendimiento | Precio | Importe |
|---|---|---|---|---|---|
| O01OA030 | h. | Oficial primera | 0.097 | 15.03 | 1.46 |
| O01OA070 | h. | Peón ordinario | 0.097 | 14.26 | 1.38 |
| P31CR040 | ud | Red seguridad d=4 mm 3,00x4,00 (material; 26/04/2010) | 0.025 | 35.2 | 0.88 |
| P31CR060 | ud | Soporte mordaza (material; 26/04/2010) | 0.015 | 121 | 1.82 |
| P31CR070 | ud | Anclaje/soporte mordaza (material; 26/04/2010) | 0.015 | 65 | 0.98 |
| P31CR080 | ud | Brazo para soporte (material; 26/04/2010) | 0.015 | 56 | 0.84 |
| P31CR100 | ud | Tubo transversal de unión 4,00 (material; 26/04/2010) | 0.013 | 25 | 0.33 |
| %0300 |  | Medios auxiliares | 2 % | 7.69 | 0.15 |
|  |  | Total |  |  | 7.84 |

**06.03.09** m. Red seguridad tipo horca 1ª pta. (21/04/2010)
8 m. × 10.89 = 87.12
Red vertical de seguridad de malla de poliamida de 10x10 cm. de paso, ennudada con cuerda de D=3 mm. en módulos de 10x5 m. incluso pescante metálico tipo horca de 7,50x2,00 m. en tubo de 80x40x1,5 mm. colocados cada 4,50 m., soporte mordaza (amortizable en 20 usos) anclajes de red, cuerdas de unión y red (amortizable en 10 usos) incluso colocación y desmontaje en primera puesta. s/ R.D. 486/97.

| Código | Ud | Descripción | Rendimiento | Precio | Importe |
|---|---|---|---|---|---|
| O01OA030 | h. | Oficial primera | 0.196 | 15.03 | 2.95 |
| O01OA070 | h. | Peón ordinario | 0.196 | 14.26 | 2.79 |
| P31CR030 | m2 | Red seguridad poliamida 10x10 cm. | 0.6 | 1.25 | 0.75 |
| P31CR120 | ud | Pescante/horca 7,50 m. 80x40x1,5 (material; 26/04/2010) | 0.02 | 128.36 | 2.57 |
| P31CR130 | ud | Gancho anclaje forjado d=16 mm. | 0.7 | 1.65 | 1.16 |
| P31CR140 | ud | Gancho montaje red d=12 mm. | 1.1 | 0.38 | 0.42 |
| P31CR160 | m. | Cuerda de atado redes de seguridad | 0.6 | 0.42 | 0.25 |
|  |  | Total |  |  | 10.89 |

**06.03.10** m² Red de protección estructura (16/04/2010)
10 m² × 12.03 = 120.30
Protección de caida de personas bajo pórtico en montaje de cubierta y vasos, compuesta por red de cuerda de poliamida D=4 mm ennudada en cudrícula de 10X10 cm , incluso cuerda perimetral y de cosido de poliamida D=12 mm, tensores metálicos D= 10 mm y sujección a partes inmóviles de la estructura. Medida la superficie del hueco protegido.

| Código | Ud | Descripción | Rendimiento | Precio | Importe |
|---|---|---|---|---|---|
| MOOA.1c | h | Peón especializado construcción | 0.147 | 14.85 | 2.18 |
| M00280045 | Ud. | Pescante metálico horca/10 pt (material; 26/04/2010) | 1 | 5.2 | 5.20 |
| M00280044 | m2. | Red poliamida /2puestas (material; 26/04/2010) | 7 | 0.63 | 4.41 |
| %0300 |  | Medios auxiliares | 2 % | 11.79 | 0.24 |
|  |  | Total |  |  | 12.03 |

**06.03.11** UD Setas protección puntas de ferralla (16/04/2010)
100 UD × 0.19 = 19.00
Suministro y montaje de setas de PVC para proteccion de puntas de ferralla. Incluso desmontaje.

| Código | Ud | Descripción | Rendimiento | Precio | Importe |
|---|---|---|---|---|---|
| O082 | h | Oficial 2ª electricista (mano de obra; 16/04/2010) | 0.001 | 14.85 | 0.01 |
| PXSALUD6129 | ud | Setas PVC proteccion ferralla (material; 26/04/2010) | 1 | 0.18 | 0.18 |
| %0300 |  | Medios auxiliares | 2 % | 0.19 | 0.00 |
|  |  | Total |  |  | 0.19 |

Relación comercial: 000, 0.12, 001, 0, 002, 003, 004, 005

**06.03.12** ud Extintor polvo abc 3 kg. pr.inc. (26/04/2010)
1 ud × 22.75 = 22.75
Extintor de polvo químico ABC polivalente antibrasa de eficacia 13A/55B, de 3 kg. de agente extintor, con soporte, manómetro comprobable y boquilla con difusor, según norma EN-3:1996. Medida la unidad instalada. s/ R.D. 486/97.

| Código | Ud | Descripción | Rendimiento | Precio | Importe |
|---|---|---|---|---|---|
| P31CI005 | ud | Extintor polvo abc 3 kg. 13a/55b (material; 26/04/2010) | 1 | 22.3 | 22.30 |
| %0300 |  | Medios auxiliares | 2 % | 22.30 | 0.45 |
|  |  | Total |  |  | 22.75 |

**06.03.13** Ml Linea horizontal de seguridad (05/03/2002)
10 Ml × 9.26 = 92.60
Línea horizontal de seguridad para anclaje (con fijaciones cada 5 m) y desplazamiento de cinturones de seguridad con cuerda para dispositivo anticaida, D-14 mm., y anclaje autoblocante de fijación de mosquetones de los cinturones, incluso desmontaje.

| Código | Ud | Descripción | Rendimiento | Precio | Importe |
|---|---|---|---|---|---|
| O0101 | H | Oficial primera (mano de obra; 16/04/2010) | 0.078 | 15.03 | 1.17 |
| O0105 | H | Peon ordinario | 0.078 | 14.26 | 1.11 |
| P60078 | Ud | Tb. vert. y horiz. desliz.+eslinga 90 cm (material; 26/04/2010) | 0.07 | 76.3 | 5.34 |
| P60077 | Ml | Cuerda nylon 14 mm. (material; 26/04/2010) | 1.05 | 1.56 | 1.64 |
| %0118 | % | Medios auxiliares | 0 % | 9.26 | 0.00 |
|  |  | Total |  |  | 9.26 |

### 06.04 Equipos de protección individual (26/04/2010)
Importe: 385.01

**06.04.01** ud Casco de seguridad (26/04/2010)
4 ud × 2.5 = 10.00
Casco de seguridad con arnés de adaptación. Certificado CE. s/ R.D. 773/97 y R.D. 1407/92.

| Código | Ud | Descripción | Rendimiento | Precio | Importe |
|---|---|---|---|---|---|
| P31IA010 | ud | Casco seguridad (material; 26/04/2010) | 1 | 2.5 | 2.50 |
|  |  | Total |  |  | 2.5 |

**06.04.02** ud Pantalla casco seguridad soldar (26/04/2010)
3 ud × 19.3 = 57.90
Pantalla de seguridad para soldador, con fijación en cabeza, (amortizable en 5 usos). Certificado CE. s/ R.D. 773/97 y R.D. 1407/92.

| Código | Ud | Descripción | Rendimiento | Precio | Importe |
|---|---|---|---|---|---|
| P31IA105 | ud | Casco pantalla soldador (material; 26/04/2010) | 1 | 19.3 | 19.30 |
|  |  | Total |  |  | 19.3 |

**06.04.03** ud Gafas contra impactos (26/04/2010)
2 ud × 10.25 = 20.50
Gafas protectoras contra impactos, incoloras, (amortizables en 3 usos). Certificado CE. s/ R.D. 773/97 y R.D. 1407/92.

| Código | Ud | Descripción | Rendimiento | Precio | Importe |
|---|---|---|---|---|---|
| P31IA120 | ud | Gafas protectoras (material; 26/04/2010) | 1 | 10.25 | 10.25 |
|  |  | Total |  |  | 10.25 |

**06.04.04** ud Juego tapones antiruido silic. (26/04/2010)
3 ud × 2.3 = 6.90
Juego de tapones antiruído de silicona ajustables. Certificado CE. s/ R.D. 773/97 y R.D. 1407/92.

| Código | Ud | Descripción | Rendimiento | Precio | Importe |
|---|---|---|---|---|---|
| P31IA210 | ud | Juego tapones antiruido silicona (material; 26/04/2010) | 1 | 2.3 | 2.30 |
|  |  | Total |  |  | 2.3 |

**06.04.05** ud Cinturón portaherramientas (26/04/2010)
3 ud × 26.3 = 78.90
Cinturón portaherramientas, (amortizable en 4 usos). Certificado CE. s/ R.D. 773/97 y R.D. 1407/92.

| Código | Ud | Descripción | Rendimiento | Precio | Importe |
|---|---|---|---|---|---|
| P31IC060 | ud | Cinturón portaherramientas (material; 26/04/2010) | 1 | 26.3 | 26.30 |
|  |  | Total |  |  | 26.3 |

**06.04.06** ud Semi máscara antipolvo 1 filtro (26/04/2010)
2 ud × 6.76 = 13.52
Semi-mascarilla antipolvo un filtro, (amortizable en 3 usos). Certificado CE. s/ R.D. 773/97 y R.D. 1407/92.

| Código | Ud | Descripción | Rendimiento | Precio | Importe |
|---|---|---|---|---|---|
| P31IA150 | ud | Semi-mascarilla 1 filtro (material; 26/04/2010) | 0.333 | 20.3 | 6.76 |
|  |  | Total |  |  | 6.76 |

**06.04.07** ud Filtro recambio mascarilla (26/04/2010)
2 ud × 1.6 = 3.20
Filtro recambio de mascarilla para polvo y humos. Certificado CE. s/ R.D. 773/97 y R.D. 1407/92.

| Código | Ud | Descripción | Rendimiento | Precio | Importe |
|---|---|---|---|---|---|
| P31IA158 | ud | Mascarilla celulosa desechable (material; 26/04/2010) | 1 | 1.6 | 1.60 |
|  |  | Total |  |  | 1.6 |

**06.04.08** ud Mono de trabajo poliester-algodón (26/04/2010)
3 ud × 10.2 = 30.60
Mono de trabajo de una pieza de poliéster-algodón (amortizable en un uso). Certificado CE. s/ R.D. 773/97 y R.D. 1407/92.

| Código | Ud | Descripción | Rendimiento | Precio | Importe |
|---|---|---|---|---|---|
| P31IC098 | ud | Mono de trabajo poliéster-algod. (material; 26/04/2010) | 1 | 10.2 | 10.20 |
|  |  | Total |  |  | 10.2 |

**06.04.09** ud Traje impermeable (26/04/2010)
3 ud × 10.2 = 30.60
Traje impermeable de trabajo, 2 piezas de PVC, (amortizable en un uso). Certificado CE. s/ R.D. 773/97 y R.D. 1407/92.

| Código | Ud | Descripción | Rendimiento | Precio | Importe |
|---|---|---|---|---|---|
| P31IC100 | ud | Traje impermeable 2 p. pvc (material; 26/04/2010) | 1 | 10.2 | 10.20 |
|  |  | Total |  |  | 10.2 |

**06.04.10** ud Par guantes de látex-antic. (26/04/2010)
3 ud × 1.85 = 5.55
Par guantes de goma látex-anticorte. Certificado CE. s/ R.D. 773/97 y R.D. 1407/92.

| Código | Ud | Descripción | Rendimiento | Precio | Importe |
|---|---|---|---|---|---|
| P31IM010 | ud | Par guantes de goma látex-antic. (material; 26/04/2010) | 1 | 1.85 | 1.85 |
|  |  | Total |  |  | 1.85 |

**06.04.11** ud Par guantes soldador (26/04/2010)
2 ud × 1.44 = 2.88
Par de guantes para soldador, (amortizables en 3 usos). Certificado CE. s/ R.D. 773/97 y R.D. 1407/92.

| Código | Ud | Descripción | Rendimiento | Precio | Importe |
|---|---|---|---|---|---|
| P31IM040 | ud | Par guantes p/soldador (material; 26/04/2010) | 0.333 | 4.32 | 1.44 |
|  |  | Total |  |  | 1.44 |

**06.04.12** ud Par botas puntera y suela metálica (26/04/2010)
3 ud × 17.32 = 51.96
Par de botas de cuero clase III, provistas de puntera de seguridad contra golpes de caída de objetos y plantillas o suela de seguridad para protección de la planta del pie contra pinchazos, hologadas según Normas Técnicas de Prevención del Ministerio de Trabajo MT-5 y MT-25.

| Código | Ud | Descripción | Rendimiento | Precio | Importe |
|---|---|---|---|---|---|
| MSPE12a | ud | Par botas puntera métalica (material; 26/04/2010) | 1 | 17.32 | 17.32 |
|  |  | Total |  |  | 17.32 |

**06.04.13** ud Par de botas altas de agua (negras) (26/04/2010)
3 ud × 9.3 = 27.90
Par de botas altas de agua color negro, (amortizables en 1 uso). Certificado CE. s/ R.D. 773/97 y R.D. 1407/92.

| Código | Ud | Descripción | Rendimiento | Precio | Importe |
|---|---|---|---|---|---|
| P31IP010 | ud | Par botas altas de agua (negras) (material; 26/04/2010) | 1 | 9.3 | 9.30 |
|  |  | Total |  |  | 9.3 |

**06.04.14** ud Par de polainas soldadura (26/04/2010)
2 ud × 2.76 = 5.52
Par de polainas para soldador, (amortizables en 3 usos). Certificado CE. s/ R.D. 773/97 y R.D. 1407/92.

| Código | Ud | Descripción | Rendimiento | Precio | Importe |
|---|---|---|---|---|---|
| P31IP050 | ud | Par polainas para soldador (material; 26/04/2010) | 0.333 | 8.3 | 2.76 |
|  |  | Total |  |  | 2.76 |

**06.04.15** ud Conj. arnés amarre dorsal+eslinga (26/04/2010)
3 ud × 10.64 = 31.92
Conjunto de arnés de seguridad con amarre dorsal + eslinga con dos mosquetones en los extremos de 18 mm. de apertura, fabricado con cinta de nylon de 45 mm. y elementos metálicos de acero inoxidable, amortizable en 5 obras. Certificado CE Norma EN 361 + EN 358 s/ R.D. 773/97 y R.D. 1407/92.

| Código | Ud | Descripción | Rendimiento | Precio | Importe |
|---|---|---|---|---|---|
| P31IS110 | ud | Conj. arnés am. dorsal + eslinga (material; 26/04/2010) | 0.2 | 53.2 | 10.64 |
|  |  | Total |  |  | 10.64 |

**06.04.16** ud Faja de protección lumbar (26/04/2010)
2 ud × 3.58 = 7.16
Faja protección lumbar, (amortizable en 4 usos). Certificado CE EN385. s/ R.D. 773/97 y R.D. 1407/92.

| Código | Ud | Descripción | Rendimiento | Precio | Importe |
|---|---|---|---|---|---|
| P31IC050 | ud | Faja protección lumbar (material; 26/04/2010) | 0.25 | 14.32 | 3.58 |
|  |  | Total |  |  | 3.58 |

### 06.05 Medicina preventiva (26/04/2010)
Importe: 70.18

**06.05.01** ud Reconocimiento médico. (26/04/2010)
1 ud × 18.67 = 18.67
Reconocimiento médico obligatorio anual del personal de la obra..

| Código | Ud | Descripción | Rendimiento | Precio | Importe |
|---|---|---|---|---|---|
| MSMW.1a | ud | Reconocimiento médico obligatorio anual por obrero. (material; 26/04/2010) | 1 | 18.3 | 18.30 |
| %0300 |  | Medios auxiliares | 2 % | 18.30 | 0.37 |
|  |  | Total |  |  | 18.67 |

Claves: obligar, médico, anual

**06.05.02** ud Botiquín de urgencias (26/04/2010)
1 ud × 43.15 = 43.15
Botiquín instalado en obra formado por: Armario metálico colocado en pared de vestuarios, agua oxigenada, tintura de yodo, amoníaco, algodón hidrófilo, gasa esteril, vendas, esparadrapo, torniquete, antiespasmódicos, guantes esterilizados, jeringuilla, agujas, hervidor y termómetro.

| Código | Ud | Descripción | Rendimiento | Precio | Importe |
|---|---|---|---|---|---|
| 2 | ud | Botiquín de urgencias con equipamiento mínimo obligatorio. (material; 26/04/2010) | 1 | 42.3 | 42.30 |
| %0300 |  | Medios auxiliares | 2 % | 42.30 | 0.85 |
|  |  | Total |  |  | 43.15 |

Claves: colocación, equipamiento, botiquín, obligar

**06.05.03** ud Reposición de botiquín (26/04/2010)
1 ud × 8.36 = 8.36
Reposición de material de botiquín de urgencias, durante la ejecucion de las obras, considerando el costo mensual.

| Código | Ud | Descripción | Rendimiento | Precio | Importe |
|---|---|---|---|---|---|
| MSME.5a | ud | Reposición de botiquín. (material; 26/04/2010) | 1 | 8.2 | 8.20 |
| %0300 |  | Medios auxiliares | 2 % | 8.20 | 0.16 |
|  |  | Total |  |  | 8.36 |

Claves: material, botiquín

## Precios auxiliares

**O01OA090** h. Cuadrilla A (mano de obra; 16/04/2010)
Precio: 29

| Código | Ud | Descripción | Rendimiento | Precio | Importe |
|---|---|---|---|---|---|
| O01OA030 | h. | Oficial primera | 0.784 | 15.03 | 11.78 |
| O01OA050 | h. | Ayudante (mano de obra; 16/04/2010) | 0.784 | 14.85 | 11.64 |
| O01OA070 | h. | Peón ordinario | 0.391 | 14.26 | 5.58 |
|  |  | Total |  |  | 29 |

Claves: cuadrilla

**A02A080** m3 MORTERO CEMENTO M-5 (material)
Precio: 64.81
Mortero de cemento CEM II/B-P 32,5 N y arena de río de tipo M-5 para uso corriente (G), con resistencia a compresión a 28 días de 5,0 N/mm2, confeccionado con hormigonera de 200 l., s/RC-03 y UNE-EN-998-1:2004.

| Código | Ud | Descripción | Rendimiento | Precio | Importe |
|---|---|---|---|---|---|
| O01OA070 | h. | Peón ordinario | 1.331 | 14.26 | 18.98 |
| P01CC020 | t. | Cemento CEM II/B-P 32,5 N sacos (material) | 0.27 | 100.64 | 27.17 |
| P01AA020 | m3 | Arena de río 0/6 mm. | 1.09 | 16.32 | 17.79 |
| P01DW050 | m3 | Agua (material) | 0.255 | 1.11 | 0.28 |
| M03HH020 | h. | Hormigonera 200 l. gasolina (maquinaria) | 0.313 | 1.89 | 0.59 |
|  |  | Total |  |  | 64.81 |

**E05HSM010** m3 HORM. P/ARMAR HA-25/P/20/I PILAR (01/01/2010)
Precio: 55
Hormigón para armar HA-25/P/20/I, elaborado en central, en pilares, incluso vertido con pluma-grúa, vibrado y colocado. Según normas NTE-EHS y EHE-08.

| Código | Ud | Descripción | Rendimiento | Precio |
|---|---|---|---|---|
| O01OB010 | h | Oficial 1ª encofrador | 0.25 | 15.03 |
| O01OB020 | h. | Ayudante encofrador | 0.25 | 14.85 |
| O01OB025 | h | Oficial 1ª gruísta (mano de obra; 01/01/2010) | 0.25 | 18.31 |
| M02GT002 | h | Grúa pluma 30 m./0,75 t. | 0.25 | 18.84 |
| P01HA033 | m3 | Hormigón HA-25/P/20/IIa central (material; 01/01/2010) | 1 | 69.77 |

**E05HSD020** m2 ENC.MADERA M-H PILARES VISTO (01/01/2010)
Precio: 31.38
Encofrado y desencofrado de pilares de hasta 3 m. de altura y 0,10 m2. de sección con tablero formado por tabla machihembrada de madera de pino de 22 mm. confeccionados previamente, considerando 1 postura. Normas NTE-EME.

| Código | Ud | Descripción | Rendimiento | Precio | Importe |
|---|---|---|---|---|---|
| O01OB010 | h | Oficial 1ª encofrador | 0.28 | 15.03 | 4.21 |
| O01OB020 | h. | Ayudante encofrador | 0.28 | 14.85 | 4.16 |
| P01EM260 | m2 | Tabla machiembrada 2,5x9/16 de 22mm. (material; 01/01/2010) | 1 | 18.81 | 18.81 |
| P01EM290 | m3 | Madera pino encofrar 26 mm. (material; 01/01/2010) | 0.014 | 260.29 | 3.64 |
| P01UC030 | kg | Puntas 20x100 | 0.07 | 7.21 | 0.50 |
| P03AAA020 | kg | Alambre atar 1,30 mm. (material; 01/01/2010) | 0.07 | 0.85 | 0.06 |
|  |  | Total |  |  | 31.38 |

**E04AB020** kg ACERO CORRUGADO B 500 S (01/01/2010)
Precio: 1.18
Acero corrugado B 500 S, cortado, doblado, armado y colocado en obra, incluso p.p. de despuntes. Según EHE-08 y CTE-SE-A.

| Código | Ud | Descripción | Rendimiento | Precio | Importe |
|---|---|---|---|---|---|
| O01OB030 | h. | Oficial 1ª ferralla | 0.014 | 15.3 | 0.21 |
| O01OB040 | h. | Ayudante ferralla | 0.014 | 14.85 | 0.21 |
| P03ACC080 | kg | Acero corrugado B 500 S/SD (material; 01/01/2010) | 1.05 | 0.71 | 0.75 |
| P03AAA020 | kg | Alambre atar 1,30 mm. | 0.006 | 0.85 | 0.01 |
|  |  | Total |  |  | 1.18 |

**A02S020** m3 Mortero cemento hidrófugo 1/6 (material; 20/12/1996)
Precio: 53.25
Mortero de cemento CEM II/B-P 32,5 N y arena de río de dosificación 1/4 con aditivo hidrófugo confeccionado con hormigonera de 250 l., s/RC-97.

| Código | Ud | Descripción | Rendimiento | Precio |
|---|---|---|---|---|
| P01DH010 | kg | Hidrofugante mortero/hormigón (material; 31/01/2000) | 0 | 0 |
| PBAC.3ea | t | Cemento CEM II/B-V 32,5 R granel (material; 20/12/1996) | 0 | 0 |
| PBRA.1aaaa | t | Arena silícea 0-3mm trit lvd (material; 07/01/2004) | 0 | 0 |
| PBAA.1a | m3 | Agua (material; 20/04/2010) | 0 | 0.3 |
| MMMH.1aaba | h | Hormigonera el 1.5 kw 160/200 l (maquinaria; 16/04/2010) | 0 | 4.18 |
| MOOA.1c | h | Peón especializado construcción | 0 | 14.85 |
| MOOA.1d | h | Peón ordinario construcción | 0 | 14.26 |
| MMMH20ab | h | Fratasadora eléctrica ø90 cm | 0 | 3.25 |

**A02AA310** M3 HORMIGON H-150 KG/CM2 TMAX.40 (material; 01/01/1980)
Precio: 25.22
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
| Código | Ud | Descripción | Rendimiento | Precio | Importe |
|---|---|---|---|---|---|
| O008B | H | PEÓN ORDINARIO | 1.643 | 14.26 | 23.43 |
| AU04CA001 | Tm | CEMENTO CEM II/A-P 32,5 R GRANEL (material; 29/01/2003) | 0.29 | 0 | 0.00 |
| ARE05TM1 | Tm | ARENA DE RÍO (0-5MM) (material; 17/11/2003) | 0.68 | 0 | 0.00 |
| AU04AF150 | Tm | GRAVILLA 20/40 MM. (material; 01/01/1980) | 1.36 | 0 | 0.00 |
| AGUA01 | M3 | AGUA (material; 31/10/2003) | 0.16 | 0 | 0.00 |
| M03HH070 | Hr | HORMIGONERA 250 L (maquinaria; 16/04/2010) | 0.391 | 4.58 | 1.79 |
|  |  | Total |  |  | 25.22 |

**E02ES040** m3 EXC.ZANJA SANEAM. T.FLOJO MEC. (material; 16/04/2010)
Precio: 14.46
Excavación en zanjas de saneamiento, en terrenos de consistencia floja, por medios mecánicos, con extracción de tierras a los bordes, y con posterior relleno y apisonado de las tierras procedentes de la excavación y con p.p. de medios auxiliares.

| Código | Ud | Descripción | Rendimiento | Precio | Importe |
|---|---|---|---|---|---|
| O008B | H | PEÓN ORDINARIO | 0.705 | 14.26 | 10.05 |
| M05EC110 | h. | MINIEXCAVADORA HIDRÁULICA CADENAS 1,2 T. (maquinaria; 16/04/2010) | 0.085 | 23.49 | 2.00 |
| M08RI010 | h. | PISÓN VIBRANTE 70 KG. (maquinaria; 16/04/2010) | 0.587 | 4.1 | 2.41 |
|  |  | Total |  |  | 14.46 |

Claves: auxiliar, relleno, saneamiento, zanja, consistencia, extracción, flojo, medio, excavación, mecánico, terreno, tierra, apisonado

**E20TC020** m. TUBERÍA DE COBRE DE 13/15 mm.
Precio: 7.82
Tubería de cobre recocido, de 13/15 mm. de diámetro nominal, UNE-EN-1057, en instalaciones para agua fría y caliente, con p.p. de piezas especiales de cobre, instalada y funcionando, en ramales de longitud inferior a 3 metros, incluso con protección de tubo corrugado de PVC. s/CTE-HS-4.

| Código | Ud | Descripción | Rendimiento | Precio | Importe |
|---|---|---|---|---|---|
| O01OB170 | h. | Oficial 1ª fontanero calefactor | 0.14 | 18.24 | 2.55 |
| P17CD030 | m. | Tubo cobre rígido 13/15 mm. (material) | 1.1 | 4.31 | 4.74 |
| P17CW020 | ud | Codo 90º HH cobre 15 mm. (material) | 0.5 | 0.48 | 0.24 |
| P15GC020 | m. | Tubo PVC corrug.forrado M 25/gp7 (material) | 1 | 0.29 | 0.29 |
|  |  | Total |  |  | 7.82 |

**E20TC030** m. TUBERÍA DE COBRE DE 16/18 mm.
Precio: 9.18
Tubería de cobre recocido, de 16/18 mm. de diámetro nominal, UNE-EN-1057, en instalaciones para agua fría y caliente, con p.p. de piezas especiales de cobre, instalada y funcionando, en ramales de longitud inferior a 3 metros, incluso con protección de tubo corrugado de PVC. s/CTE-HS-4.

| Código | Ud | Descripción | Rendimiento | Precio | Importe |
|---|---|---|---|---|---|
| O01OB170 | h. | Oficial 1ª fontanero calefactor | 0.14 | 18.24 | 2.55 |
| P17CD040 | m. | Tubo cobre rígido 16/18 mm. (material) | 1.1 | 5.3 | 5.83 |
| P17CW030 | ud | Codo 90º HH cobre 18 mm. (material) | 0.5 | 0.66 | 0.33 |
| P15GC030 | m. | Tubo PVC corrug.forrado M 32/gp7 (material) | 1 | 0.47 | 0.47 |
|  |  | Total |  |  | 9.18 |

**E20TC040** m. TUBERÍA DE COBRE DE 20/22 mm.
Precio: 10.35
Tubería de cobre rígido, de 20/22 mm. de diámetro nominal, UNE-EN-1057, en instalaciones para agua fría y caliente, con p.p. de piezas especiales de cobre, instalada y funcionando, en ramales de longitud superior a 3 metros, incluso con protección de tubo corrugado de PVC. s/CTE-HS-4.

| Código | Ud | Descripción | Rendimiento | Precio | Importe |
|---|---|---|---|---|---|
| O01OB170 | h. | Oficial 1ª fontanero calefactor | 0.157 | 18.24 | 2.86 |
| P17CD050 | m. | Tubo cobre rígido 20/22 mm. (material) | 1.1 | 6.27 | 6.90 |
| P17CW040 | ud | Codo 90º HH cobre 22 mm. (material) | 0.1 | 1.17 | 0.12 |
| P15GC030 | m. | Tubo PVC corrug.forrado M 32/gp7 | 1 | 0.47 | 0.47 |
|  |  | Total |  |  | 10.35 |

**E20VE020** ud VÁLVULA DE PASO 22mm. 3/4" P/EMPOTRAR
Precio: 11.98
Suministro y colocación de válvula de paso de 22 mm. 3/4" de diámetro, para empotrar cromada y de paso recto, colocada mediante unión roscada, totalmente equipada, instalada y funcionando. s/CTE-HS-4.

| Código | Ud | Descripción | Rendimiento | Precio | Importe |
|---|---|---|---|---|---|
| O01OB170 | h. | Oficial 1ª fontanero calefactor | 0.157 | 18.24 | 2.86 |
| P17XP050 | ud | Llave paso empot.mand.redon.22mm (material) | 1 | 9.12 | 9.12 |
|  |  | Total |  |  | 11.98 |

**E20WGI060** ud DESAGÜE DOBLE PVC C/SIF.CURVO
Precio: 18.61
Suministro y colocación de desagüe doble de PVC individual, consistente en la colocación de un sifón de PVC curvo, con salida horizontal de 40 mm. de diámetro, y con registro inferior, al que acometen dos desagües, y conexión del sifón mediante tubería de PVC de 40 mm. de diámetro, hasta el punto de desagüe general existente, instalado, con uniones roscadas o pegadas; y válido para fregaderos y lavabos de 2 senos, incluso con p.p. de piezas especiales de PVC. s/CTE-HS-5.

| Código | Ud | Descripción | Rendimiento | Precio | Importe |
|---|---|---|---|---|---|
| O01OB170 | h. | Oficial 1ª fontanero calefactor | 0.313 | 18.24 | 5.71 |
| P17SD020 | ud | Desagüe doble c/sifón curvo 40mm (material) | 1 | 10.35 | 10.35 |
| P17VC020 | m. | Tubo PVC evac.serie B j.peg.40mm (material) | 0.3 | 1.56 | 0.47 |
| P17VP180 | ud | Manguito H-H PVC evac. j.peg. 40 mm. (material) | 2 | 1.04 | 2.08 |
|  |  | Total |  |  | 18.61 |

**E20WGI020** ud DESAGÜE PVC C/SIFÓN EN Y
Precio: 9.27
Suministro y colocación de desagüe de PVC individual, consistente en la colocación de un sifón de PVC tipo Y, con salida vertical de 40 mm. de diámetro, y con registro inferior, y conexión de éste mediante tubería de PVC de 40 mm. de diámetro, hasta el punto de desagüe existente, instalado, con uniones roscadas o pegadas; y válido para fregaderos de 1 seno, lavabos o bidés, incluso con p.p. de piezas especiales de PVC. s/CTE-HS-5.

| Código | Ud | Descripción | Rendimiento | Precio | Importe |
|---|---|---|---|---|---|
| O01OB170 | h. | Oficial 1ª fontanero calefactor | 0.235 | 18.24 | 4.29 |
| P17SS050 | ud | Sifón en Y salid.vertical 40mm 1 1/2" (material) | 1 | 2.43 | 2.43 |
| P17VC020 | m. | Tubo PVC evac.serie B j.peg.40mm | 0.3 | 1.56 | 0.47 |
| P17VP020 | ud | Codo M-H 87º PVC evac. j.peg. 40 mm. (material) | 1 | 1.04 | 1.04 |
| P17VP180 | ud | Manguito H-H PVC evac. j.peg. 40 mm. | 1 | 1.04 | 1.04 |
|  |  | Total |  |  | 9.27 |

**E20WGI110** ud DESAGÜE PVC P/LAVADORA, S.BOT.
Precio: 10.31
Suministro y colocación de desagüe para lavadora o lavavajillas, consistente en la colocación de un sifón de PVC tipo botella, con toma de lavadora, con salida horizontal de 40 mm. de diámetro y con registro inferior, y conexión de este, mediante tubería de PVC de 40 mm. de diámetro, hasta el punto de desagüe existente, instalado, con uniones roscadas o pegadas, incluso con p.p. de piezas especiales de PVC. s/CTE-HS-5.

| Código | Ud | Descripción | Rendimiento | Precio | Importe |
|---|---|---|---|---|---|
| O01OB170 | h. | Oficial 1ª fontanero calefactor | 0.235 | 18.24 | 4.29 |
| P17SS030 | ud | Sifón botella PVC c/t.lavado.40mm 1 1/2" (material) | 1 | 3.71 | 3.71 |
| P17VC020 | m. | Tubo PVC evac.serie B j.peg.40mm | 0.15 | 1.56 | 0.23 |
| P17VP180 | ud | Manguito H-H PVC evac. j.peg. 40 mm. | 2 | 1.04 | 2.08 |
|  |  | Total |  |  | 10.31 |

**E20WBV020** m. TUBERÍA PVC SERIE B 40 mm.
Precio: 3.39
Tubería de PVC de evacuación (UNE EN1453-1) serie B, de 40 mm. de diámetro, colocada en instalaciones interiores de desagüe, para baños y cocinas, con p.p. de piezas especiales de PVC y con unión pegada, instalada y funcionando. s/CTE-HS-5

| Código | Ud | Descripción | Rendimiento | Precio | Importe |
|---|---|---|---|---|---|
| O01OB170 | h. | Oficial 1ª fontanero calefactor | 0.078 | 18.24 | 1.42 |
| P17VC020 | m. | Tubo PVC evac.serie B j.peg.40mm | 1 | 1.56 | 1.56 |
| P17VP020 | ud | Codo M-H 87º PVC evac. j.peg. 40 mm. | 0.3 | 1.04 | 0.31 |
| P17VP180 | ud | Manguito H-H PVC evac. j.peg. 40 mm. | 0.1 | 1.04 | 0.10 |
|  |  | Total |  |  | 3.39 |

**E20WBV070** m. BAJANTE PVC SERIE B J.PEG. 125 mm.
Precio: 16.57
Bajante de PVC serie B junta pegada, de 125 mm. de diámetro, con sistema de unión por enchufe con junta pegada (UNE EN1453-1), colocada con abrazaderas metálicas, instalada, incluso con p.p. de piezas especiales de PVC, funcionando. s/CTE-HS-5

| Código | Ud | Descripción | Rendimiento | Precio | Importe |
|---|---|---|---|---|---|
| O01OB170 | h. | Oficial 1ª fontanero calefactor | 0.117 | 18.24 | 2.13 |
| P17VC070 | m. | Tubo PVC evac.serie B j.peg.125mm (material) | 1.25 | 5.53 | 6.91 |
| P17VP070 | ud | Codo M-H 87º PVC evac. j.peg. 125mm. (material) | 0.5 | 5.66 | 2.83 |
| P17VP150 | ud | Injerto M-H 45º PVC evac. j.peg. 125mm. (material) | 0.3 | 10.19 | 3.06 |
| P17JP080 | ud | Collarín bajante PVC c/cierre D125mm. (material) | 0.75 | 2.18 | 1.64 |
|  |  | Total |  |  | 16.57 |

**O01A205** H Cuadrilla "A" electricistas (mano de obra; 16/04/2010)
Precio: 29.1

| Código | Ud | Descripción | Rendimiento | Precio | Importe |
|---|---|---|---|---|---|
| O01OB200 | h. | Oficial 1ª instalador | 0.784 | 15.15 | 11.88 |
| O01OB220 | h. | Ayudante electricista | 0.784 | 14.85 | 11.64 |
| O01OA070 | h. | Peón ordinario | 0.391 | 14.26 | 5.58 |
|  |  | Total |  |  | 29.1 |

Claves: cuadrilla, electricidad, mano

**E02CM020** m3 EXC.VAC.A MÁQUINA TERR.FLOJOS
Precio: 1.18
Excavación a cielo abierto, en terrenos flojos, por medios mecánicos, con extracción de tierras fuera de la excavación, en vaciados, sin carga ni transporte al vertedero y con p.p. de medios auxiliares.

| Código | Ud | Descripción | Rendimiento | Precio | Importe |
|---|---|---|---|---|---|
| O01OA070 | h. | Peón ordinario | 0.02 | 14.26 | 0.29 |
| M05RN020 | h. | Retrocargadora neumáticos 75 CV | 0.031 | 28.81 | 0.89 |
|  |  | Total |  |  | 1.18 |

**E02SZ060** m3 RELL.TIERR.ZANJA MANO S/APORT. (21/04/2010)
Precio: 6.13
Relleno y extendido de tierras propias en zanjas, por medios manuales, sin aporte de tierras, y con p.p. de medios auxiliares.

| Código | Ud | Descripción | Rendimiento | Precio | Importe |
|---|---|---|---|---|---|
| O01OA070 | h. | Peón ordinario | 0.43 | 14.26 | 6.13 |
|  |  | Total |  |  | 6.13 |

**O01OA140** h. Cuadrilla F (mano de obra)
Precio: 24.21

| Código | Ud | Descripción | Rendimiento | Precio | Importe |
|---|---|---|---|---|---|
| O01OA040 | h. | Oficial segunda (mano de obra) | 0.784 | 16.62 | 13.03 |
| O01OA070 | h. | Peón ordinario | 0.784 | 14.26 | 11.18 |
|  |  | Total |  |  | 24.21 |

**U11SAA010** ud ARQUETA 40x40x60 cm. PASO/DERIV. (material)
Precio: 69.75
Arqueta 40x40x60 cm. libres, para paso, derivación o toma de tierra, i/excavación, solera de 10 cm. de hormigón, alzados de fábrica de ladrillo macizo 1/2 pie, enfoscada interiormente con mortero de cemento CEM II/B-P 32,5 N y arena de río, con cerco y tapa cuadrada 60x60 cm. en fundición.

| Código | Ud | Descripción | Rendimiento | Precio | Importe |
|---|---|---|---|---|---|
| O01OA090 | h. | Cuadrilla A | 0.94 | 29 | 27.26 |
| E02EM010 | m3 | EXC.ZANJA A MÁQUINA T. DISGREG. | 0.45 | 5.75 | 2.59 |
| E04CM040 | m3 | HORM.LIMPIEZA HM-20/P/20/I V.MAN (21/04/2010) | 0.03 | 71.81 | 2.15 |
| E07LP010 | m2 | FÁB.LADR.PERF.7cm. 1/2P.FACH. MORT.M-5 (21/04/2010) | 0.94 | 15.29 | 14.37 |
| E08PFA030 | m2 | ENFOSCADO BUENA VISTA M-10 VERTI. | 0.951 | 8.77 | 8.34 |
| P27SA110 | ud | Cerco 40x40 cm. y tapa fundición (material) | 1 | 15.04 | 15.04 |
|  |  | Total |  |  | 69.75 |

**E28PB110** m. Barandilla protección castillete (31/01/2000)
Precio: 2.9
Barandilla de protección compuesta por pasamanos formado por tablones de madera de pino de 20x5 cm., rodapié y travesaño intermedio de 15x5 cm. (amortizable en 3 usos), para protección de castilletes, incluso colocación y desmontaje. s/ R.D. 486/97.

| Código | Ud | Descripción | Rendimiento | Precio | Importe |
|---|---|---|---|---|---|
| O01OA030 | h. | Oficial primera | 0.078 | 15.03 | 1.17 |
| O01OA070 | h. | Peón ordinario | 0.078 | 14.26 | 1.11 |
| P31CB035 | m3 | Tabloncillo madera pino 20x5 cm. | 0.004 | 156 | 0.62 |
| P31CB040 | m3 | Tabla madera pino 15x5 cm. (material; 31/01/2000) | 0.018 | 0 | 0.00 |
|  |  | Total |  |  | 2.9 |

**A02A060** m3 MORTERO CEMENTO M-10 (material)
Precio: 79.85
Mortero de cemento CEM II/B-P 32,5 N y arena de río de tipo M-10 para uso corriente (G), con resistencia a compresión a 28 días de 10 N/mm2, confeccionado con hormigonera de 200 l., s/RC-03 y UNE-EN-998-1:2004.

| Código | Ud | Descripción | Rendimiento | Precio | Importe |
|---|---|---|---|---|---|
| O01OA070 | h. | Peón ordinario | 1.7 | 14.26 | 24.24 |
| P01CC020 | t. | Cemento CEM II/B-P 32,5 N sacos | 0.38 | 100.64 | 38.24 |
| P01AA020 | m3 | Arena de río 0/6 mm. | 1 | 16.32 | 16.32 |
| P01DW050 | m3 | Agua | 0.26 | 1.11 | 0.29 |
| M03HH020 | h. | Hormigonera 200 l. gasolina | 0.4 | 1.89 | 0.76 |
|  |  | Total |  |  | 79.85 |

**E02EM010** m3 EXC.ZANJA A MÁQUINA T. DISGREG.
Precio: 5.75
Excavación en zanjas, en terrenos disgregados, por medios mecánicos, con extracción de tierras a los bordes, sin carga ni transporte al vertedero y con p.p. de medios auxiliares.

| Código | Ud | Descripción | Rendimiento | Precio | Importe |
|---|---|---|---|---|---|
| O01OA070 | h. | Peón ordinario | 0.1 | 14.26 | 1.43 |
| M05RN020 | h. | Retrocargadora neumáticos 75 CV | 0.15 | 28.81 | 4.32 |
|  |  | Total |  |  | 5.75 |

**E04CM040** m3 HORM.LIMPIEZA HM-20/P/20/I V.MAN (21/04/2010)
Precio: 71.81
Hormigón en masa HM-20 N/mm2, consistencia plástica, Tmáx.20 mm., para ambiente normal, elaborado en central para limpieza y nivelado de fondos de cimentación, incluso vertido por medios manuales y colocación. Según NTE-CSZ,EHE y CTE-SE-C.

| Código | Ud | Descripción | Rendimiento | Precio | Importe |
|---|---|---|---|---|---|
| O01OA070 | h. | Peón ordinario | 0.6 | 14.26 | 8.56 |
| P01HM010 | m3 | Hormigón HM-20/P/20/I central | 1.15 | 55 | 63.25 |
|  |  | Total |  |  | 71.81 |

**E07LP010** m2 FÁB.LADR.PERF.7cm. 1/2P.FACH. MORT.M-5 (21/04/2010)
Precio: 15.29
Fábrica de ladrillo perforado tosco de 24x11,5x7 cm., de 1/2 pie de espesor en fachada, recibido con mortero de cemento CEM II/B-P 32,5 N y arena de río tipo M-5, preparado en central y suministrado a pie de obra, para revestir, i/replanteo, nivelación y aplomado, p.p. de enjarjes, mermas, roturas, humedecido de las piezas, rejuntado, cargaderos, mochetas, plaquetas, esquinas, limpieza y medios auxiliares. Según UNE-EN-998-1:2004, RC-03, NTE-FFL, CTE-SE-F y RL-88, medida deduciendo huecos superiores a 1 m2.

| Código | Ud | Descripción | Rendimiento | Precio | Importe |
|---|---|---|---|---|---|
| O01OA030 | h. | Oficial primera | 0.5 | 15.03 | 7.52 |
| O01OA070 | h. | Peón ordinario | 0.5 | 14.26 | 7.13 |
| P01LT020 | u | LADRILLO PERFORA. TOSCO 25X12X7 | 0.052 | 0.12 | 0.01 |
| P01MC040 | m3 | MORTERO CEM. GRIS II/B-M 32,5 1:6 M-40 | 0.025 | 25 | 0.63 |
|  |  | Total |  |  | 15.29 |

**E08PFA030** m2 ENFOSCADO BUENA VISTA M-10 VERTI.
Precio: 8.77
Enfoscado a buena vista sin maestrear, aplicado con llana, con mortero de cemento CEM II/B-P 32,5 N y arena de río M-10, en paramentos verticales de 20 mm. de espesor, regleado, i/p.p. de andamiaje, s/NTE-RPE-5, medido deduciendo huecos.

| Código | Ud | Descripción | Rendimiento | Precio | Importe |
|---|---|---|---|---|---|
| O01OA030 | h. | Oficial primera | 0.24 | 15.03 | 3.61 |
| O01OA050 | h. | Ayudante | 0.24 | 14.85 | 3.56 |
| A02A060 | m3 | MORTERO CEMENTO M-10 | 0.02 | 79.85 | 1.60 |
|  |  | Total |  |  | 8.77 |

## Recursos

**O01OA070** h. Peón ordinario
Claves: ordinario

**MOOI.1d** h Peón especializado instalador
Claves: especial, instalación
Relación comercial: A Coruña, 11.47, Lugo, 9.8, Ourense, 9.51, Pontevedra, 10.11

**M07CB030** h. Camión basculante 6x4 20 t
Claves: basculante, camión

**M02GT130** h. Grúa torre automontante 35 txm
Claves: torre, grúa

**PBPC.2abb** m3 HM-20 central blanda TM 40 mm
Hormigón HM-10 elaborado en central de consistencia blanda y tamaño máximo del árido 40 mm, transportado a una distancia máxima de 10 km en camión a plena carga y con un tiempo máximo de descarga de 30 minutos, en jornada laboral.

**O01OB040** h. Ayudante ferralla
Claves: ayudante

**PEAA.2ba** kg Acero corrugado B-500 S ferrallado
Acero en redondo corrugado B-500 S, de entre 6 y 32 mm. de diámetro (precio medio).

**P03AA020** kg Alambre atar 1,30 mm
Claves: alambre

**MMME.2a** h Grúa torre
Claves: máximo, carga, grúa, punta, gancho, torre

**MMEW.1cf** ud Sep PVC pie pinza rec 50mm
Separador de PVC tipo pie pinza para armaduras, con un recubrimiento de 50 mm y barra de diámetrode 6 a 14 mm.

**MMMH10bb** h Vibrd gsln agj ø20-80 12000rpm
Vibrador interno a gasolina de 5 CV con aguja de 20 a 80 mm de diámetro y 12000 rpm, con manguera flexible de 4 metros.
Claves: diámetro, vibración, aguja, manguera, flexible, gasolina

**PEAA.22** kg Acero B-500 S ferrallado
Acero en redondo corrugado B-500 S, de entre 6 y 32 mm. de diámetro (precio medio).

**EEEM11abl** m2 Encf lateral losas
Encofrado de madera en losas horizontales de hormigón para revestir, i/sopandas, apuntalamiento y desencofrado, considerando 6 posturas, según EHE.

**PRSC.1cc** m2 MEZ CTO AR CUARZO
Mezcla de cemento portland, árido de cuarzo de 0.5 mm, pigmentos y aditivos para capa de rodadura de pavimentos continuos, en color verde.

**M13EM030** m2 Tablero encofrar 22 mm. 4 p
Claves: tablero, encofrar

**P01EM280** m3 Madera pino encofrar 22 mm
Claves: encofrar, madero, pino

**P01UC030** kg Puntas 20x100
Claves: punta

**M13CP100** ud Puntal telesc. normal 1,75-3,10
Claves: puntal

**PEAP30a** kg Perfil acero A-42 B promedio
Perfil estructural IPN, IPE, UPN, HE, L o T, de clase A-42b (precio promedio).

**PQTS.4a** m2 panel sandwich 30mm p.p.de translucido
Placa traslúcida de poliéster reforzado con fibra de vidrio trapecial, para construcciones en emplazamientos topográficos normales con sobrecargas de viento y nieve moderadas, color natural, azulada tenue, azul, verde o blanca difusor.

**PQTF32a** ud Anilla seguridad
Anilla de chapa de acero galvanizado para fijación de cinturón de seguridad.
Claves: acero, fijación, galvanizar, chapa, seguridad, anillo, cinturón

**PBUG.1b** ud Gancho 245x95 galv p/fc ond pq
Gancho de acero galvanizado de 245x95x20 mm con arandelas metálica y de PVC, para fijación de placa de fibrocemento de onda pequeña.
Claves: acero, metal, fijación, fibrocemento, placa, ondulado, PVC, galvanizar, arandela, gancho

**MOOA.1a** h Oficial 1ª construcción
Claves: construcción
Relación comercial: A Coruña, 10.72, Lugo, 9.45, Ourense, 10.26, Pontevedra, 10.14

**MOOA.1c** h Peón especializado construcción
Claves: especial, construcción
Relación comercial: A Coruña, 10.17, Lugo, 8.93, Ourense, 9.61, Pontevedra, 9.71

**PNTL.5ab1** m2 Panel rig lana roca 70 10mm M0
Panel rigido de lana de roca de 70 kg/m3 y 40 mm de espesor, reacción al fuego M0, de dimensiones 1x0.60 m.

**MOOA.1d** h Peón ordinario construcción
Claves: ordinario, construcción
Relación comercial: A Coruña, 10, Lugo, 8.77, Ourense, 9.37, Pontevedra, 9.71

**PNIW.2a** m2 Manta geot polie a-punz 150gr/m2
Manta geotextil S-150 de poliéster realizada con fibra corta no tejida con gran poder de antipunzonamiento, con masa superficial 150 gr/m2 s/DIN 53854 y 1.59 mm de espesor s/DIN 53855, resistencia a la tracción de 3.118 Kn/m s/DIN 53857, alargamiento a la rotura 77.3 % s/DIN 53857, propagación a la rotura (desgarro) 64 N s/DIN 53363, resistencia al punzonamiento 381 N s/DIN 54307, penetración al cono 16 mm s/NT BUILD 243, transmisividad hidráulica 2.3/1000000xm2xS/10 s/EMPA, suministrada en bobinas de una longitud aproximada de 125 m y 2 m de ancho.

**PFFC.3a** ud Ladrillo hue dbl 25x12x8
Ladrillo cerámico hueco doble de dimensiones 25x12x8 cm.

**PBPM.1eacb** m3 Mortero 1:6 3-5 maq
Mortero M-40 de cemento y arena, de dosificación 1:6, confeccionado a máquina en obra con cemento tipo Portland CEM II/B-V 32,5 R, suministrado a granel, y arena triturada de granulometría 3-5 mm lavada.

**M07N060** m3 Canon de vertedero
Claves: vertedero, desbroce

**PRPP.1d** l Pintura plas int bl mate 20 l
Pintura plástica para interiores, a base de resinas en emulsión acuosa y pigmentos de alta calidad, color blanco mate para interiores, para disolver con agua y aplicación con brocha o rodillo, suministrada en envase de 20 litros (rendimiento 45 micras 7.5 m2/l).

**PRPP18ab** kg Emplaste paramentos interiores
Emplaste en polvo para mezclar con agua de uso exclusivo en paramentos interiores, suministrado en envases de 15 kg (rendimiento 2,5-3 m2/kg).

**P01HM020** M3 HORMIGÓN HM-20/P/40/I CENTRAL
Claves: central, hormigón

**P01LT020** u LADRILLO PERFORA. TOSCO 25X12X7
Claves: perforación, ladrillo, tosco

**P01MC040** m3 MORTERO CEM. GRIS II/B-M 32,5 1:6 M-40
Claves: mortero, gris

**P01MC010** m3 MORTERO CEM. GRIS II/B-M 32,5 M-100
Claves: gris, mortero

**P03AM070** m2 MALLA 15X30X5 -1,424 KG/M2
Claves: malla

**P01HA020** m3 HORMIGÓN HA-25/P/40/I CENTRAL
Claves: hormigón, central

**PISEB111Timbl** Ud Barras de minusvalidos
Barra fija horizontal para aseos de minusválidos realizada en acero inoxidable modelo N 1 de Nofer o equivalente, ancjada a pared con tornillería de acero inoxidable. Medida la unidad instalada totalmente rematada.

**PISEB112Timbl** Ud Barra de minusvalidos abatible acero inox Timblau
Barra abatible horizontal para aseos de minusválidos realizada en acero inoxidable modelo N 10 de Nofer o equivalente, ancjada a pared con tornillería de acero inoxidable. Medida la unidad instalada totalmente rematada.

**PISEB110Timbl** Ud Portarrollos antirrobo acero Ø250 mm
Portarrollos sencillo de Nofer, modelo CB-051 o similar, de 70x150x107 mm, realizado en acero frío cromado barnizado, con cuerda de tensión para el papel. Medida la unidad colocada, incluso p.p. de anclajes a pared.

**O01OB210** h. Oficial 2ª electricista
Claves: electricidad

**TT34023** Ml Tubo Exento halogenos D=16mm
Tubo PVC corrugado D=16mm

**O01OB220** h. Ayudante electricista
Claves: ayudante, electricidad

**PED5239047** Leg.y pue.en mar.de la ins. eléctrica
Legalización y puesta en marcha de la instalación eléctrica

**MMMT.3c** h Retro/crgra 4x4 89CV
Retroexcavadora-cargadora sobre neumáticos de tracción total y 89 CV de potencia con motor turboalimentado, con equipo de retro para una profundidad de excavación máxima de 4.70 m y altura de descarga 4.20 m, con desplazamiento lateral, y cuchara cargadora de 1000 l de capacidad y altura de descarga de 2.70 m.
Claves: máximo, equipo, excavación, neumático, cargador, retroexcavadora, descarga, tracción, lateral, motor, cuchara

**CHPOILM** ud CANALETA S/REJ.H.POLIM. 17*23
Claves: canal

**P02ECH050** ud REJILLA GALVANIZADA
Claves: galvanizar, rejilla

**P30EB122** ud Por.fút. aluminio secc. circular D= 120 mm
Portería fútbol aluminio secc. circular D= 120 mm

**P30EB175** ud Anc. c/tapa para poste D= 120 mm
Anclaje de aluminio c/tapa para poste D= 120 mm

**PORTF7** ud Por.fút.-7 aluminio secc. circular D= 120 mm
Portería fútbol-7 aluminio secc. circular D= 90 mm

**ANCLPF7** ud Anc. de aluminio c/tapa para poste D= 120 mm
Anclaje de aluminio c/tapa para poste D= 90 mm

**MMMT14a** h Rodillo vibrd s/neum 10 tm
Rodillo vibrador autopropulsado de 10 tm de peso.
Claves: vibración, rodillo, peso, autopropulsado

**MMTG.1a** h Camión dumper 17tm10m3 tracc tot
Camión dumper con caja de 10 m3 de capacidad y 17 tm de carga máxima, de tres ejes y tracción total, i/conductor y consumos.
Claves: máximo, carga, caja, camión, tracción, eje, consumo

**MMMT.8a** h Motoniveladora 129 CV
Motoniveladora de 129 CV con tracción en tándem trasero, longitud de hoja 3.65 m y altura 0.64 m, para un alcance máximo exterior de ruedas de 1.83 m, i/conductor y consumos.
Claves: máximo, hoja, nivel, tracción, exterior, consumo, rueda

**MSCS.1aa** ud Señal refl tri peligro 70cm
Señal de trafico triangular de peligro en chapa de acero galvanizada prelacada de 70 cm de lado, 1.8 mm de espesor y borde de rigidez, con láminas adhesivas reflectantes.

**MSCS.9a** ud Caballete señales 70-90-ø60cm
Caballete de tubo de acero galvanizado como soporte para señales triangulares de 70/90 cm de lado o circulares de 60 cm de diametro.
Claves: acero, soporte, tubo, diámetro, triángulo, galvanizar, circulación, caballete

**PMAQU91** h. Ahoyadora
Relación comercial: 000, 22.31, 001, 0, 002

**PXSALUD65** m2 Panel acero perfilado pintado
Relación comercial: 000, 91.41, 001, 0, 002

**PBMN.6aa** m3 Pino pais
Pino gallego ancho 17/arriba.
Claves: pino

**PBUC.1b** kg Punta a p/const 17x70 caja 3kg
Punta de acero para la construcción de 17x70, suministrada en cajas de 3 kg.

**MSCA.1a** ud Guardacuerpos met c/suj fjdo
Guardacuerpos formado por tubo de acero cuadrado de 30x30 mm de 1.10 m de altura con manivela y husillo de fijación a borde de forjado, separados como maximo 3m, con elementos de sujección para tres tablas de protección.
Claves: guardacuerpos, manivela, sujeción, cuadrado, protección, tabla, fijación, tubo, acero, forjado, máximo

**MOOA.1b** h Oficial 2ª construcción
Claves: construcción
Relación comercial: A Coruña, 10.52, Lugo, 9.29, Ourense, 10.05, Pontevedra, 9.98

**O082** h Oficial 2ª electricista
Ayudante electricista

**PXSALUD6129** ud Setas PVC proteccion ferralla
Relación comercial: 000, 0.1, 001, 0, 002

**MSPE12a** ud Par botas puntera métalica
Par de botas impermeables al agua y humedad con suela antideslizante, con forro de nylon y puntera metálicas, en color negro.

**MSMW.1a** ud Reconocimiento médico
Claves: obligar, médico, anual

**2** ud Botiquín de urgencias
Claves: equipamiento, botiquín, obligar

**MSME.5a** ud Reposición de botiquín
Reposición de material de botiquín de urgencias.
Claves: material, botiquín

**M03HH070** Hr HORMIGONERA 250 L
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
**M05EC110** h. MINIEXCAVADORA HIDRÁULICA CADENAS 1,2 T
Claves: cadena, hidráulico

**M08RI010** h. PISÓN VIBRANTE 70 KG
Claves: vibración, pisón

**MMMH.1aaba** h Hormigonera el 1.5 kw 160/200 l
Hormigonera eléctrica monofásica sobre ruedas de goma con tambor basculante de capacidad de 160 a 200 litros y 1.5 kw de potencia.
Claves: hormigón, basculante, tambor, eléctrico, monofásico, rueda, goma

**O01OA050** h. Ayudante
Claves: ayudante

**PBAA.1a** m3 Agua
Claves: agua

**PBAC.3ea** t Cemento CEM II/B-V 32,5 R granel
Cemento portland con ceniza volante CEM II/B-V 32,5 R suministrado a granel.
Claves: cemento, suministro, granel

**PBRA.1aaaa** t Arena silícea 0-3mm trit lvd
Arena silícea de granulometría 0-3 mm, procedente de machaqueo, lavada, a pie de obra, i/transporte de 30 km con camión de 14 tm lleno.

## Entidades
- 000, C
- 001, C
- 002, C
- 003, C
- 004, C
- 005, C
- A Coruña, C
- INSinicial-10, C
- Lugo, C
- Ourense, C
- Pontevedra, C
- inicial, C
